# Strausberger Platz 1, 10243 Berlin Bestandsmaßnahme - Fassadenmodernisierung
Angebotsaufforderung (GAEB DA XML 3.3, DA83)
Projekt: STRA1-EB
Währung: EUR
Vergabeart: Freihändige Vergabe
Abgabeort: Covivio Immobilien GmbH Lietzenburger Straße 90 10719 Berlin
Ausführungsbeginn: 21.09.2026
Ausführungsende: 29.10.2027
Sicherheit Vertragserfüllung %: 0,00
Sicherheit Gewährleistung %: 0,00
Auftraggeber: Covivio Berlin I S.á.r.l., c/o Covivio Immobilien GmbH, Knesebeckstraße 3, 10719 Berlin, Deutschland, Ansprechpartner Herr Klanert, Telefon +49 30 221821 809, E-Mail Denny.Klanert@covivio.immo
Ausführungsort: STRA1-EB - Bestandsmaßnahme - Fassadenmo, Strausberger Platz 1, 10243 Berlin
Erstellt mit: 5 260424, NOVA AVA, 24.04.2026

## Allgemeine Baubeschreibung
Allgemeine Baubeschreibung
Historischer Ablauf des Gebäudes "Haus Berlin"
Lage:
Die Karl-Marx-Allee ist der ehemalige Prachtboulevard von Ost-Berlin. Er liegt im Ortsteil Friedrichshain (de.wikivoyage.org/wiki/Berlin/Friedrichshain). An keinem anderen Ort in Deutschland lässt sich so authentisch die Architektur der DDR in ihren unterschiedlichen historischen Phasen erleben. An der Kreuzung der Karl-Marx-Allee mit der Lichtenberger Straße am Übergang von Friedrichshain zu Mitte (de.wikivoyage.org/wiki/Berlin/Mitte) befindet sich der Strausberger Platz.
Allgemeiner geschichtlicher Hintergrund:
Die heutige Karl-Marx-Allee war schon zu den Anfangszeiten Berlins im Mittelalter eine wichtige Fernhandelsroute nach Osten. Sie hieß, da sie nach Frankfurt (Oder) (de.wikivoyage.org/wiki/Frankfurt_(Oder)) führte, vom Alexanderplatz bis zum ursprünglichen Stadttor (dem Frankfurter Tor) Große Frankfurter Straße, östlich davon heißt sie bis heute Frankfurter Allee. Im Zweiten Weltkrieg wurde diese Straße, wie auch das Gebiet um den Strausberger Platz durch Bombenangriffe und durch den Einzug der Roten Armee fast vollständig zerstört.
Nach der Gründung der DDR 1949 wurden Große Frankfurter Straße und Frankfurter Allee, um den "Befreier Berlins", Joseph Stalin, zu seinem 70. Geburtstag zu ehren, in Stalinallee umbenannt. An der Allee wurden zunächst 1949-51 zwei Laubenganghäuser im Bauhausstil errichtet. Anfang der 1950er-Jahre beschloss die Staatsführung, die Straße zur "ersten sozialistischen Straße Deutschlands" umzubauen. Nach dem Vorbild sowjetischer Monumentalarchitektur entstand ein 90 Meter breiter Prachtboulevard, dessen "Arbeiterpaläste" von einem kommenden "Goldenen Zeitalter" des Sozialismus künden sollten und der einer der letzten großen in Europa errichteten Boulevards ist.
Der eigentliche Boulevard entstand in zwei Etappen: Der erste Bauabschnitt wurde von 1951-58 errichtet, im Stil eines dekorativen regionalen Historismus in nationaler Tradition, auch Sozialistischer Klassizismus, scherzhaft "Zuckerbäckerstil" oder "Stalinbarock" genannt. Die neue Bebauung rund um den Strausberger Platz erfolgte von 1952 bis 1955 im selben Stil. Die Bauarbeiter auf der Großbaustelle Stalinallee gehörten am 17. Juni 1953 zu den Vorreitern des Volksaufstandes in der DDR, der von sowjetischen Truppen brutal niedergeschlagen wurde. Im Rosengarten der Karl-Marx-Allee (zwischen Block E und Block D) wird mit einem Denkmal an den Beginn des Aufstands des 17. Juni an diesem Ort erinnert.
Der zweite Bauabschnitt wurde von 1959-64 im Stil einer nachgeholten Moderne erbaut, auch als "Ostmoderne" bezeichnet. Nach der Entstalinisierung in der Sowjetunion und DDR wurde 1961 der Teil der Stalinallee bis zum Frankfurter Tor in Karl-Marx-Allee umbenannt, der weiter stadtauswärts gelegene Teil in Frankfurter Allee zurückbenannt. Der ovale Strausberger Platz wurde 1967 gestaltet. Im Westen wird der Platz von zwei Hochhäusern begrenzt, auf der Nordseite dem Haus Berlin und auf der Südseite dem Haus des Kindes. Im Haus des Kindes befand sich ein Puppentheater, ein Kinderkaufhaus und im obersten Geschoss ein Kindercafé.
Auf der Karl-Marx-Allee hielt die DDR bis zu ihrem Untergang auch ihre Paraden zu Feiertagen wie dem Ersten Mai und dem Tag der Republik ab. Entlang der Allee sind Informationstafeln zur Geschichte der Straße aufgestellt.
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Strausberger Platz mit "Schwebenden Ring" und Haus Berlin
Text und Foto zuvor aus wiki Voyage
Platz und Gebäude
Die Häuser am Strausberger Platz sind wie in der übrigen Karl-Marx-Allee aufwendig gestaltet und besitzen überwiegend acht Etagen. Das Parterre (de.wikipedia.org/wiki/Parterre_(Architektur)) der Häuser ist als Ladenzone gebaut. Die vier Straßenausgänge des Platzes sind torartig (de.wikipedia.org/wiki/Tor_(Architektur)) ausgeführt. Nach Norden und Süden an der Lichtenberger Straße wird dies dadurch erreicht, dass die betonten Eckhäuser nahezu bis an die Straße heranreichen und der Fußweg mittels offener Arkadengänge durch sie hindurchführt. Die Torgebäude am östlichen und westlichen Ausgang stechen neben ihrer besonderen Gestaltung durch ihre Höhe hervor. Den östlichen Abschluss des Platzes bilden zwei zehngeschossige Gebäude, und am Westausgang stehen zwei 14-geschossige Hochhäuser. Diese waren als Haus des Kindes und Haus Berlin gebaut und wurden im Unterschied zu der sonstigen Bebauung der Stalinallee in den 1950er Jahren als Montagebauten (de.wikipedia.org/wiki/Plattenbau) aus Stahlbetonfertigteilen erbaut.
Im Haus des Kindes waren neben Wohnungen ein Puppentheater, ein Kindergarten, ein Kinderkaufhaus und im obersten Geschoss ein Kindercafé untergebracht, das den Hinweis "Erwachsene nur in Begleitung von Kindern" trug. Bemerkenswert waren die Treppengeländer mit Märchenmotiven, ausgeführt von der Kunstschmiede Berlin (de.wikipedia.org/wiki/Kunstschmiede_Berlin). Die Miniaturtiere, die die Kinder begeisterten, sind seit dem Umbau des Hauses in den 1990er Jahren nicht mehr auffindbar.
Das Haus Berlin enthielt in den unteren und den oberen Etagen Restaurants, Cafés und eine Bar. Die beiden Torgebäude tragen auf ihrer Westseite jeweils eine große Inschrift, das Haus des Kindes ein Zitat aus Goethes (de.wikipedia.org/wiki/Johann_Wolfgang_von_Goethe) Faust II (de.wikipedia.org/wiki/Faust._Der_Trag%25C3%25B6die_zweiter_Teil): "Solch ein Gewimmel möchte ich sehn, auf freiem Grund mit freiem Volke stehn", das Haus Berlin aus einem Poem von Bertolt Brecht (de.wikipedia.org/wiki/Bertolt_Brecht): "Als wir aber dann beschlossen endlich unsrer Kraft zu trauen und ein schöneres Leben aufzubauen haben Kampf und Müh uns nicht verdrossen". Am Haus Berlin wurde 1998 eine Tafel zur Erinnerung an die Verteidigung der Barrikade in der Großen Frankfurter Straße während der Märzrevolution (de.wikipedia.org/wiki/Deutsche_Revolution_1848/1849) 1848 angebracht.
Mehrfache Sanierung und Instandsetzung der Fassaden:
Ursprünglich war das Gebäude zum größten Teil keramisch bekleidet, lediglich im Erdgeschossbereich einschl. der Arcade und auf Ost- und Westseite bis zum 2.OG befanden sich auch Natursteinverkleidungen.
Bereits wenige Jahre nach der Errichtung im Jahr 1954/55 waren erste Schäden in Form von Bruch, Ausplatzungen und Rissen festzustellen. Diese Entwicklung verstetigte sich über die Jahre in der gesamten Frankfurter Alle. Diese Schadensentwicklung führte dazu, dass in den 1970er Jahren der größte Teil der Keramik auf der Ost-, Süd,- und Westseite entfernt und durch einen Putz mit profilierten Einfassungen, Glattputzfeldern, Nutausbildungen und Bossenputz ersetzt wurde. Mit der strukturierten Putzfassade wurde der Versuch unternommen, die ehemals vorhandene Keramikfassade dazustellen.
In den Jahren 1992 und 1993 fand abermals eine Sanierung der Fassaden statt, primär wurden auf der Nordseite keramische Bauteile in Einzelfällen ersetzt. Das alte Heizhaus als Anbau auf der Nordseite wurde abgerissen und die Wände mit einem Neuputz versehen. Alle verbliebenen Altputzflächen aus den 70ern wurden überarbeitet, teils mit Armierungsmörtel und Armierungsbahnen überzogen und die gesamte Fassade mit einem Dispersionsanstrich versehen. In diesem Zuge wurden auch teilweise Doppelkastenfenster gegen neuzeitliche Isolierglasholzfenster aus den 90er Jahren ersetzt.
Zusammenfassung der ersten Untersuchungsergebnisse
Die Ursachen für den derzeitigen baulichen Zustand wurden im Vorfeld detailliert geschildert. Dennoch soll hier nachfolgend noch einmal kurz auf alle Themen eingegangen werden.
Das ursprünglich vollständig mit Keramik verkleidete Gebäude Baujahr 1952 wurde aufgrund umfassender Schäden in den 70er Jahren überwiegend durch einen Putz ersetzt, lediglich auf der Nordseite ist eine Teilfläche mit Keramik verblieben. In diesem Zusammenhang wurden auch umfassend Doppelkastenfenster durch neuere Verbundfenster der 70er Jahre ersetzt.
Im Jahr 1993 wurde das Gebäude abermals saniert, das ehemalige Heizhaus auf der Rückseite abgerissen und diese Fläche ebenfalls geputzt. Nahezu der gesamte Putz aus den 70er Jahren wurde mit Armierungsgewebe und einem Armierungsmörtel versehen. Die Fenster und Geländer wurden gestrichen. Im EG auf der Nordseite und umlaufend im 1.OG wurden weiße Kunststofffenster eingesetzt, Im EG auf der Westseite wurde eine weinrote Aluminiumkonstruktion eingebaut und im 12.-13. Geschoss neue Holzfenster mit Aluminium und Kunststoffwetterschale. In den letzten Jahren wurde der Naturstein im Bereich des EG und 1.OG vollumfänglich instandgesetzt.
Heute präsentiert sich das Gebäude mit umfassenden Putzrissen, in die Jahre gekommenen Fenstern und korrodierten Fenstergeländern. Vereinzelt kam es in den letzten Jahren zu einem Absturz von Putzflächen, lose Putzflächen wurden dann durch Fassadenkletterer entfernt und die Fassade provisorisch gesichert.
Durch den Status eines Baudenkmals und den Antrag auf Aufnahme die Liste des UNESCO-Weltkulturerbes in Deutschland, sind die Anforderungen an eine historische Widerherstellung sehr hoch.
Putz
Die Putzflächen weisen umfassende Rissbildungen auf, folgende Gründe spielen dabei eine Rolle:
- Thermische Einflüsse
- Hygrische Einflüsse
- Erschütterungen aus U-Bahn und Straßenverkehr
- Inhomogenität der Untergründe (Stahlbetonskelettbau mit Mauerwerksausfachung) und Holz
- Thermische Spannungen infolge der Inhomogenität
- Einbauteile wie Fenster, Geländer und Fensterbleche ohne Raumfugen, alles starr angearbeitet
- Stark profilierte Fassade, Vor- und Rücksprünge sowie viele Fassadenöffnungen
- Keine Putzarmierung in den 70ern
- Keine Dehnungsfugen, keine Feldbegrenzungsfugen
- verwendeter Putz Mörtelgruppe IIb Kalkzementmörtel hart und spröde
- Hohlliegende Putzflächen in einem hohen Maß
- 1993 Risse nicht gemäß WTA Richtlinie überarbeitet
- 1993 aufgebrachte Armierung auf unzureichend grundierten Putz
- 1993 in kalkreicheren und bindemittelärmeren Putzflächen verliert der Putz durch das aufgebrachte Gewebe, welches als CO² Sperre wirkt, seine Festigkeit und beginnt zu versanden
- 1993 trotz fehlender Raumfugen bei Putzflächen, Ein- oder Anbauteilen  wurden diese nicht nachgeholt
Aufgrund der vorgenannten Punkte ist es aus bautechnischer Sicht unvermeidlich, den vorhandenen Putz zu entfernen und ein entkoppeltes Putzsystem zu verwenden. Mit einem Wärmedämmverbundsystem können hohe Feuchtigkeit und hohe Temperaturschwankungen, die auf den Untergrund wirken, stark reduziert werden. Das Dämmsystem ist weicher als herkömmlicher Putz und puffert so Spannungen aus dem Bauwerk innerhalb der Dämmebene deutlich ab. Das Wärmedämmverbundsystem bringt eine spürbare Verbesserung der energetischen Bilanz. Um die Gebäudeproportionen nicht zu verändern, darf das neue Dämmsystem max. 70 mm gegenüber einem 55-60 mm dicken Bestandsputzsystem werden. Größere Schiefstellungen und Fluchtabweichungen werden daher nicht ausgeglichen, sondern beibehalten.
Abschließend wird das Wärmedämmverbundsystem armiert und anschließend geputzt. Ein Restrisiko besteht in der Verwendung eines 1 mm Filzputzes und dem relativ dunklen Fassadenfarbton mit erhöhter Oberflächentemperatur, wo jeder Haarriss zu sehen ist. Auch für die Zukunft, bei vollständig richtiger Verarbeitung und Berücksichtigung aller Vorschriften, lassen sich Haarrisse nicht gänzlich vermeiden. Jedoch wird es zu keinem Ablösen von Putzschollen mehr kommen. Auf die Erschütterungseinflüsse haben wir keinen Einfluss, können nur mit einem weichen System entgegenwirken.
Die Vorgehensweise statt eines 55 mm Kalkzementputzes nun eine 60 mm mineralische Dämmplatte einzusetzen ist mit der Denkmalbehörde abzustimmen, hierfür wurde ein Modell im Maßstab 1:1 aus Bestandsputz und neuem mineralischen Wärmedämmverbundsystem zu Anschauungszwecken hergestellt .
Geländer
Nahezu alle Geländer weisen einen altersgerechten Zustand mit leichter Korrosion auf. Echte Zerstörungen durch Korrosionsfraß ist nicht zu verzeichnen. Bauzeitbedingt aus dem Jahr 1953 sind die Geländer nicht verzinkt aber aus einem guten Stahl gefertigt. Die Geländer einschl. der Halterungen sind vollständig auszubauen, nachdem diese zuvor durchnummeriert wurden und in einer Werkstatt weiter zu bearbeiten. Die Geländer sind durch Strahlen und schleifen in einen metallisch blanken Zustand zu bringen. Es soll eine "normale" mehrschichtige Korrosionsschutzbehandlung durch Anstriche erfolgen mit einer Trockenschichtdicke von mind. 200 my. Nach Bearbeitung der Geländer müssen die Halterungen wieder eingebaut werden. Die endgültige Montage der Geländer erfolgt erst nach Fertigstellung der jeweiligen Fassade.
Keramik
Trotz eingehender Untersuchung von Keramikreferenzflächen mittels Ultraschall bleibt eine große Ungenauigkeit, da der Hohllagenanteil zwischen 20 % und 60 % variiert. Sehr viele Keramikplatten, auch von denen im Jahr 1993 verlegten, weisen teils umfassende Rissbildungen auf. Der ursprüngliche Hersteller der Keramikelemente aus Meißen ist nicht mehr existent. Daher muss versucht werden, ob die Risse nachhaltig verschlossen werden und fehlende, abgeplatzte Teile vor Ort angeformt werden können.
Nach Einrüstung muss die gesamte Keramikfläche mittels Ultraschall vollständig abgefahren, analysiert und dokumentiert werden.
Fenster
Die Fenster bestehen in der Hauptsache aus Elementen zum Errichtungszeitpunkt 1953, der ersten Fassadensanierung in den 70er Jahren und 1993, diese verteilen sich wie folgt:
Fensterfläche insgesamt ca. 1568 m²
Doppelkastenfenster Baujahr 1953 mit 24% Anteil,
Holzverbundfenster Baujahr 70er Jahre mit 20 % Anteil
Holzverbundfenster Baujahr 1993 28 %
Holz-Aluverbundschale Baujahr 1993 mit 16 % Anteil,
Kunststofffenster Baujahr 1993 mit 12 % Anteil.
Die Fenster aus den Baujahren 1993 als Kunststofffenster und Holz-Aluverbund weisen die geringsten Schäden und Mängel auf, hier bleibt es bei einer umfassenden Wartung mit einigen Kleinreparaturen.
Die Holzfenster aus den Jahren 1953 und aus den 70er Jahren, weisen je nach Höhenlage und Himmelsrichtung unterschiedliche Schadklassen auf. Die Fenster scheinen wenn auch mit unterschiedlichem Instandhaltungsaufwand, durchweg erhaltenswürdig. Der Instandhaltungsaufwand ist teils recht aufwändig und nur mit einem Holzersatz möglich, hier bietet sich window-care-repair-system an. Alternativ je nach Ausschreibung sind Holzteile einzuleimen. Alle Fenster sind im Vorfeld nochmals zu begehen und entsprechend im Detail mit Reparaturaufwand auf Basis eines Leistungsverzeichnisses zu erfassen.
Naturstein
Da die Natursteinfassade vor einigen Jahren bereits generalüberholt wurde, sind keine Maßnahmen geplant, abgesehen von notwendigen neuen vorpatinierten Verblechungen.
Eine vollständige Umsetzung des Projektes wird im Jahr 2026/2027 angestrebt.

## Bietervoraussetzungen
Bietervoraussetzungen
Da das Objekt unter Denkmalschutz steht und die Aufnahme in die Liste des UNESCO Welterbes beantragt wurde, bestehen bestimmte Anforderungen an die Ausführungssqualität und Umsetzung des Objektes.
Insgesamt ist das Projekt als anspruchsvoll zu betrachten und ein gewisses know how und ein sensibler Umgang mit der Materie mit zu bringen, da ein enger Austausch mit der Denkmalbehörde erdorderlich ist.
In Abstimmung mit der Denkmalbehörde ist es erforderlich, dass der jeweilige Bieter eine Referenzliste mit 3 Objekten des Denkmalschutzes mit einreicht an denen das Unternehmen mitgewirkt hat.

## Hinweise zur Baustelleneinrichtung
Hinweise zur Baustelleneinrichtung
Bauseits wird das gesamte Gebäude eingerüstet. Die Baustelle wird in Teilen mit Bauzaun eingefasst, desweiteren eine ausreichende Anzahl von DIXI-WC´s mit Waschmöglichkeit.
Das Gebäude bleibt vollständig bewohnt und genutzt, Verkehrswege für die Mieter des Objektes insbesondere Fluchtwege sind freizuhalten.
Die Südseite erhält einen 200 kg Aufzug, die Ost- und West/Nordeckseite erhalten jeweils einen 500 Kg Aufzug mit Personenbeförderungsmöglichkeit. Im Bereich eines jeden Bauaufzugs soll auf Geländeniveau ein Baustromverteiler mit Drehstromanschluss aufgestellt werden, desweiteren auf jeder Fassadenseite im Bereich 7/8 OG ein Unterverteiler mit 2-4 230V Steckdosen  evtl. als Würfel. Die Unterverteilung ist jeweils Sache des Auftragnehmers.
Ein Wasseranschluss wird auf der Nordseite zur Verfügung gestellt. Die Unterverteilung ist jeweils Sache des Auftragnehmers.
Verlängerungen des vorhandenen Wasseranschlusses oder Verlängerungen aus den Stromverteilern sind Sache des Auftragnehmers und einzukalkulieren.
Die Ost und Südseite ist für Be- und Entladevorgänge nur eingeschränkt erreichbar, Ware kann nur auf der Nordseite über die Weydemeyerstraße angeliefert und entsprechend verteilt werden.
Schwere Lasten dürfen über die Gehwege Süd- und Ost z.B. Mörtelpaletten + - 1t  nicht bewegt werden, da keine Zustimmung über das Bezirkamt/Tiefbauamt zu erwirken ist.
Gleiches gilt für Abfuhren und Rückführungen.
Schutt/Abbruchcontainer können somit nur auf Westseite nordlicher Teil sowie im Nordbereich gestellt werden.
Lagerflächen werden nur eingeschränkt auf der Südseite rechts (Richtung Ost) ca. 50 m² und auf der Ostseite (Richtung Nord) ca. 40 m² geschaffen. Auf der Nordseite, auf der Südseite ca. 20 - 36 m x ca. 3 m vor der Rüstung. Auf der Westseite wird die momentane Bestuhlung einschl. Sonnenschirme temporär für die Abbruchphase voraussichtlich bis 30.04.2026 beräumt sein.
Auf der Nordseite besteht eine größere Baustelleneinrichtungsfläche, die aber nur teilweise schwer belastet werden kann, da diese unterkellert ist. Auf der Nordseite werden die 8 Parktaschen für die Baustelleneinrichtung hinzugenommen, da diese keiner Gewichtsbeschränkung unterliegen, Silos oder Container können dort sufgestellt werden. Zwischen Parktasche und Keller liegt eine Flächevon 40-60 m² die ebenfalls als Lagerfläche für leichtere Materailien oder Bauwagen taugt, darunter befindet sich eine Rasenfläche.
Für vom Auftragnehmer in Anspruch genommene Lagerfläche sind ggfs. Schutzmaßnahmen des Untergrundes im Angebot einzukalkulieren.
Es wird unbedingt empfohlen sich die Verkehrsflächen und Anliefermöglichkeiten anzusehen.
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Logistik:
Im Vorfeld wurde das Projekt bereits mit einem großen Baustoffentsorger und  Containerdienst begangen. Container ohne Gerwichtslimit (als Absetzcontainer) sind lediglich auf der Nordseite möglich.
Ein Überfahren der Gehwege, die lediglich mit 50x50x5 cm Betongehwegplatten abgedeckt sind, ist mit einem LKW nicht möglich und Schutzmaßnahmen zu aufwendig.
Eine Zustimmung durch das Beziksamt/Tiefbauamt nicht zu erwartén.

## Technische Vorbemerkungen Tischlerarbeiten Bestandsfenster
Technische Vorbemerkungen Tischlerarbeiten Bestandsfenster
Diese übergeordneten technischen Vorbemerkungen sind für die Ausführung aller Leistungen
vom AN zu beachten und nach Erfordernis mit in die EP einzukalkulieren. Zudem werden
weitere detailliertere Ausführungshinweise vor einzelnen Positionen im Leistungsverzeichnis
(LV) aufgeführt, welche für die Teilleistungen zu beachten sind.
Soweit in der Leistungsbeschreibung auf Technische Spezifikationen z. B. nationale Normen,
mit denen Europäische Normen umgesetzt werden, europäische technische Zulassungen,
gemeinsame technische Spezifikationen, Internationale Normen, Bezug genommen wird,
werden auch ohne den ausdrücklichen Zusatz: "oder gleichwertig" immer gleichwertige
Technische Spezifikationen in Bezug genommen.
Technische Anmerkungen
Für alle verwendeten Baustoffe der nachfolgenden Positionen sind die Verarbeitungshinweise
und -anweisungen der jeweiligen Hersteller sowie alle aktuellen gewerke- und
produktspezifischen Fachregeln zu beachten und anzuwenden.
Alle Anschlüsse und Bauarten sind neben spezifischen Herstellervorgaben nach den gültigen
Fachregeln und den fachplanerischen Vorgaben auszuführen.
Es sind ausschließlich zugelassene Systeme und Komponenten zu verwenden.
Die angebotenen EPs der einzelnen Positionen verstehen sich einschließlich Material-Lieferung,
-Transport sowie sämtlicher Verarbeitungsmittel und sonstiger zur Funktion
und Montage notwendigen Komponenten.
Sofern in den Positionen konkrete Produkte oder ein Hersteller benannt ist, so können mindestens gleichwertige Produkte anderer Hersteller ebenfalls angeboten werden. Dies hat der Auftragnehmer mit Abgabe des Angebotes in einem gesonderten Schreiben mit anzugeben und einen Gleichwertigkeitnachweis mit Angebotsabgabe einzureichen. Der Gleichwertigkeitsnachweis ist in Tabellenform einzureichen und das ausgeschriebene Produkt sowie das gewählte Produkt hinsichtlich der technischen Parameter zu vergleichen.
Grundsätzlich ist jedoch z.B. bei Anstrichen in einem Systemanbieter zu bleiben und keine Hersteller zu mischen, gleiches gilt für Wärmedämmverbundsysteme oder andere Leistungen.
Leistungsumfang des AN
Die Ausschreibung umfasst alle notwendigen Leistungen des Gewerkes Tischlerarbeiten für die Instandsetzung der Fenster im Rahmen der Maßnahme energetische Ertüchtigung einer Außenwand mit mineralischem Wärmedämmverbundsytem im benannten Objekt.
Alle neuen Konstruktionen sind nach Entwurf des Architekten und den allgemein geltenden
baulichen Anforderungen sowie gem. nachfolgenden Bechreibungen durch den AN im Detail
umzusetzen.
Erforderliche Nebenleistungen wie sie u.a. in ATV DIN 18299 in Pkt. 4 beschrieben werden oder in
zugehörigen ATV und DIN Normen (siehe VOB/C nachstehend) erfasst werden, sind nicht gesondert
ausgeschrieben. Der Bieter hat entsprechende notwendige Leistungen, die er für seine
Leistungen benötigt, eigenständig zu bewerten und in die Einheitspreise aller abgefragten
Positionen mit einzukalkulieren. Dies betrifft u.a. die Baustelleneinrichtung und notwendige
Arbeitsmaterialien, Schutzeinrichtungen wie Gerüste und Absturzsicherungen, Werkzeuge,
Geräte, Hebezeuge und Maschinen des AN für die eigenen Leistungen.
Sofern einzelne spezielle Punkte aus Nebenleistungen separat als Position im
Leistungsverzeichnis abgefragt werden, sind diese separat einzupreisen.
Die angebotenen EPs der einzelnen Positionen verstehen sich einschließlich Material-Lieferung,
-Transport sowie sämtlicher Verarbeitungs- und Verbindungsmittel und sonstiger zur Funktion
und Montage notwendigen Komponenten. sowie Entsorgung von Abbruchmaterailien oder Reststoffen
maßgebliche ATV und DIN-Normen
ATV DIN 18299 "Allgemeine Regelungen für Bauarbeiten jeglicher Art"
ATV DIN 18355 "Tischlerarbeiten"
ATV DIN 18358 "Rollladenarbeiten"
ATV DIN 18361 "Verglasungsarbeiten"
ATV DIN 18363 "Maler- und Lackierarbeiten - Beschichtungen"
DIN 18 540  Abdichten von Außenwandfugen im Hochbau mit Fugendichtstoffen
IVD-Merkblätter Industrieverband Dichtstoffe e.V. (IVD)
BFS-Merkblatt Nr. 6 "Beschichtungen auf Bauteilen aus Aluminium" letzter Stand Oktober 2016 oder jünger
BFS-Merkblatt Nr. 18 "Beschichtungen auf Holz und Holzwerkstoffen im Außenbereich" letzter Stand April 2022 oder jünger
BFS Merkblatt Nr. 23 "Technische Richtlinien für das Abdichten von Fugen im Hochbau und von Verglasungen" Stand Februar 2005 oder jünger
Technische Regeln für Gefahrstoffe1)
TRGS 400 Gefährdungsbeurteilung für Tätigkeiten mit Gefahrstoffen
TRGS 500 Schutzmaßnahmen
TRGS 521 Abbruch-, Sanierungs- und  Instandhaltungsarbeiten mit alter Mineralwolle
TRGS 555 Betriebsanweisung und  Information der Beschäftigten
TRGS 905 Verzeichnis krebserzeugender, keimzellmutagener oder reproduktionstoxischer Stoffe
Weiterhin gelten sämtliche europäischen und nationalen Vorschriften, Merkblätter, Stoff- und Prüfnormen usw. jeweils in ihrer aktuellen Fassung sowie die Herstellerverarbeitungsangaben, Zulassungen und Empfehlungen der jeweiligen Fachverbände.
Baubeschreibung / Schnittstellen / Fotos
Der AG hat eine Baubeschreibung im Leistungsverzeichnis beigefügt.
Der AN hat alle Anlagen zu sichten und als Grundlage für die Ausführung seiner Leistungen zu
beachten
Eine Objektbesichtigung vor Angebotskalkulation ist unerlässlich.
ALLGEMEINE VORBEMERKUNGEN (AVB)
Baubeschreibung BE und Logistikkonzept unter "Hinweise zur Baustelleneinrichtung"
Geplant ist, dass der AN nach seiner Beauftragung ausreichend frühzeitig gemeinsam mit der Objektüberwachung des AG die Baustelle besichtigt und sich für
die übertragenen Leistungen einen Überblick verschafft.
Vor dem Beginn der Arbeiten ist zudem
ein Vorbegehungstermin ca. 2 Wochen vor Baustart einzuplanen, um die Vorleistungen zu
sichten und eventuelle Mängel anzuzeigen. Der AN hat die Vorunternehmerleistung dann
gemeinsam mit der Objektüberwachung des AG zu prüfen und die Leistung des
Vorunternehmers als direkte Vorleistung für seine Arbeiten ggf. mit abzunehmen. Der AN wird
ggf. auch Teilbereiche der Vorleistung zum Baustart übernehmen
Baustelleneinrichtung (BE) / Baulogistik und Baubetrieb
Der AG hat einen Baustelleneinrichtungsplan als Konzeptplan (Lageplan) sowie Hinweise zur
Baulogistik, zur Baustelleneinrichtung und zum Baubetrieb als Text und Fotonachweise erstellen
lassen.
Der AN hat diese Anlagen, den Konzeptplan der Baustelleneinrichtung und die Hinweise der
Baubeschreibung, zu sichten und als Grundlage zu beachten.
Der AN hat dem AG bzw. der Bauüberwachung zwei Wochen nach Auftragserteilung einen
eigenen BE-Plan mit allen nötigen Eintragungen wie erforderliche Stellflächen, Container etc.
Vorzulegen um die Baustelleneinrichtung abzustimmen. In dem BE-Plan sind die
besonderen Bedingungen der Baustelle zu berücksichtigen (Wohngebäude mit Gewerbe). Der
BE-Plan ist mit den anderen am Bau beteiligten und der Bauüberwachung abzustimmen. Der
BE-Plan ist nach Anpassungen als aktueller Plan der Objektüberwachung des AG zu
übergeben.
Fachbauleitung vor Ort
Der AN hat einen deutschsprachigen Fachbauleiter vor Ort einzusetzen, der täglich die Arbeiten
vor Ort koordiniert, nach Bedarf und Abstimmung für die Oberbauleitung des AG vor Ort zur
Verfügung steht (Zeitfenster für tägliche Abstimmung am Morgen ist vor Ort im Detail
abzustimmen) und immer an den Baubesprechungen (wöchentlich) teilnimmt.
Sollte der Fachbauleiter des AN nicht täglich vor Ort sein und seine Arbeiten koordinieren und
überwachen, und sollte er der Baubesprechung fernbleiben, wird für jeden Tag an dem keine
Abstimmung möglich ist und an dem er der Baubesprechung fernbleibt ein Abzug von 500 € im
Zuge der Schlussrechnung erfolgen.
Rechnungsstellung
Die Rechnungsstellung erfolgt im Original (in Schriftform per Postsendung) an den AG, sowie
zeitgleich digital per E-Mail an die zuständige Objektüberwachung zur Prüfung, es sei denn in den Vertragsbedingungen des Auftraggebers ist etwas anderes angegeben.
Sicherheit und Schutz
Der AG hat neben der Objektüberwachung auch einen Koordinator für Sicherheit und
Gesundheitsschutz für die Baumaßnahme beauftragt.
Der AN hat die verantwortliche Absicherung und Sicherung der Baustelle sowie die weitere
Gesamtorganisation und Koordination, der für ihn notwendigen Leistungen und der Bauabläufe
vor Ort zu übernehmen (Bauleitertätigkeit).
Der Bauleiter des AN hat alle erforderlichen Maßnahmen zur Sicherung der Baustelle nach den
gesetzlichen, polizeilichen und den Unfallverhütungsvorschriften sowie der Arbeitssicherheit
unter voller eigener Verantwortung auszuführen oder diese zu veranlassen.
Der AN haftet für sämtliche aus der Unterlassung solcher Maßnahmen dem AG erwachsenden
Schäden. § 10 Nr. 2 Absatz 1 Satz 2 VOB/B bleibt unberührt. Der AN hat einen geeigneten und
erfahrenen Bauleiter einzusetzen. Der Bauleiter des AN wird sich mit dem SiGeKo des AG und
der eingesetzten Objektüberwachung des AG eng abstimmen.
Der Zutritt der Baustelle von nicht befugten Personen ist in jedem Fall zu verhindern. Sollten
während der gesamten Bauzeit Beschädigungen an Nachbar- oder öffentlichen Grundstücken,
Straßen, Gehwegen etc. auftreten sind, diese nach ordentlicher Beweisfeststellung nach
Fertigstellung der Arbeiten unverzüglich zu beseitigen.
Forderungen des Amtes für öffentliche Ordnung, der Bauberufsgenossenschaften und sonstiger
mitwirkender Behörden, Amtsstellen und Körperschaften sind immer übergeordnet zu beachten.
Terminplan
Termine
Der Baustart zur Gesamtmaßnahme ist für Spätsommer 2026 geplant.
Der AN hat dem AG bzw. der Bauüberwachung 2 Wochen nach Auftragserteilung einen eigenen
Terminablaufplan mit Hauptabschnitten des Bauablaufes zur Abstimmung vorzulegen. Der
Terminplan ist nach Abstimmung mit der Objektüberwachung weiter zu detaillieren und als
Soll-Ist-Vergleich fortzuschreiben. Der fortgeschriebene Terminplan wird
Abstimmungsgrundlage zu jeder Baubesprechung. Der AN hat die abgestimmten Bauzeiten
einzuhalten.
Es können grob wichtige Termine für die Leistungen dieser Ausschreibung benannt werden.
- Beginn/Vorlauf:  Beginn der Rüstarbeiten im Spätsommer 2026 auf der Nordseite
- Ausführungszeitraum: Beginn Nordseite pätsommer Tischler/Anstrich
  Beginn West FDie angebotenen EPs der einzelnen Positionen verstehen sich einschließlich Material-Lieferung,
-Transport sowie sämtlicher Verarbeitungs- und Verbindungsmittel und sonstiger zur Funktion
und Montage notwendigen Komponenten. sowie Entsorgung von Abbruchmaterailien oder Reststoffenrühjahr 2027> Südseite Frühsommer 2027
  > Ostseite Sommer  2027
  Bearbeitunggszeit Tischler Mitte Spätsommer 2027
  Fertigstellung Tischler/Anstricharbeiten Spätsommer 2027
  Gesamtfertigstellung: Spätsommer/Herbst 2027
Es ist also zu berücksichtigen, dass witterungsbedingt von vorherein in 2 Abschnitten geplant und gearbeitet wird, angestrebt wird noch eine Fertigstellung der Nordseite in 2026, der übrige Teil dann im Verlauf West > Süd > und Ost in 2027.
Anlagen
Die folgenden Anlagen wie u.a. Pläne, Fotos und sonstige Dokumente stellen Übersichten zur
Gesamtplanung und zum Leistungsumfang dar. Änderungen oder Anpassungen können
aufgrund von Abweichungen der Bestandssituation vorkommen bzw. notwendig werden.
Abschließende Detailausbildungen erfolgen in Abstimmung mit dem AG über die Werk- und
Montageplanung des AN.
Änderungen und/oder ergänzende Unterlagen werden durch den AG bei Bedarf entsprechend
oder auf Anfrage im Digitalformat nachgereicht.
Die Unterlagen werden ausschließlich digital in einem Portal zur Verfügung gestellt.
Diese übergeordneten technischen Vorbemerkungen sind für die Ausführung aller Leistungen
vom AN zu beachten und nach Erfordernis mit in die EP einzukalkulieren. Zudem werden
weitere detailliertere Ausführungshinweise vor einzelnen Positionen im Leistungsverzeichnis
(LV) aufgeführt, welche für die Teilleistungen zu beachten sind.
Soweit in der Leistungsbeschreibung auf Technische Spezifikationen z. B. nationale Normen,
mit denen Europäische Normen umgesetzt werden, europäische technische Zulassungen,
gemeinsame technische Spezifikationen, Internationale Normen, Bezug genommen wird,
werden auch ohne den ausdrücklichen Zusatz: "oder gleichwertig" immer gleichwertige
Technische Spezifikationen in Bezug genommen.
Technische Anmerkungen
Für alle verwendeten Baustoffe der nachfolgenden Positionen sind die Verarbeitungshinweise
und -anweisungen der jeweiligen Hersteller sowie alle aktuellen gewerke- und
produktspezifischen Fachregeln zu beachten und anzuwenden.
Alle Anschlüsse und Bauarten sind neben spezifischen Herstellervorgaben nach den gültigen
Fachregeln und den fachplanerischen Vorgaben auszuführen.
Es sind ausschließlich bauaufsichtlich zugelassene Systeme und Komponenten zu verwenden.
Die Ausführung erfolgt auf allen Geschossen vom EG bis ins 13.OG.
Prüfpflicht des AN
Der Bieter ist verpflichtet, die im Leistungsverzeichnis beschriebenen Positionen auf Vollständigkeit, fachgerechte Ausführung und Eignung für den vorgesehenen Verwendungszweck zu überprüfen. Sollten sich hinsichtlich Verwendbarkeit zur Herstellung eines mangelfreien Werkes Bedenken gegen die Verwendung ergeben, so sind diese gegenüber dem AG so rechtzeitig geltend zu machen, dass aus hieraus resultierenden Materialwechseln keine Beeinträchtigen an Bauablauf und -fortschritt entstehen können. Sinnvolle oder notwendig erscheinende Änderungen oder Zusätze sind ggf. mit einer entsprechenden Begründung in einem Zusatzangebot einzureichen.
Mitwirkungspflicht Baukoordination
Der AN hat seine Arbeiten mit den sonstigen auf der Baustelle tätigen Unternehmen in Abstimmung mit dem AG so zu koordinieren, dass ein reibungsloser Ablauf der Arbeiten gewährleistet ist.
Sauberkeit Arbeitsplatz/ Schleifarbeiten und Entschichtung
Der Arbeitsplatz ist täglich sauber (besenrein) zu verlassen. Sollte der AN dieser Verpflichtung nicht nachkommen, ist der AG berechtigt, ohne weitere Vorankündigung die Beräumung / Säuberung der Arbeitsplätze durch Dritte zu veranlassen. Die daraus entstehenden Kosten trägt der AN.  Abschleifen von Beschichtungen auf Holz  Verfahren: vollständiges Schleifen mit Absaug- und Filtereinrichtung in Faserrichtung, es sind staubarme Maschinen einzusetzen. Entstauber der Staubklasse M nach DIN EN 60335-2-69  Schleifgut ist fachgerecht zu entsorgen  Leistungen sind in dern Einheitspreis einzukalkulieren und werden nicht gesondert vergütet
Aufmass
Der AN hat eigene Aufmasse und Besichtigungen des Bestandes sowohl für seine Leistungen,
als auch für die technische Abstimmung mit dem AG zu leisten.
Techische Abstimmung
Die technische Abstimmung zwischen AN und AG beginnt frühestens mit der Beauftragung des
AN und einem gemeinsamen örtlichen Termin zur Eintaktung in den Bauablauf, Klärung von
Ausführungsleistungen, sowie Inaugenscheinnahme des Bestands bzw. Feststellung der
Vorleistungen. Die technische Abstimmung erfolgt bis zum Beginn der Bauarbeiten sowie
fortlaufend baubegleitend.
Baustelleneinrichtung
Die vom AN notwendige Baustelleneinrichtung für seine eigenen Leistungen ist in den nachfolgenden Einheitspreisen jeder Position anteilig mit einzukalkulieren.
Allgemeine Baustelleneinrichtungen wie Rüstungen, Bauaufzug, Baustromanschluss, Bauwasseranschluss, Bauzaun sind dem Baustelleneinrichtungsplan zu entnehmen, der auszugsweise bereits unter "Hinweise zur Baustelleneinrichtung" eingerabeitet wurde.
Die Baustelleneinrichtung umfasst:
Lieferung, Einrichten und Vorhalten der erforderlichen Baustelleneinrichtung für die
ausgeschriebenen Leistungen des AN über die gesamte Bauzeit, einschließlich der kompletten
Beräumung dieser nach Abschluß der Arbeiten und Wiederherstellung/Herrichten der
beanspruchten Flächen in den Urzustand (wenn nicht Baufläche, die nachträglich weiter
bearbeitet wird).
Hiermit abgegolten sind:
- das Einrichten der Baustelle, inkl. Liefern und Vorhalten aller erforderlichen Geräte, Gerüste (Gesamtffassadenrüstung bauseits),
Maschinen, Hebezeuge (Kräne, Dachdeckeraufzüge etc.) und sonstiger Werkzeuge,
inklusive Mieten, Betriebs- und Schmierstoffe und aller anfallender etwaiger
Reparaturzuschläge, sowie Abtransport nach Beendigung der Arbeiten.
- Transport- und Förderwege über alle Geschosse gem. beiliegender Planung
- der gesamte Materialtransport zur/von der Baustelle, sowie das Abladen und Sichern des
Materials
- Einrichten, Unterhalten und rückstandsloses Beräumen von
Materiallager-/Entsorgungsstätten auf der Baustelle
- An- und Abfahrt des Montagepersonals und der Arbeitskräfte
- Säubern der Baustelle von Abfällen, Schuttresten und Verpackungsmaterialien die bei den
Arbeiten des AN anfallen, einschließlich Abfuhr, Entsorgung und Gebühren
- alle erforderlichen Sicherungsmaßnahmen zur Gewährleistung der Arbeitssicherheit
- eigene, weisungsbefugte, deutschsprachige Bauaufsicht / Fachbauleitung vor Ort
Sollte der AN die Nutzung von öffentlichen Flächen über die beigefügte Planung hinaus beabsichtigen, hat er selbstständig nach Bedarf die Genehmigung mit den zuständigen Behörden ohne zusätzliche Vergütung abzustimmen und mögliche Gebühren zu tragen.
Zwischen AG und AN erforderliche Abstimmungspunkte vor Beginn der Arbeiten:
- Baustelleneinrichtung
- Festlegung der Flächen für Container, Stellplätze, etc.
- vorbereitende Maßnahmen am/im Gebäude
- Terminabsprachen
- Benennung Subunternehmer, Entsorgungsunternehmen
Untergründe von Misch- und Materiallagerplätzen im Außenbereich sind vor jeglicher
Beanspruchung oder Einfluss durch die Arbeiten bzw. eine notwendige Baustoffverarbeitung
durch den AN zu schützen. Alle vom AN genutzten Flächen sind nach Fertigstellung seiner
Arbeiten sowohl beschädigungs- als auch rückstandsfrei und besenrein zu übergeben. Dies gilt
insbesondere für neue befestigte Oberbeläge.
Nachweise
Der Bieter hat den Nachweis der Gebrauchstauglichkeit gemäß § 3 Nr. 2 der Musterbauordnung
(MBO) bzw. der zuständigen Landesbauordnung (LBO) beizustellen.
Der Nachweis der Gebrauchstauglichkeit erfolgt u.a. durch Vorlage gültiger Eignungsnachweise
und Produkt-Datenblätter/-zulassungen für alle verbauten Systeme, Bauteile bzw. Baustoffe.
Bieter, die nicht über diesen Nachweis verfügen, müssen einen vergleichbaren Nachweis
vorlegen. Darin muss ein dafür zugelassenes Institut oder der Systemhersteller bestätigen, dass
das System und die zugehörige Systembeschreibung der angebotenen Konstruktion geprüft und
freigegeben ist.
Für den Nachweis, dass die in dieser Ausschreibung geforderten Werte durch die angebotenen
Baustoffe und Systeme erfüllt werden, sind die Ausführungen und Anforderungen der gültigen
Energieeinsparverordnung (EnEV), sowie des Schall- und Brandschutzes gem. den
beiliegenden Nachweisen, einschließlich den Vorgaben und Anforderungen dieser
Ausschreibung zu berücksichtigen.
Mit Fertigstellung seiner Leistung bzw. zur Abnahme übergibt der AN dem AG/der Bauleitung die
Dokumentation seines Gewerks inkl. sämtlicher Nachweise, 1-fach digital und als
Sammelmappe mind. 2-fach in Papierform.
Die Dokumentation beinhaltet:
- Produktinformations-/techn. Datenblätter aller Bauteile und Materialien
- Fachunternehmer- und Fachbauleitererklärung
- Werksplanung und Listen
- herstellerseitige Unterlagen gem. CE-Kennzeichnungsvorschriften
- abZ, abP, ZiE
- Bauartzulassungen, Übereinstimmungserklärung
- Prüf- und Wartungsbücher
- Protokolle (Inbetriebnahme, Prüfung, Einweisung etc.)
- Pflege- und Reinigungsanweisung
- Betriebs-/Bedienungsanleitung
Die Unterlagen variieren gewerkespezifisch, es können weitere Dokumente erforderlich werden.
Die Bauherrenschaft behält sich bei Unvollständigkeit der Dokumentationsunterlagen einen
Einbehalt in Höhe von 10% des Netto-Schlussrechnungsbetrags vor.
Stundenlohnarbeiten
Arbeiten auf Nachweis dürfen nur auf besondere Anweisung des Auftraggebers vor Arbeitsbeginn ausgeführt werden. Die Rapporte müssen arbeitstäglich zur Anerkennung vorgelegt werden. Verspätet vorgelegte Rapporte werden nicht anerkannt. Der AN verliert in diesem Fall seinen Vergütungsanspruch.
Die separat vereinbarten Stundenverrechnungssätze beinhalten sämtliche Lohnkosten, Sozialaufwendungen, Lohnnebenkosten und Allgemeine Geschäftskosten. Kosten für An- und Abfahrt, Aufsichtspersonal und Überstundenzuschläge werden nicht gesondert vergütet. Stundenlohnarbeiten werden nur angewendet, wenn auf der Grundlage der Urkalkulation kein Nachtragsangebot des AN zu Stande kommt.

## Hinweise Mieterabstimmung und Arbeitsflächen
Hinweise Mieterabstimmung, Arbeitskleidung und Arbeitsflächen
Die Mieter werden durch die Verwaltung allgemein informiert dass Tischlerarbeiten und Anstricharbeiten an den Fenstern in einem bestimmten Zeitrahmen stattfinden werden. Die Mieter werden daher auch über die beauftragten Unternehmen informiert. Die beauftragten Unternehmen haben im nächsten Schritt eigenständig im vorgegebenen Rahmen Mietertermine eigenstädig zu vereinbaren. Unter Berücksichtigung des Datenschutzes werden den Unternehmen die erforderlichen Kontaktdaten zur Verfügung gestellt. Es hat sich als Zielführend erwiesen, auch bei den Mietern zu klingeln und diese Absprachen direkt zu treffen.
Sollte ein dreifacher Versuch der Kontaktaufnahme an verschiedenen Tagen misslingen, so ist die Objektüberwachung zu informnieren und die Hausverwaltung hinzuzuziehen. Die Leistung Mieterabstimmung ist in einer gesonderten  Position erfasst.
Über die Ergebnissse der Terminabstimmungen ist die Objektüberwachung stets zu informieren.
Da die Tischler- und Anstricharbeiten auch in den Mieteinheiten stattfinden, ist es erforderlich, dass die beauftragten Unternehmen auch in der Außenwirkung klar warnehmbare Firmenkleidung tragen.
Im Kellergeschoss steht ein sehr großer Keller zur Verfügung, der für Tischler oder auch Lackierarbeiten genutzt werden könnte.Dies ist mit der Objektüberwachung abzustimmen. Dieser kann z.B. für die äußere Flügelebene von Doppelkastenfenstern sinnvoll sein. Aufwendungen wie das Aushängen und in den Keller transportieren, sowie notwendige Abdeckarbeiten (und retour) sind soweit in die Einheitspreise einzukalkulieren und werden nicht gesondert vergütet.
Begehungsschutz bodenstende Fenster während Rüststandzeit
Bauseits wird durch die Tischler bei bodenstehenden öffnungsfähigen Flügeln eine Begehungsschutz aus OSB-Platte während der Gerüststandzeit montiert mit 4 drehbaren Holzriegeln, so dass sich diese Platte ohne größeren Aufwand entnehmen und zum arbeitstäglichen Ende wieder montieren lässt. Diese Maßnahme ist erforderlich um ein Betreten der Rüstung durch die Mierter zu verhindern, da die Geländer zwischenzeitlich demontiert wurden.
Das Herausnehmen und Wiedereinsetzen der Schutzplatte ist für die einzelnen Arbeitschritte der eigenen Leistung in die Einheitspreise mit einzukalkulieren.
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
## Kleine Fensterdoku
Kleine Fensterdoku aus dem Jahr 2022, Formgebung und Profilierung sind in der Kalkulation zu berücksichtigen.
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Fensterelemente 3,90 m breit mit 2 kippbaren Oberlichtern
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Oberlichtflügel kippbar, teils mit Gestänge
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vorhandene Dichtleisten, diese werden nach Überarbeitung teils neu gesetzt, z.b. bei größeren Lücken oder verzogenen Flügeln.
Hinweis:
Bei Doppelklastenfenstern ist der Einsatz von Dichtleisten der äußeren Flügelebene so zu bemessen, dass eine Hinterlüftung des Flügelraumes/Flügelebenen stattfinden kann.

## Einteilung von Schadensklassen
Einteilung von Schadensklassen
Zur Einteilung wurden 4 Schadklassen festgelegt und diese den Fenstern zugeordnet.
In diesem Objekt wird jedoch auf Drängen der Denkmalschutzbehörde kein Austausch von Fenstern vorgenommen, insofern Entfällt die Schadklasse 4. Im übrigen hatten wir auch bei der stichpunktartigen Begehung kein Fenster feststellen können welches definitiv ausgetauscht werden müsste. Es gibt einige wenige Exemplare mit erhöhtem Aufwand. In den Schadensklassen werden die Basisarbeiten aufgelistet, Zusatzarbeiten werden in Zulagepositionen aufgenommen.
Die Malerarbeiten sind gesondert ausgeschrieben worden und müssen mit dem Tischler Hand in Hand laufen, eine intensive Koordination der beteiligten Unternehmen untereinander ist erforderlich.
Hinweis:
Die Tischlerarbeiten werden in 3 Lose unterteilt um eine entsprechende Arbeitsgeschwindigkeit sicherzustellen, ggfs. kann der Auftrag dann jeweils mit einem Los an ein Unternehmen vergeben werden. Sonst sind die Maler schneller als die Tischler und der Zeitrahmen ist beschränkt.
Schadklassen:
Klasse 1: geringer Aufwand
Maler: Oberfläche, lose Farbschichten abstoßen bis 10 % der Gesamtoberfläche, anschleifen und neu beschichten mit Holzschutzgrund, Grundierung, Zwischenbeschichtung und Deckbeschichtung.
Tischler: vor den Malerarbeiten Gang- und Schließbarkeit prüfen ggf. herstellen durch nachhobeln u.a. der Falze.
Fehlenden Kitt ergänzen
rohe Brüstungsfugen vorgrundieren
Wassernase überarbeiten: alten Porösen Dichtstoff an Übergang Flügelunterstück Richtung Glasfalz
/Wassernase entfernen und neu versiegeln je nach Zustanbd
Klasse 2: leicht erhöhter Aufwand
Maler: Oberfläche, lose Farbschichtenen abstoßen bis 20 % der Gesamtoberfläche, anschleifen und neu beschichten mit Holzschutzgrund, Grundierung, Zwischenbeschichtung und Deckbeschichtung.  .
Tischler: vor den Malerarbeiten Gang- und Schließbarkeit herstellen durch nachhobeln, Kröpfen-, Umfitschen der Bänder. Fehlende Beschläge ergänzen.
Fehlenden, losen-, rissigen-, und brüchigen Kitt auskratzen und neu verkitten,
rohe Brüstungsfugen vorgrundieren.
Wassernasen überarbeiten kleine Risse mit geeignetem Material Schließen (zb. RepairCare), Abtropfnut nacharbeiten.überarbeiten:
alten Porösen Dichtstoff an Übergang Flügelunterstück /Wassernase entfernen und neu versiegeln,
Klasse 3: höherer Aufwand
Maler: Oberfläche, lose Farbschichten abstoßen bis 35 % der Gesamtoberfläche, anschleifen und neu beschichtenmit Holzschutzgrund, Grundierung, Zwischenbeschichtung und Deckbeschichtung.  .
Tischler: vor den Malerarbeiten Gang- und Schließbarkeit herstellen durch nachhobeln, Kröpfen-, Umfitschen der Bänder. Fehlende oder defekte Beschläge ergänzen.
Fehlenden, losen-, rissigen-, und brüchigen Kitt auskratzen und neu verkitten,
rohe Brüstungsfugen vorgrundieren.
Wassernasen austauschen; durch gleiche Dimensionen wie Bestand (Querschnitt ca.30 x 60 mm Aufmaß vor Ort zu nehmen, Abmessung und Neigung müssen identisch sein), neue Wassernasen verdeckt befestigt
Ausbesserungen an Rahmen vornehmen, Risse durch ausleimen oder geeignetes Material (zb RepairCare) schließen.
Ergänzungen an Aplikationen im KämpferkreuzWassernase überarbeiten:
alten Porösen Dichtstoff an Übergang Flügelunterstück /Wassernase entfernen und neu versiegeln
Klasse 4:
Fensterelement neu; Nachbau/ Profilierung nach Historischem Bestand. Ausführung als Kasten-Doppel -Fenster oder Verbund-Fenster.
Abstimmung mit Denkmalschutz kein Austausch von Fenstern zulässig

## Titel 03 Erläuterung Zusatzleistungen Luftdichtheit
Erläuterung Zusatzleistungen Luftdichtheit
Titel 01.03, Titel 02.03, Titel 03.03
Erläuterung Holz/Kunststoffflachleisten mit Dichtlippe
Pos. 01.03.05;  Pos. 02.03.05, Pos. 03.03.5
Holz/Kunststoffflachleisten mit Dichtlippe geklebt und genagelt vom Rahmen entfernen und entsorgen. Befestigungsmittel sind sorgsam zu entfernen ohne den Rahmen zu schädigen.
Nagellöcher sind z.B. mit repaire care Dry Seal Elastischer Fensterkitt und Allround Dichtstoff zu schließen und oberflächig abzuziehen.
"Alternativ-Systeme oder Produkte, mit Nachweis der geforderten System- und Systemkomponenten- Eigenschaften, sind als komplettes System zulässig, sofern mindestens gleichartige Baustoffdaten erreicht werden.”
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Erläuterung Holzflachleiste mit Lippen- oder Schlauchdichtung
Pos. 01.03.07;  Pos. 02.03.07, Pos. 03.03.7
Holzflachleiste mit Lippen oder Schlauchdichtung in Bereichen nachsetzen wo die Silikonschlauchdichtungen keine ausreichende Dichtheit gewährleisten, z.B. verzogene Flügel
Holzflachleiste weiß mit weißer Dichtung, geklebt und genagelt nach den Malerarbeiten.
Holzleiste wie nachstehend o.ä.
In Innecken auf Gehrung zu schneiden
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Hinweis:
Bei Doppelklastenfenstern ist der Einsatz von Dichtleisten der äußeren Flügelebene so zu bemessen, dass eine Hinterlüftung des Flügelraumes/Flügelebenen stattfinden kann.
Erläuterung Kunststofflachleiste mit Lippen- oder Schlauchdichtung
Pos. 01.03.08;  Pos. 02.03.08, Pos. 03.03.8
Kunststoffflachleiste mit Lippen oder Schlauchdichtung in Bereichen nachsetzen wo die Silikonschlauchdichtungen keine ausreichende Dichtheit gewährleisten, z.B. verzogene Flügel
Kunststoffflachleiste weiß mit weißer Dichtung, geklebt und genagelt nach den Malerarbeiten.
Leiste wie nachstehend o.ä.
In Innecken auf Gehrung zu schneiden
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Hinweis:
Bei Doppelklastenfenstern ist der Einsatz von Dichtleisten der äußeren Flügelebene so zu bemessen, dass eine Hinterlüftung des Flügelraumes/Flügelebenen stattfinden kann.

## Titel 04 Erläuterung Provisorische Begehungssicherheit
Erläuterung Provisorische Begehungssicherheit
Pos. 01.04.01, Pos. 02.04.01, Pos. 03.04.01
Erläuterung Provisorische Begehungssicherheit
Provisorium Begehungssicherung aus OSB-Platten und Halterungen während der Gerüststandzeit
Zug um Zug mit der Demontage der Geländer durch den Schlosser, so dass keine Gefahrenquelle für die Mieter entsteht.
Die Konstruktion muss überklettersicher sein, da die Arbeiten an den Fenstern in Form von tischlermäßiger Arbeit und Anstricharbeiten weitergehen, ist ein einfaches montierbares und demontierbares System zu verwenden. Nachfolgende Lösung ist als Vorschlag zu sehen, andere Lösungen die eine Gleichwertigkeit bieten sind ebenfalls möglich.
Anforderung an die Lösung besteht im wesentlichen an der Verhinderung einer Gerüstbegehung von Bau-Unbeteiligten Personen insbesondere Kindern, da eine Rüstung für unbeteiligte Personen keine ausreichende Sicherheit bietet.
Es handelt sich somit um keinen Absturzschutz, sondern einen Begehungsschutz vor zu öffnenden bodenstehenden Flügeln.
Vor allen Fenstern befindet sich eine Rüstung gemäß der Vorschriften BG Bau.
Lösungsansatz:
OSB 3 Platten 22 mm
Größen: h= 90 cm L= Flügelöffnungsbreite
links und rechts ein Z-Profil (Aluminium oder Titanzinkblech 1 mm) welches in die Fuge Flügel/Rahmen geklemmt werden kann
Z-Profil mit Platte verschrauben
von außen jeweils links und rechts, oben und unten ein drehbares Dachlattenstück 40 cm anzubringen, welches auf einer Brettlasche L= 15 cm aufliegt und somit die Platte fixiert aber entnehmbar hält
Nach Beendigung der Baumaßnahme sind die Platten, Zug um Zug mit der Montage der Schlosserarbeiten wieder zu entnehmen und zu entsorgen.
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
## Titel 05 Erläuterung und Leistungsumfang Kastendoppelfenster Bj. 1953
Erläuterung und Leistungsumfang Kastendoppelfenster Bj. 1953
Titel 01.05, Titel 02.05, Titel 03.05
Erläuterung und Leistungsumfang Sanierung und Instandsetzung Holzfenster Bj. 1953
Nachgenannte Leistungen sind in die Einheitpreise einzurechnen, in den jeweiligen Positionen erfolgt ein Verweis
________________________________________________________________________
Schadensklasse 1 (SK1) Kastendoppelfenster Bj. 1953
Generell gilt für alle Schadensklassen, sind durch die Bearbeitung unbeschichtete Rohholzflächen entstanden, sind diese unmittelbar nach Bearbeitung  wie folgt zu behandeln um eine Auffeuchtung zu vermeiden :
Holzschutz-Imprägnierung, lösemittelhaltig, Capalac Imprägnierung mit Holzschutzmittel, bläuewidrig,
lösemittelhaltig, transparent, außen einsetzbar.
Produkt: Capalac Holz-Imprägniergrund
Grundierung,
Holzschutz-Grundierung, ventilierend, absperrend, Capalac GrundierWeiß
Grundbeschichtung mit Alkydharzlackfarbe,
lösemittelverdünnbar, isolierend gegen
wasserlösliche Holzinhaltsstoffe, ventilierend,
weiß pigmentiert, außen einsetzbar.
Farbton: weiß
Schadensklasse 1 (SK1) Kastendoppelfenster Bj. 1953
1. Gang- und schließbar machen der Fenster, justieren und mit einem geeigneten Schmiermittel gangbar machen der Beschlagstechnik,
Prüfung der Beschläge auf Risse, Abnutzungen, Bruch, lose Verbindungen,
Prüfung der Beschlä¤ge auf festen Sitz und lose Schrauben festziehen,
Prüfung auf abgerissenen Schrauben, ggf. defekte Schrauben ersetzen,
Prüfung der Beschläge auf Verschmutzung mit anschließender Reinigung,
Prüfung der Gängigkeit und der Schließung der Flügel, ggf. Nachstellen zwecks einwandfreier Gängigkeit, insbesondere Ecklager und Scheren, ölen und fetten aller beweglichen Teile,
2. Falze der zu öffnenden Flügel und zugehöriger Rahmenteile nachhobeln
3. Kittfugen in geringer Menge ausbessern Außenflügelebene bzw. fest verglaste Außenseiten bis 10 % repair-care DRY SEAL MP weiss
4.repair-care Abdichtungsmethode
Das dauerhafte Abdichten von Verbindungen und Brüstungsfugen an Holzelementen an der Außenseite von Gebäuden, beispielsweise bei Fenstern, verhindert das Eindringen von Feuchtigkeit. Bei soweit inatkten Fügungen wie folgt: Alle außenliegenden Verbindungen von Rahmen und Flügel,Sprossen, sowie Schlagleisten auf Wetterschenkeln bis in den Falz hinein V-förmig mit Kugelkopffräser auffräsen t=4/b=6 mm und mit Dry Shield SK grundieren und abdichten, anschließend mit Dry SEAL MP weiss oberflächenbündig füllen.
"Alternativ-Systeme oder Produkte, mit Nachweis der geforderten System- und Systemkomponenten- Eigenschaften, sind als komplettes System zulässig, sofern mindestens gleichartige Baustoffdaten erreicht werden.”
Erforderliche Leistungen, die aus den Reparaturmethoden von repair-care resultieren, sind in die Einheitspreise einzurechnen.
https://repair-care.de/arbeitsmethoden/p2-abdichtung-von-verbindungen-bruestungsfugen-aussen/
https://repair-care.de/arbeitsmethoden/pg1-ersatz-von-schadhaften-kittfugen-an-fenstern-aussen-und-innen/
https://repair-care.de/arbeitsmethoden/p4-dauerhaftes-verschliessen-von-rissen-im-holz/
____________________________________________________________
Schadensklasse 2 (SK2) Kastendoppelfenster Bj. 1953
Generell gilt für alle Schadensklassen, sind durch die Bearbeitung unbeschichtete Rohholzflächen entstanden, sind diese unmittelbar nach Bearbeitung  wie folgt zu behandeln um eine Auffeuchtung zu vermeiden :
Holzschutz-Imprägnierung, lösemittelhaltig, Capalac Imprägnierung mit Holzschutzmittel, bläuewidrig,
lösemittelhaltig, transparent, außen einsetzbar.
Produkt: Capalac Holz-Imprägniergrund
Grundierung,
Holzschutz-Grundierung, ventilierend, absperrend, Capalac GrundierWeiß
Grundbeschichtung mit Alkydharzlackfarbe,
lösemittelverdünnbar, isolierend gegen
wasserlösliche Holzinhaltsstoffe, ventilierend,
weiß pigmentiert, außen einsetzbar.
Farbton: weiß
Schadensklasse 2 (SK 2) Bj. 1953
1. Gang- und schließbar machen der Fenster, justieren und mit einem geeigneten Schmiermittel gangbar machen der Beschlagstechnik,
Prüfung der Beschläge auf Risse, Abnutzungen, Bruch, lose Verbindungen,
Prüfung der Beschlä¤ge auf festen Sitz und lose Schrauben festziehen,
Prüfung auf abgerissenen Schrauben, ggf. defekte Schrauben ersetzen,
Prüfung der Beschläge auf Verschmutzung mit anschließender Reinigung,
Prüfung der Gängigkeit und der Schließung der Flügel, ggf. Nachstellen zwecks einwandfreier Gängigkeit, insbesondere Ecklager und Scheren, ölen und fetten aller beweglichen Teile,
2. Falze der zu öffnenden Flügel und zugehöriger Rahmenteile nachhobeln
3. Kittfugen in mittlerer Menge ausbessern Außenflügelebene bzw. fest verglaste Außenseiten bis 40 % repair-care DRY SEAL MP weiss
4.repair-care Abdichtungsmethode
Das dauerhafte Abdichten von Verbindungen und Brüstungsfugen an Holzelementen an der Außenseite von Gebäuden, beispielsweise bei Fenstern, verhindert das Eindringen von Feuchtigkeit. Bei soweit inatkten Fügungen wie folgt: Alle außenliegenden Verbindungen von Rahmen und Flügel, Sprossen, sowie Schlagleisten auf Wetterschenkeln bis in den Falz hinein V-förmig auffräsen t=4/b=6 mm und mit Dry Shield SK grundieren und abdichten, anschließend mit Dry SEAL MP weiss oberflächenbündig füllen.
5. Holzrisse bearbeiten bis Länge 12 cm
bis zu 5 Haarrisse  im System repair-care P4 Dauerhaftes Verschließen von Rissen im Holz, häufiger im spritzwasserbeaufschlagten Bereich anzutreffen
"Alternativ-Systeme oder Produkte, mit Nachweis der geforderten System- und Systemkomponenten- Eigenschaften, sind als komplettes System zulässig, sofern mindestens gleichartige Baustoffdaten erreicht werden.”
Erforderliche Leistungen, die aus den Reparaturmethoden von repair-care resultieren, sind in die Einheitspreise einzurechnen.
Links siehe SK1
_____________________________________________________________
Schadensklasse 3 (SK3) Kastendoppelfenster Bj. 1953
Generell gilt für alle Schadensklassen, sind durch die Bearbeitung unbeschichtete Rohholzflächen entstanden, sind diese unmittelbar nach Bearbeitung  wie folgt zu behandeln um eine Auffeuchtung zu vermeiden :
Holzschutz-Imprägnierung, lösemittelhaltig, Capalac Imprägnierung mit Holzschutzmittel, bläuewidrig,
lösemittelhaltig, transparent, außen einsetzbar.
Produkt: Capalac Holz-Imprägniergrund
Grundierung,
Holzschutz-Grundierung, ventilierend, absperrend, Capalac GrundierWeiß
Grundbeschichtung mit Alkydharzlackfarbe,
lösemittelverdünnbar, isolierend gegen
wasserlösliche Holzinhaltsstoffe, ventilierend,
weiß pigmentiert, außen einsetzbar.
Farbton: weiß
Schadensklasse 3 (SK3)
Kittfugen größere Menge ausbessern, Außenflügelebene bzw. fest verglaste Außenseiten bis ca. 100 %
Rahmenecken nachbefestigen
1. Gang- und schließbar machen der Fenster, justieren und mit einem geeigneten Schmiermittel gangbar machen der Beschlagstechnik,
Prüfung der Beschläge auf Risse, Abnutzungen, Bruch, lose Verbindungen,
Prüfung der Beschlä¤ge auf festen Sitz und lose Schrauben festziehen,
Prüfung auf abgerissenen Schrauben, ggf. defekte Schrauben ersetzen,
Prüfung der Beschläge auf Verschmutzung mit anschließender Reinigung,
Prüfung der Gängigkeit und der Schließung der Flügel, ggf. Nachstellen zwecks einwandfreier Gängigkeit, insbesondere Ecklager und Scheren, ölen und fetten aller beweglichen Teile,
2. Falze der zu öffnenden Flügel und zugehöriger Rahmenteile nachhobeln
3. Kittfugen vollständig ausbessern Außenflügelebene bzw. fest verglaste Außenseiten bis 100 %, Kittfuge entfernen, entglasen Glasfalz reinigen, vorhandenes Glas neu einsetzen (soweit möglich, sind immer die alten Gläser zu verwenden, Denkmalschutz) repair-care DRY SEAL MP weiss
Methode repair-care PG1 Ersatz von schadhaften Kittfugen an Fenstern
4.repair-care Abdichtungsmethode P2  Methode im Regelfall, bei bereits vorgeschädigten Fügungen 10x10 mm.
Das dauerhafte Abdichten von Verbindungen und Brüstungsfugen an Holzelementen, alle außenliegenden Verbindungen von Rahmen und Flügel,Sprossen, sowie Schlagleisten auf Wetterschenkeln bis in den Falz, verhindert das Eindringen von Feuchtigkeit.  repair-care Methode  P2 (siehe nachfolgend)
5. Holzrisse bearbeiten bis Länge 15 cm
bis zu 10 Haarrisse  im System repair-care P4 Dauerhaftes Verschließen von Rissen im Holz, häufiger im spritzwasserbeaufschlagten Bereich anzutreffen
"Alternativ-Systeme oder Produkte, mit Nachweis der geforderten System- und Systemkomponenten- Eigenschaften, sind als komplettes System zulässig, sofern mindestens gleichartige Baustoffdaten erreicht werden.”
Erforderliche Leistungen, die aus den Reparaturmethoden von repair-care resultieren, sind in die Einheitspreise einzurechnen.
Links siehe SK1

## Titel 06 Erläuterung und Leistungsumfang Holzverbundfenster alt Bj. 1973 Kittfuge
Erläuterung und Leistungsumfang Holzverbundfenster alt Bj. 1973 Kittfuge
Titel 01.06, Titel 02.06, Titel 03.06
Erläuterung und Leistungsumfang Sanierung und Instandsetzung Holzverbundfenster Bj. 1973 Kittfenster
Nachgenannte Leistungen sind in die Einheitpreise einzurechnen, in den jeweiligen Positionen erfolgt ein Verweis
________________________________________________________________________
Schadensklasse 1 (SK1) alt Bj. 1973 Kittfuge
Generell gilt für alle Schadensklassen, sind durch die Bearbeitung unbeschichtete Rohholzflächen entstanden, sind diese unmittelbar nach Bearbeitung  wie folgt zu behandeln um eine Auffeuchtung zu vermeiden :
Holzschutz-Imprägnierung, lösemittelhaltig, Capalac Imprägnierung mit Holzschutzmittel, bläuewidrig,
lösemittelhaltig, transparent, außen einsetzbar.
Produkt: Capalac Holz-Imprägniergrund
Grundierung,
Holzschutz-Grundierung, ventilierend, absperrend, Capalac GrundierWeiß
Grundbeschichtung mit Alkydharzlackfarbe,
lösemittelverdünnbar, isolierend gegen
wasserlösliche Holzinhaltsstoffe, ventilierend,
weiß pigmentiert, außen einsetzbar.
Farbton: weiß
Schadensklasse 1 (SK1) alt Bj. 1973 Kittfuge
1. Gang- und schließbar machen der Fenster, justieren und mit einem geeigneten Schmiermittel gangbar machen der Beschlagstechnik,
Prüfung der Beschläge auf Risse, Abnutzungen, Bruch, lose Verbindungen,
Prüfung der Beschläge auf festen Sitz und lose Schrauben festziehen,
Prüfung auf abgerissenen Schrauben, ggf. defekte Schrauben ersetzen,
Prüfung der Beschläge auf Verschmutzung mit anschließender Reinigung,
Prüfung der Gängigkeit und der Schließung der Flügel, ggf. Nachstellen zwecks einwandfreier Gängigkeit, insbesondere Ecklager und Scheren, ölen und fetten aller beweglichen Teile,
2. Falze der zu öffnenden Flügel und zugehöriger Rahmenteile nachhobeln
3. Kittfugen in geringer Menge ausbessern Außenflügelebene bzw. fest verglaste Außenseiten bis 10 % repair-care DRY SEAL MP weiss
4.repair-care Abdichtungsmethode
Das dauerhafte Abdichten von Verbindungen und Brüstungsfugen an Holzelementen an der Außenseite von Gebäuden, beispielsweise bei Fenstern, verhindert das Eindringen von Feuchtigkeit. Bei soweit inatkten Fügungen wie folgt: Alle außenliegenden Verbindungen von Rahmen und Flügel,Sprossen, sowie Schlagleisten auf Wetterschenkeln bis in den Falz hinein V-förmig mit Kugelkopffräser auffräsen t=4/b=6 mm und mit Dry Shield SK grundieren und abdichten, anschließend mit Dry SEAL MP weiss oberflächenbündig füllen.
"Alternativ-Systeme oder Produkte, mit Nachweis der geforderten System- und Systemkomponenten- Eigenschaften, sind als komplettes System zulässig, sofern mindestens gleichartige Baustoffdaten erreicht werden.”
Erforderliche Leistungen, die aus den Reparaturmethoden von repair-care resultieren, sind in die Einheitspreise einzurechnen.
https://repair-care.de/arbeitsmethoden/p2-abdichtung-von-verbindungen-bruestungsfugen-aussen/
https://repair-care.de/arbeitsmethoden/pg1-ersatz-von-schadhaften-kittfugen-an-fenstern-aussen-und-innen/
https://repair-care.de/arbeitsmethoden/p4-dauerhaftes-verschliessen-von-rissen-im-holz/
_______________________________________________________________________
Schadensklasse 2 (SK2) alt Bj. 1973 Kittfuge
Generell gilt für alle Schadensklassen, sind durch die Bearbeitung unbeschichtete Rohholzflächen entstanden, sind diese unmittelbar nach Bearbeitung  wie folgt zu behandeln um eine Auffeuchtung zu vermeiden :
Holzschutz-Imprägnierung, lösemittelhaltig, Capalac Imprägnierung mit Holzschutzmittel, bläuewidrig,
lösemittelhaltig, transparent, außen einsetzbar.
Produkt: Capalac Holz-Imprägniergrund
Grundierung,
Holzschutz-Grundierung, ventilierend, absperrend, Capalac GrundierWeiß
Grundbeschichtung mit Alkydharzlackfarbe,
lösemittelverdünnbar, isolierend gegen
wasserlösliche Holzinhaltsstoffe, ventilierend,
weiß pigmentiert, außen einsetzbar.
Farbton: weiß
Schadensklasse 2 (SK 2) alt Bj. 1973 Kittfuge
1. Gang- und schließbar machen der Fenster, justieren und mit einem geeigneten Schmiermittel gangbar machen der Beschlagstechnik,
Prüfung der Beschläge auf Risse, Abnutzungen, Bruch, lose Verbindungen,
Prüfung der Beschlä¤ge auf festen Sitz und lose Schrauben festziehen,
Prüfung auf abgerissenen Schrauben, ggf. defekte Schrauben ersetzen,
Prüfung der Beschläge auf Verschmutzung mit anschließender Reinigung,
Prüfung der Gängigkeit und der Schließung der Flügel, ggf. Nachstellen zwecks einwandfreier Gängigkeit, insbesondere Ecklager und Scheren, ölen und fetten aller beweglichen Teile,
2. Falze der zu öffnenden Flügel und zugehöriger Rahmenteile nachhobeln
3. Kittfugen in mittlerer Menge ausbessern Außenflügelebene bzw. fest verglaste Außenseiten bis 40 % repair-care DRY SEAL MP weiss
4.repair-care Abdichtungsmethode
Das dauerhafte Abdichten von Verbindungen und Brüstungsfugen an Holzelementen an der Außenseite von Gebäuden, beispielsweise bei Fenstern, verhindert das Eindringen von Feuchtigkeit. Bei soweit inatkten Fügungen wie folgt: Alle außenliegenden Verbindungen von Rahmen und Flügel, Sprossen, sowie Schlagleisten auf Wetterschenkeln bis in den Falz hinein V-förmig auffräsen t=4/b=6 mm und mit Dry Shield SK grundieren und abdichten, anschließend mit Dry SEAL MP weiss oberflächenbündig füllen.
5. Holzrisse bearbeiten bis Länge 12 cm
bis zu 5 Haarrisse  im System repair-care P4 Dauerhaftes Verschließen von Rissen im Holz, häufiger im spritzwasserbeaufschlagten Bereich anzutreffen
"Alternativ-Systeme oder Produkte, mit Nachweis der geforderten System- und Systemkomponenten- Eigenschaften, sind als komplettes System zulässig, sofern mindestens gleichartige Baustoffdaten erreicht werden.”
Erforderliche Leistungen, die aus den Reparaturmethoden von repair-care resultieren, sind in die Einheitspreise einzurechnen.
Links siehe SK1
______________________________________________________________________
Schadensklasse 3 (SK3) alt Bj. 1973 Kittfuge
Generell gilt für alle Schadensklassen, sind durch die Bearbeitung unbeschichtete Rohholzflächen entstanden, sind diese unmittelbar nach Bearbeitung  wie folgt zu behandeln um eine Auffeuchtung zu vermeiden :
Holzschutz-Imprägnierung, lösemittelhaltig, Capalac Imprägnierung mit Holzschutzmittel, bläuewidrig,
lösemittelhaltig, transparent, außen einsetzbar.
Produkt: Capalac Holz-Imprägniergrund
Grundierung,
Holzschutz-Grundierung, ventilierend, absperrend, Capalac GrundierWeiß
Grundbeschichtung mit Alkydharzlackfarbe,
lösemittelverdünnbar, isolierend gegen
wasserlösliche Holzinhaltsstoffe, ventilierend,
weiß pigmentiert, außen einsetzbar.
Farbton: weiß
Schadensklasse 3 (SK3) alt Bj. 1973 Kittfuge
Kittfugen größere Menge ausbessern, Außenflügelebene bzw. fest verglaste Außenseiten bis ca. 100 %
Rahmenecken nachbefestigen
1. Gang- und schließbar machen der Fenster, justieren und mit einem geeigneten Schmiermittel gangbar machen der Beschlagstechnik,
Prüfung der Beschläge auf Risse, Abnutzungen, Bruch, lose Verbindungen,
Prüfung der Beschlä¤ge auf festen Sitz und lose Schrauben festziehen,
Prüfung auf abgerissenen Schrauben, ggf. defekte Schrauben ersetzen,
Prüfung der Beschläge auf Verschmutzung mit anschließender Reinigung,
Prüfung der Gängigkeit und der Schließung der Flügel, ggf. Nachstellen zwecks einwandfreier Gängigkeit, insbesondere Ecklager und Scheren, ölen und fetten aller beweglichen Teile,
2. Falze der zu öffnenden Flügel und zugehöriger Rahmenteile nachhobeln
3. Kittfugen vollständig ausbessern Außenflügelebene bzw. fest verglaste Außenseiten bis 100 %, Kittfuge entfernen, entglasen Glasfalz reinigen, vorhandenes Glas neu einsetzen (soweit möglich, sind immer die alten Gläser zu verwenden, Denkmalschutz) repair-care DRY SEAL MP weiss
Methode repair-care PG1 Ersatz von schadhaften Kittfugen an Fenstern
4.repair-care Abdichtungsmethode P2  Methode im Regelfall, bei bereits vorgeschädigten Fügungen 10x10 mm.
Das dauerhafte Abdichten von Verbindungen und Brüstungsfugen an Holzelementen, alle außenliegenden Verbindungen von Rahmen und Flügel,Sprossen, sowie Schlagleisten auf Wetterschenkeln bis in den Falz, verhindert das Eindringen von Feuchtigkeit.  repair-care Methode  P2 (siehe nachfolgend)
5. Holzrisse bearbeiten bis Länge 15 cm
bis zu 10 Haarrisse  im System repair-care P4 Dauerhaftes Verschließen von Rissen im Holz, häufiger im spritzwasserbeaufschlagten Bereich anzutreffen
"Alternativ-Systeme oder Produkte, mit Nachweis der geforderten System- und Systemkomponenten- Eigenschaften, sind als komplettes System zulässig, sofern mindestens gleichartige Baustoffdaten erreicht werden.”
Erforderliche Leistungen, die aus den Reparaturmethoden von repair-care resultieren, sind in die Einheitspreise einzurechnen.
Links siehe SK1

## Titel 07 Erläuterung und Leistungsumfang Holzverbundfenster Bj. 1993 Silikonfuge
Erläuterung und Leistungsumfang Holzverbundfenster Bj. 1993 Silikonfuge
Titel 01.07, Titel 02.07, Titel 03.07
Erläuterung und Leistungsumfang Sanierung und Instandsetzung Holzverbundfenster Bj. 1993 Silikonfuge
Nachgenannte Leistungen sind in die Einheitpreise einzurechnen, in den jeweiligen Positionen erfolgt ein Verweis
_______________________________________________________________________
Schadensklasse 1 (SK1) Holzverbundfenster Bj. 1993 Silikonfuge
Generell gilt für alle Schadensklassen, sind durch die Bearbeitung unbeschichtete Rohholzflächen entstanden, sind diese unmittelbar nach Bearbeitung  wie folgt zu behandeln um eine Auffeuchtung zu vermeiden :
Holzschutz-Imprägnierung, lösemittelhaltig, Capalac Imprägnierung mit Holzschutzmittel, bläuewidrig,
lösemittelhaltig, transparent, außen einsetzbar.
Produkt: Capalac Holz-Imprägniergrund
Grundierung,
Holzschutz-Grundierung, ventilierend, absperrend, Capalac GrundierWeiß
Grundbeschichtung mit Alkydharzlackfarbe,
lösemittelverdünnbar, isolierend gegen
wasserlösliche Holzinhaltsstoffe, ventilierend,
weiß pigmentiert, außen einsetzbar.
Farbton: weiß
Schadensklasse 1 (SK1) Holzverbundfenster Bj. 1993 Silikonfuge
1. Gang- und schließbar machen der Fenster, justieren und mit einem geeigneten Schmiermittel gangbar machen der Beschlagstechnik,
Prüfung der Beschläge auf Risse, Abnutzungen, Bruch, lose Verbindungen,
Prüfung der Beschlä¤ge auf festen Sitz und lose Schrauben festziehen,
Prüfung auf abgerissenen Schrauben, ggf. defekte Schrauben ersetzen,
Prüfung der Beschläge auf Verschmutzung mit anschließender Reinigung,
Prüfung der Gängigkeit und der Schließung der Flügel, ggf. Nachstellen zwecks einwandfreier Gängigkeit, insbesondere Ecklager und Scheren, ölen und fetten aller beweglichen Teile,
2. Falze der zu öffnenden Flügel und zugehöriger Rahmenteile nachhobeln
3. Silikonfugen in geringer Menge ausbessern (untere Glasfalzfuge komplette Länge+Ausbesserung) Außenflügelebene bzw. fest verglaste Außenseiten bis 15 % OttoSEAL M 350 weiss Glasfalz Hybrid-Dichtstoff überstreichbar (Silikonfrei/Farbton vor Ort abgleichen)
4.repair-care Abdichtungsmethode
Das dauerhafte Abdichten von Verbindungen und Brüstungsfugen an Holzelementen an der Außenseite von Gebäuden, beispielsweise bei Fenstern, verhindert das Eindringen von Feuchtigkeit. Bei soweit inatkten Fügungen wie folgt: Alle außenliegenden Verbindungen von Rahmen und Flügel,Sprossen, sowie Schlagleisten auf Wetterschenkeln bis in den Falz hinein V-förmig mit Kugelkopffräser auffräsen t=4/b=6 mm und mit Dry Shield SK grundieren und abdichten, anschließend mit Dry SEAL MP weiss oberflächenbündig füllen.
"Alternativ-Systeme oder Produkte, mit Nachweis der geforderten System- und Systemkomponenten- Eigenschaften, sind als komplettes System zulässig, sofern mindestens gleichartige Baustoffdaten erreicht werden.”
Erforderliche Leistungen, die aus den Reparaturmethoden von repair-care resultieren, sind in die Einheitspreise einzurechnen.
https://repair-care.de/arbeitsmethoden/p2-abdichtung-von-verbindungen-bruestungsfugen-aussen/
https://repair-care.de/arbeitsmethoden/pg1-ersatz-von-schadhaften-kittfugen-an-fenstern-aussen-und-innen/
https://repair-care.de/arbeitsmethoden/p4-dauerhaftes-verschliessen-von-rissen-im-holz/
_______________________________________________________________________
Schadensklasse 2 (SK 2) Holzverbundfenster Bj. 1993 Silikonfuge
Generell gilt für alle Schadensklassen, sind durch die Bearbeitung unbeschichtete Rohholzflächen entstanden, sind diese unmittelbar nach Bearbeitung  wie folgt zu behandeln um eine Auffeuchtung zu vermeiden :
Holzschutz-Imprägnierung, lösemittelhaltig, Capalac Imprägnierung mit Holzschutzmittel, bläuewidrig,
lösemittelhaltig, transparent, außen einsetzbar.
Produkt: Capalac Holz-Imprägniergrund
Grundierung,
Holzschutz-Grundierung, ventilierend, absperrend, Capalac GrundierWeiß
Grundbeschichtung mit Alkydharzlackfarbe,
lösemittelverdünnbar, isolierend gegen
wasserlösliche Holzinhaltsstoffe, ventilierend,
weiß pigmentiert, außen einsetzbar.
Farbton: weiß
Schadensklasse 2 (SK 2) Holzverbundfenster Bj. 1993 Silikonfuge
1. Gang- und schließbar machen der Fenster, justieren und mit einem geeigneten Schmiermittel gangbar machen der Beschlagstechnik,
Prüfung der Beschläge auf Risse, Abnutzungen, Bruch, lose Verbindungen,
Prüfung der Beschlä¤ge auf festen Sitz und lose Schrauben festziehen,
Prüfung auf abgerissenen Schrauben, ggf. defekte Schrauben ersetzen,
Prüfung der Beschläge auf Verschmutzung mit anschließender Reinigung,
Prüfung der Gängigkeit und der Schließung der Flügel, ggf. Nachstellen zwecks einwandfreier Gängigkeit, insbesondere Ecklager und Scheren, ölen und fetten aller beweglichen Teile,
2. Falze der zu öffnenden Flügel und zugehöriger Rahmenteile nachhobeln
3. Silikonfugen in mittlerer Menge ausbessern (untere Glasfalzfuge komplette Länge+Ausbesserung) Außenflügelebene bzw. fest verglaste Außenseiten bis 25 % OttoSEAL M 350 weiss Glasfalz Hybrid-Dichtstoff überstreichbar (Silikonfrei/Farbton vor Ort abgleichen)
4.repair-care Abdichtungsmethode
Das dauerhafte Abdichten von Verbindungen und Brüstungsfugen an Holzelementen an der Außenseite von Gebäuden, beispielsweise bei Fenstern, verhindert das Eindringen von Feuchtigkeit. Bei soweit inatkten Fügungen wie folgt: Alle außenliegenden Verbindungen von Rahmen und Flügel, Sprossen, sowie Schlagleisten auf Wetterschenkeln bis in den Falz hinein V-förmig auffräsen t=4/b=6 mm und mit Dry Shield SK grundieren und abdichten, anschließend mit Dry SEAL MP weiss oberflächenbündig füllen.
5. Holzrisse bearbeiten bis Länge 12 cm
bis zu 5 Haarrisse  im System repair-care P4 Dauerhaftes Verschließen von Rissen im Holz, häufiger im spritzwasserbeaufschlagten Bereich anzutreffen
"Alternativ-Systeme oder Produkte, mit Nachweis der geforderten System- und Systemkomponenten- Eigenschaften, sind als komplettes System zulässig, sofern mindestens gleichartige Baustoffdaten erreicht werden.”
Erforderliche Leistungen, die aus den Reparaturmethoden von repair-care resultieren, sind in die Einheitspreise einzurechnen.
Links siehe SK1
_______________________________________________________________________
Schadensklasse 3 (SK3 )Holzverbundfenster Bj. 1993 Silikonfuge
Generell gilt für alle Schadensklassen, sind durch die Bearbeitung unbeschichtete Rohholzflächen entstanden, sind diese unmittelbar nach Bearbeitung  wie folgt zu behandeln um eine Auffeuchtung zu vermeiden :
Holzschutz-Imprägnierung, lösemittelhaltig, Capalac Imprägnierung mit Holzschutzmittel, bläuewidrig,
lösemittelhaltig, transparent, außen einsetzbar.
Produkt: Capalac Holz-Imprägniergrund
Grundierung,
Holzschutz-Grundierung, ventilierend, absperrend, Capalac GrundierWeiß
Grundbeschichtung mit Alkydharzlackfarbe,
lösemittelverdünnbar, isolierend gegen
wasserlösliche Holzinhaltsstoffe, ventilierend,
weiß pigmentiert, außen einsetzbar.
Farbton: weiß
Schadensklasse 3 (SK3 )Holzverbundfenster Bj. 1993 Silikonfuge
1. Gang- und schließbar machen der Fenster, justieren und mit einem geeigneten Schmiermittel gangbar machen der Beschlagstechnik,
Prüfung der Beschläge auf Risse, Abnutzungen, Bruch, lose Verbindungen,
Prüfung der Beschlä¤ge auf festen Sitz und lose Schrauben festziehen,
Prüfung auf abgerissenen Schrauben, ggf. defekte Schrauben ersetzen,
Prüfung der Beschläge auf Verschmutzung mit anschließender Reinigung,
Prüfung der Gängigkeit und der Schließung der Flügel, ggf. Nachstellen zwecks einwandfreier Gängigkeit, insbesondere Ecklager und Scheren, ölen und fetten aller beweglichen Teile,
2. Falze der zu öffnenden Flügel und zugehöriger Rahmenteile nachhobeln
3. Silikonfugen in in voller Länge außen zu 100 % erneuern und nach innen bis 10 % ausbessern Außenflügelebene bzw. fest verglaste Außenseiten bis 100 % raumzuzgewandte Seiten bis 10 % OttoSEAL M 350 weiss Glasfalz Hybrid-Dichtstoff überstreichbar (Silikonfrei/Farbton vor Ort abgleichen)
4.repair-care Abdichtungsmethode P2  Methode im Regelfall, bei bereits vorgeschädigten Fügungen 10x10 mm.
Das dauerhafte Abdichten von Verbindungen und Brüstungsfugen an Holzelementen, alle außenliegenden Verbindungen von Rahmen und Flügel,Sprossen, sowie Schlagleisten auf Wetterschenkeln bis in den Falz, verhindert das Eindringen von Feuchtigkeit.  repair-care Methode  P2 (siehe nachfolgend)
5. Holzrisse bearbeiten bis Länge 15 cm
bis zu 10 Haarrisse  im System repair-care P4 Dauerhaftes Verschließen von Rissen im Holz, häufiger im spritzwasserbeaufschlagten Bereich anzutreffen
"Alternativ-Systeme oder Produkte, mit Nachweis der geforderten System- und Systemkomponenten- Eigenschaften, sind als komplettes System zulässig, sofern mindestens gleichartige Baustoffdaten erreicht werden.”
Erforderliche Leistungen, die aus den Reparaturmethoden von repair-care resultieren, sind in die Einheitspreise einzurechnen.
Links siehe SK1

## Hinweise von REPAIR CARE Systemallianz Remmers/Caparol
Hinweise von REPAIR CARE Systemallianz Remmers/Caparol
vorgenannte Hinweise sind als Empfehlungen zu verstehenen und als Leitfa´den zu betrachten. Entscheidend sind Verarbeitungshinweise und Empfehlungen des eingesetzten Herstellers.
"Alternativ-Systeme oder Produkte, mit Nachweis der geforderten System- und Systemkomponenten- Eigenschaften, sind als komplettes System zulässig, sofern mindestens gleichartige Baustoffdaten erreicht werden.”
Siehe beigefügte gesonderte PDF Datei

## 3191 Tischlerarbeiten Fenster
Datum: 24.04.2026

### Titel 1 Los 1 3.OG bis 5.OG

#### Bereich 1.1 Baustelleneinrichtung

**1.1.1 Baustelleneinrichtung**
*** Pauschalposition
Baustelleneinrichtung
Baustelleneinrichtung nach Bedarf des Bieters für die eigenen Leistungen die über die bauseitigen Vorleistungen (siehe Baustelleneirnrichtung bauseits) hinausgeht: Einrichten, Vorhalten über die vereinbarte
Leistungszeit sowie Räumen der Baustelle und
Wiederherstellen des Geländes mit
folgenden in den Pauschalpreis einzurechnenden
Leistungen, soweit sie nicht in den nachfolgenden
Einzelpositionen erfaßt sind:
- Einrichten von Lager und Arbeitsplätzen
- Lagerräume, Unterstelleinrichtungen
- Unterkünfte
- Maschinen, Geräte, Werkzeuge, Kranfahrzeuge
- Roll- und Bockrüstungen
- Gerüste- und Absturzsicherungen
- Schutzeinrichtungen
- Gebühren im Zusammenhang mit der Baustelleneinrichtung, soweit nicht durch Vorschriften oder Beschreibung der bauseitigen Baustelleneirnichtung anders geregelt
Die Verkehrssicherungspflicht der eigenen Leistungen bzw. eigenen Arbeitsbereiche obliegt dem Auftragnehmer,
Menge: 1,000 Psch

#### Bereich 1.2 Abdeckarbeiten

**1.2.1 Abdeckarbeiten von Inventar und Böden**
Abdeckarbeiten von Inventar und Böden
Abdeckleistungen die über die Nebenleistungen der ATV 18363 hinausgehen da alle Wohnungen und Gewerbeeinheiten vermietet sind:
- loses abdecken (bei Erfordernis fixieren) des Wohnungsinventars mittels einfacher dünner Malerfolien
- Abdecken der Böden mittels einfacher dünner Malerfolien
- In den Arbeitsbereichen und Laufwegen ist ein Malerabdeckvlies als Bahnenware auszulegen
Da alle Einheiten genutzt werden, kann es erferderlichenfalls zu Mehrfachabdeckungen kommen, feierabendtäglich ist den Mietern wieder eine uneingeschränkte Nutzung der Einheiten zu ermöglichen.
Abdeckmaterialien sind nach Beendingung der Arbeiten aufzunehmen und ggfs. zu entsorgen
Abrechnungseinheit bildet die jeweilige Wohnungsgrundfläche, die die vorgenannten Leistungen beinhaltet.
Menge: 1868,000 m²

#### Bereich 1.3 Zusatzleistungen Luftdichtheit

**1.3.1 Baukörperanschlussfuge ausräumen Altfenster**
Baukörperanschlussfuge ausräumen
Nach dem Entfernen des Außenputzes ist die alte vorhandene KMF-Dämmung Baujahr 1953/1973 (Künstliche Mineralfasern, z.B. alte Glaswolle) im umlaufenden Spalt von 0-30 mm und bis zu 180 mm Tiefe unter Berücksichtigung  der geforderten Schutzmaßnahmen (TRGS 521;FFP3-Maske, ggfs. Schutzanzug, Brille, Handschuhe) von außen auszubauen. Fasern können lungengängig und damit gesundheitsschädlich sein.
Das Abbruchmaterial ist in luftdichten KMF-Säcken einzulagern und fachgerecht zu entsorgen, Entsorgung in gesonderter nachstehender Position.
Die Fuge ist abschließend mit einem Indurstriestaubsauger der Staubsauger der Staubklasse M oder H auszusaugen, ein ausblasen ist nicht zulässig. Damit sollen auch alle Feinstäube beseitigt werden.
Expositionskatergorie E1 da vermutlich im geringen Umfang, da nur die Fugenansichtsfläche zählt.
Für den Umgang mit künstlichen Mineralfasern sind die Vorgaben
der Gefahrstoffverordnung sowie der TRGS 521 bezüglich
Abbruch, Arbeitsschutz, Transport und Verpackung zu beachten.
Es wird durch den AN ein Arbeitsplan erstellt (Bestandteil der Pos.). Hierbei ist der Maßnahmenkatalog der entsprechenden Schutzstufe gemäß der TRGS 521 heranzuziehen.
Die durch die Demontage anfallenden KMF-haltigen Abfälle gehören zu den gefährlichen Abfällen. Sie sind nach Stand der Technik und unter Einhaltung der TRGS 521 fachgerecht auszubauen bzw. zu entfernen, am Entstehungsort staubdicht zu verpacken und ggf. zu befeuchten und fachgerecht zu entsorgen.
Verordnungen und Richtlinien (in der jeweils aktuellen Fassung)
- GefStoffV Verordnung zum Schutz vor Gefahrstoffen (Gefahrstoffverordnung).
- ChemVerbotsV Verordnung über Verbote und Beschränkungen des Inverkehrbringens und über die Abgabe bestimmter Stoffe, Gemische und Erzeugnisse nach dem Chemikaliengesetz (Chemikalien-Verbotsverordnung - ChemVerbotsV)
- ArbMedVV Verordnung zur arbeitsmedizinischen Vorsorge
Technische Regeln für Gefahrstoffe1)
- TRGS 400 Gefährdungsbeurteilung für Tätigkeiten mit Gefahrstoffen
- TRGS 500 Schutzmaßnahmen
- TRGS 521 Abbruch-, Sanierungs- und Instandhaltungsarbeiten mit alter Mineralwolle
- TRGS 555 Betriebsanweisung und Information der Beschäftigten
- TRGS 905 Verzeichnis krebserzeugender, keimzellmutagener oder reproduktionstoxischer Stoffe
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Menge: 625,000 m

**1.3.2 Zulage Vorpos. 03.1 Entsorgung KMF Dämmung aus Baukörperanschlussfuge**
Zulage Vorpos. 03.1  Entsorgung KMF Dämmung aus Baukörperanschlussfuge
Das in luftdichten KMF-Säcken eingelagerte Abbruchmaterial KMF ist  fachgerecht zu entsorgen einschl. notwendiger Transporte, einschl. Entsorgungsnummer und erforderlichem Antragsverfahren.
Big Bag Transportsack Gewebesack Entsorgung Dämmwolle Glaswolle Mineralwolle KMF 90x90x110cm  bis150kg mit Schürze verschließbar
Aufdruck: Warndruck für krebserregende Fasern - Deutliche Kennzeichnung für den sicheren Umgang und Transport von Gefahrstoffen.
Zulassung: muss die Vorschriften und Schutzmaßnahmen gemäß TRGS 521 erfüllen
Abrechnung je Big-Bag wie vor 1 Big-Bag = 1 Stück
Menge: 3,000 Stk

**1.3.3 Baukörperanschlussfuge ausstopfen Altfenster**
Baukörperanschlussfuge ausstopfen
Lose gebundene, imprägnierte Steinwolle, die sich für Stopfanwendungen leicht auseinanderziehen lässt, zur Verwendung bei komplexen Bauteilen, wie z.B. Fenster, Durchdringungen und sonstigen schwer zugänglichen Hohlräumen.
ROCKWOOL Lose Wolle RL
Brandverhalten: A1 ǀ nichtbrennbar, Baustoffklasse A1 ǀ DIN 4102 DIN EN 13501-1
Schmelzpunkt:> 1000 °C DIN 4102-17
Verarbeitungshinweise
Rockwool Lose Wolle RL ist in benötigter Menge von der Matte abzureißen und in den Hohlraum zu stopfen. Es besteht die Möglichkeit größere flächige Stücke in geeigneten Hohlräumen zu verlegen.
Bei Außenbauteilen, wie Wänden und Dächern ist darauf zu achten, dass die luftdichte Ebene sach- und fachgerecht ausgeführt wird und der ausgestopfte Hohlraum keine Leckage darstellt.
Unbedingt zu beachten
Steinwolle-Dämmstoffe sind stets trocken zu lagern und trocken einzubauen. Die Anwendungs- und Verlegehinweise der Hersteller sonstiger verwendeter Komponenten sind ebenso wie sonstige behördliche, technische und die Sicherheit betreffende Vorgaben, so auch der Berufsgenossenschaft, unbedingt zu beachten.
"Alternativ-Systeme oder Produkte, mit Nachweis der geforderten System- und Systemkomponenten- Eigenschaften, sind als komplettes System zulässig, sofern mindestens gleichartige Baustoffdaten erreicht werden.”
Menge: 625,000 m

**1.3.4 Fensterdichtband auf der Außenseite alle**
Fensterdichtband auf der Außenseite der Bauteilanschlussfuge zwischen Fensterrahmen und Leibung (Beton/Hochlochziegel) nach entfernen des Fassadenputzes  4-seitig, vlieskaschiert, überputzbar aufbringen
Der Untergrund Beton/Hochlochziegel ist abzukehren und zu grundieren (Fassadengrundierung Fassade vor WDVS), die Fenster sind zu diesem Zeitpunkt überarbeitet und bereits farbbeschichtet.
Produkt: z.B:
- Würth Fensterdichtband Universal Euraseal U-300
- Vollflächig klebendes Fensterdichtungsband mit spezieller, trocknungsaktiver Membran für die innere und äußere Fugenabdichtung.
- Farbe: Beige
- Trägermaterial: Polyester
- Werkstoff Membran: Polyethylen-Copolymer
- Dicke: 0,5 mm
- Rollenlänge: 40 m
- UV-Beständigkeit: 3 Monate, bei Freibewitterung
- Wasserdampfdiffusionsäquivalente Luftschichtdicke / Bedingung: 0,01 m / bei 90% Luftfeuchtigkeit
Hinweis:
Die Überlappung des Dichtbandes auf den Blendrahmen ist entsprechend der Fenstertypen im Vorfeld abszustimmen, damit die Anputzleiste noch über ausreichend Klebefläche verfügt.
Abrechnung: äußere Abwicklungslänge aller Fenster (ausgenommen im Keramikbereich)
"Alternativ-Systeme oder Produkte, mit Nachweis der geforderten System- und Systemkomponenten- Eigenschaften, sind als komplettes System zulässig, sofern mindestens gleichartige Baustoffdaten erreicht werden.”
Menge: 820,000 m

**1.3.5 Holz/Kunststoffflachleisten mit Dichtlippe entfernen**
Holz/Kunststoffflachleisten mit Dichtlippe geklebt und genagelt vom Rahmen entfernen und entsorgen. Befestigungsmittel sind sorgsam zu entfernen ohne den Rahmen zu schädigen.
Nagellöcher sind z.B. mit repaire care Dry Seal Elastischer Fensterkitt und Allround Dichtstoff zu schließen und oberflächig abzuziehen.
"Alternativ-Systeme oder Produkte, mit Nachweis der geforderten System- und Systemkomponenten- Eigenschaften, sind als komplettes System zulässig, sofern mindestens gleichartige Baustoffdaten erreicht werden.”
Siehe Erläuterung Zusatzleistungen Rahmenausbesserungen Leistungsbestandteil und in die Einheitpreise einzurechnen
Menge: 200,000 m

**1.3.6 Silikonschlauchdichtungen nachrüsten Fenster vor 1993**
Silikonschlauchdichtungen nachrüsten alle Fenster vor 1993
Einfräsdichtung - die Schlauchdichtung aus Silikon
Zum Nachrüsten: Die Schlauchdichtung aus Silikon-Kautschuk wird auch oft als Einfräsdichtung bezeichnet. Sie hat sich zum Nachrüsten alter Holzfenster, zum Beispiel auch Kastenfenster und alten Türen, bestens bewährt. Wo keine Nut vorhanden ist, wird diese in das alte Holzfenster oder die Holztür nach den Malerarbeiten gefräst und anschließend mit einer "Einfräsdichtung" versehen.
Altes Holzfenster, alte Holztür nachrüsten:
Zunächst wird die fehlende Nut in den Falz (hier: altes Holzfenster) gefräst, in die im nächsten Schritt die passende Silikon-Schlauchdichtung montiert wird.
Im letzten Schritt wird hier die passende Fensterdichtung, eine Schlauchdichtung aus Silikon, in die nachträglich gefräste Nut montiert.
Silikonschlauchdichtung Farbton: weiß
Abmessung: situativ zu entscheiden D= 4, 6, 8, 10 mm
Hersteller z.B: Dollex
"Alternativ-Systeme oder Produkte, mit Nachweis der geforderten System- und Systemkomponenten- Eigenschaften, sind als komplettes System zulässig, sofern mindestens gleichartige Baustoffdaten erreicht werden.”
Menge: 1251,000 m

**1.3.7 Holzflachleiste mit Lippen oder Schlauchdichtung in Bereichen**
Holzflachleiste mit Lippen oder Schlauchdichtung in Bereichen nachsetzen wo die Silikonschlauchdichtungen keine ausreichende Dichtheit gewährleisten, z.B. verzogene Flügel
Holzflachleiste weiß mit weißer Dichtung, geklebt und genagelt nach den Malerarbeiten.
Holzleiste wie nachstehend o.ä.
In Innecken auf Gehrung zu schneiden
Siehe Erläuterung Zusatzleistungen Rahmenausbesserungen Leistungsbestandteil und in die Einheitpreise einzurechnen
Menge: 50,000 m

**1.3.8 Kunststoffflachleiste mit Lippen oder Schlauchdichtung in Bereichen**
Kunststoffflachleiste mit Lippen oder Schlauchdichtung in Bereichen nachsetzen wo die Silikonschlauchdichtungen keine ausreichende Dichtheit gewährleisten, z.B. verzogene Flügel
Kunststoffflachleiste weiß mit weißer Dichtung, geklebt und genagelt nach den Malerarbeiten.
Leiste wie nachstehend o.ä.
In Innecken auf Gehrung zu schneiden
Siehe Erläuterung Zusatzleistungen Rahmenausbesserungen Leistungsbestandteil und in die Einheitpreise einzurechnen
Menge: 50,000 m

#### Bereich 1.4 Provisorische Begehungssicherung

**1.4.1 Provisorium Begehungssicherung**
Provisorium Begehungssicherung aus OSB-Platten und Halterungen während der Gerüststandzeit
Siehe Erläuterung Provisorische Begehungssicherung
Leistungsbestandteiund in die Einheitpreise einzurechnenl
Menge: 110,000 m²

#### Bereich 1.5 Kastendoppelfenster alt Bj. 1953

**1.5.1 Kastendoppelfenster 1,20 x 2,275 m Schadensklasse 1**
Kastendoppelfenster 1,20 x 2,275 m Schadensklasse 1
Fenstergrößen:
1,20 x 2,275 m  2,73 m²  4x2 Flg
1,25 x 2,25 m  2,81 m²  4x2 Flg
Alle bodenstehenden Außenflügel weisen eine horizontale glasteilende Holzsprosse ca. im unteren Drittel auf, innen liegende Flügel nur teilweise
Leistungsumfang, siehe Vortext: Erläuterung und Leistungsumfang
Sanierung und Instandsetzung Holzfenster Bj. 1953
Die dort genannten Leistungen der Schadensklasse 1, 2 und 3 sind in die Einheitpreise einzurechnen
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Menge: 8,000 Stk

**1.5.2 Kastendoppelfenster 1,20 x 2,275 m Schadensklasse 2**
Kastendoppelfenster 1,20 x 2,275 m Schadensklasse 2
Fenstergrößen:
1,20 x 2,275 m  2,73 m² 4x2 Flg
1,25 x 2,25 m  2,81 m² 4x2 Flg
Alle bodenstehenden Außenflügel weisen eine horizontale glasteilende Holzsprosse ca. im unteren Drittel auf, innen liegende Flügel nur teilweise
Leistungsumfang, siehe Vortext: Erläuterung und Leistungsumfang
Sanierung und Instandsetzung Holzfenster Bj. 1953
Die dort genannten Leistungen der Schadensklasse 1, 2 und 3 sind in die Einheitpreise einzurechnen
Fensteransicht siehe Pos. zuvor
Menge: 6,000 Stk

**1.5.3 Kastendoppelfenster 1,20 x 2,275 m Schadensklasse 3**
Kastendoppelfenster 1,20 x 2,275 m Schadensklasse 3
Fenstergrößen:
1,20 x 2,275 m  2,73 m² 4x2 Flg
1,25 x 2,25 m  2,81 m² 4x2 Flg
Alle bodenstehenden Außenflügel weisen eine horizontale glasteilende Holzsprosse ca. im unteren Drittel auf, innen liegende Flügel nur teilweise
Leistungsumfang, siehe Vortext: Erläuterung und Leistungsumfang
Sanierung und Instandsetzung Holzfenster Bj. 1953
Die dort genannten Leistungen der Schadensklasse 1, 2 und 3 sind in die Einheitpreise einzurechnen
Fensteransicht siehe Pos. zuvor
Menge: 7,000 Stk

**1.5.4 unteres Rahmenholz/Fensterstock sanieren bis 1,20 m**
unteres Rahmenholz/Fensterstock unterhalb Doppelkastenrahmen sanieren bis ca. 1,20 m
Rahmenstück bis h=80 mm t= bis 145 mm
- abschnittsweise heraustrennen und fräsen z.B. mittels Multimaster/Oszillierender Säge
- ggfs. ist eine provisoriusche Unterstützung mit Hartholz und Hartholzkeilen vorzunehmen um ein absacken des Rahmens zu verhindern
- erhaltenswürdiges tragfähiges Holz kann verbleiben
- Es ist in den vorhandenen Abmessungen eine neue Kieferkantel (3-fach lamelliert, Kiefer keilgezinkt) mittels Unterstützung durch 2-K-Holzspachtelmasse z.B. Repair Care Dry-Fley z.B. in den Abmessungen 72x145 mm oder kleiner einzusetzen, bei verbleibendem Restholz ist die Kantel entsprechend anzupassen
- das einzusetzende Holz ist 2x weiß vorzugrundieren Holzschutz-Grundierung, ventilierend, absperrend, Capalac GrundierWeiß Grundbeschichtung mit Alkydharzlackfarbe,
- das neu einzusetzende Rahmenholz ist dauerhaft sicher zu unterkeilen um eine dauerhafte Lastabtragung sicherzustellen
- desweiteren sind eine ausreichende Anzahl gemäß RAL an Mauerwerksschrauben/Betonschrauben durch das untere Rahmenstück einzusetzen
Rahmenbreite bis ca. 1,20 m
"Alternativ-Systeme oder Produkte, mit Nachweis der geforderten System- und Systemkomponenten- Eigenschaften, sind als komplettes System zulässig, sofern mindestens gleichartige Baustoffdaten erreicht werden.”
Menge: 9,000 Stk

**1.5.5 Wassernase/Wetterschenkel komplett erneuern**
Wassernase/Wetterschenkel komplett erneuern
entsprechend vorhandenen Wetterschenkel komplett vorsichtig vom Flügelrahmen entfernen, ggfs. mit einem Multimaster abschneiden, Flügelunterstück beischleifen und ggfs. mit Stechbeitel so bearbeiten, dass eine ebene Fläche entsteht.
Lieferung und Einbau eines neuen Wetterschenkels aus Kiefer in der vorhandenen Geometrie (Denkmalschutz) mit repair-care Dry Flex oder Bio Flex einkleben (Hinweise reapair-care beachten).
Die Fuge zum Rahmen und Glas ist vollständig mit repair-care Dry Seal MP zu schließen und sauber abzuziehen.
Achtung: neu eingebautes Holz ist bereits mit Capalac Holz-Imprägniergrund und Capalac GrundierWeiß vorzubeschichten un in den Einheitspreis zu berücksichtigen
Holzschutz-Imprägnierung, lösemittelhaltig, Capalac Holz-Imprägniergrund für vorgenannte Flächen bis 10 %
Imprägnierung mit Holzschutzmittel, bläuewidrig,
lösemittelhaltig, transparent, außen einsetzbar.
(entspr. der VOC-Decopaint 2010)
Ausführung: auf freiliegenden bzw. freigelegten
Holzflächen
Produkt: Capalac Holz-Imprägniergrund
Verbrauch: 100 ml/m²
Grundierung,
Holzschutz-Grundierung, ventilierend, absperrend, Capalac GrundierWeiß
Grundbeschichtung mit Alkydharzlackfarbe,
lösemittelverdünnbar, isolierend gegen
wasserlösliche Holzinhaltsstoffe, ventilierend,
weiß pigmentiert, außen einsetzbar.
(entspr. der VOC-Decopaint 2010)
Farbton: weiß
(abgestimmt auf die Schlussbeschichtung)
Produkt: Capalac GrundierWeiß
Verbrauch: 100 ml/m²
Menge: 25,000 m

**1.5.6 Wassernase/Wetterschenkel Teillänge bis 20 cm erneuern**
Wassernase/Wetterschenkel Teillänge bis 20 cm erneuern
entsprechend vorhandenen Wetterschenkel bis zu einer Länge von 20 cm vorsichtig vom Flügelrahmen entfernen, ggfs. mit einem Multimaster abschneiden, Flügelunterstück beischleifen und ggfs. mit Stechbeitel so bearbeiten, dass eine ebene Fläche entsteht.
Lieferung und Einbau eines neuen Wetterschenkels aus Kiefer in der vorhandenen Geometrie (Denkmalschutz) mit repair-care Dry Flex oder Bio Flex einkleben (Hinweise reapair-care beachten).
Die Fuge zum Rahmen und Glas ist vollständig mit repair-care Dry Seal MP zu schließen und sauber abzuziehen.
Achtung: neu eingebautes Holz ist bereits mit Capalac Holz-Imprägniergrund und Capalac GrundierWeiß vorzubeschichten un in den Einheitspreis zu berücksichtigen
Holzschutz-Imprägnierung, lösemittelhaltig, Capalac Holz-Imprägniergrund für vorgenannte Flächen bis 10 %
Imprägnierung mit Holzschutzmittel, bläuewidrig,
lösemittelhaltig, transparent, außen einsetzbar.
(entspr. der VOC-Decopaint 2010)
Ausführung: auf freiliegenden bzw. freigelegten
Holzflächen
Produkt: Capalac Holz-Imprägniergrund
Verbrauch: 100 ml/m²
Grundierung,
Holzschutz-Grundierung, ventilierend, absperrend, Capalac GrundierWeiß
Grundbeschichtung mit Alkydharzlackfarbe,
lösemittelverdünnbar, isolierend gegen
wasserlösliche Holzinhaltsstoffe, ventilierend,
weiß pigmentiert, außen einsetzbar.
(entspr. der VOC-Decopaint 2010)
Farbton: weiß
(abgestimmt auf die Schlussbeschichtung)
Produkt: Capalac GrundierWeiß
Verbrauch: 100 ml/m²
Menge: 11,000 Stk

**1.5.7 Kastendoppelfenster 1,15 x 1,35 m Schadensklasse 1**
Kastendoppelfenster 1,15 x 1,35 m Schadensklasse 1
Fenstergrößen:
1,15 x 1,35 m  1,55 m² 4x2 Flg
Leistungsumfang, siehe Vortext: Erläuterung und Leistungsumfang
Sanierung und Instandsetzung Holzfenster Bj. 1953
Die dort genannten Leistungen der Schadensklasse 1, 2 und 3 sind in die Einheitpreise einzurechnen
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Menge: 1,000 Stk

**1.5.8 Kastendoppelfenster 1,15 x 1,35 m Schadensklasse 2**
*** Bedarfsposition ohne GB
Kastendoppelfenster 1,15 x 1,35 m Schadensklasse 2
Fenstergrößen:
1,15 x 1,35 m  1,55 m² 4x2 Flg
Leistungsumfang, siehe Vortext: Erläuterung und Leistungsumfang
Sanierung und Instandsetzung Holzfenster Bj. 1953
Die dort genannten Leistungen der Schadensklasse 1, 2 und 3 sind in die Einheitpreise einzurechnen
Fensteransicht siehe Pos. zuvor
Menge: 1,000 Stk

**1.5.9 Kastendoppelfenster 1,15 x 1,35 m Schadensklasse 3**
Kastendoppelfenster 1,15 x 1,35 m Schadensklasse 3
Fenstergrößen:
1,15 x 1,35 m  1,55 m² 4x2 Flg
Leistungsumfang, siehe Vortext: Erläuterung und Leistungsumfang
Sanierung und Instandsetzung Holzfenster Bj. 1953
Die dort genannten Leistungen der Schadensklasse 1, 2 und 3 sind in die Einheitpreise einzurechnen
Fensteransicht siehe Pos. zuvor
Menge: 2,000 Stk

**1.5.10 unteres Rahmenholz/Fensterstock sanieren bis 1,15 m**
unteres Rahmenholz/Fensterstock unterhalb Doppelkastenrahmen sanieren bis ca. 1,15 m
Rahmenstück bis h=80 mm t= bis 145 mm
- abschnittsweise heraustrennen und fräsen z.B. mittels Multimaster/Oszillierender Säge
- ggfs. ist eine provisoriusche Unterstützung mit Hartholz und Hartholzkeilen vorzunehmen um ein absacken des Rahmens zu verhindern
- erhaltenswürdiges tragfähiges Holz kann verbleiben
- Es ist in den vorhandenen Abmessungen eine neue Kieferkantel (3-fach lamelliert, Kiefer keilgezinkt) mittels Unterstützung durch 2-K-Holzspachtelmasse z.B. Repair Care Dry-Fley z.B. in den Abmessungen 72x145 mm oder kleiner einzusetzen, bei verbleibendem Restholz ist die Kantel entsprechend anzupassen
- das einzusetzende Holz ist 2x weiß vorzugrundieren Holzschutz-Grundierung, ventilierend, absperrend, Capalac GrundierWeiß Grundbeschichtung mit Alkydharzlackfarbe,
- das neu einzusetzende Rahmenholz ist dauerhaft sicher zu unterkeilen um eine dauerhafte Lastabtragung sicherzustellen
- desweiteren sind eine ausreichende Anzahl gemäß RAL an Mauerwerksschrauben/Betonschrauben durch das untere Rahmenstück einzusetzen
Rahmenbreite bis ca. 1,20 m
"Alternativ-Systeme oder Produkte, mit Nachweis der geforderten System- und Systemkomponenten- Eigenschaften, sind als komplettes System zulässig, sofern mindestens gleichartige Baustoffdaten erreicht werden.”
Menge: 3,000 Stk

**1.5.11 Wassernase/Wetterschenkel komplett erneuern**
Wassernase/Wetterschenkel komplett erneuern
entsprechend vorhandenen Wetterschenkel komplett vorsichtig vom Flügelrahmen entfernen, ggfs. mit einem Multimaster abschneiden, Flügelunterstück beischleifen und ggfs. mit Stechbeitel so bearbeiten, dass eine ebene Fläche entsteht.
Lieferung und Einbau eines neuen Wetterschenkels aus Kiefer in der vorhandenen Geometrie (Denkmalschutz) mit repair-care Dry Flex oder Bio Flex einkleben (Hinweise reapair-care beachten).
Die Fuge zum Rahmen und Glas ist vollständig mit repair-care Dry Seal MP zu schließen und sauber abzuziehen.
Achtung: neu eingebautes Holz ist bereits mit Capalac Holz-Imprägniergrund und Capalac GrundierWeiß vorzubeschichten un in den Einheitspreis zu berücksichtigen
Holzschutz-Imprägnierung, lösemittelhaltig, Capalac Holz-Imprägniergrund für vorgenannte Flächen bis 10 %
Imprägnierung mit Holzschutzmittel, bläuewidrig,
lösemittelhaltig, transparent, außen einsetzbar.
(entspr. der VOC-Decopaint 2010)
Ausführung: auf freiliegenden bzw. freigelegten
Holzflächen
Produkt: Capalac Holz-Imprägniergrund
Verbrauch: 100 ml/m²
Grundierung,
Holzschutz-Grundierung, ventilierend, absperrend, Capalac GrundierWeiß
Grundbeschichtung mit Alkydharzlackfarbe,
lösemittelverdünnbar, isolierend gegen
wasserlösliche Holzinhaltsstoffe, ventilierend,
weiß pigmentiert, außen einsetzbar.
(entspr. der VOC-Decopaint 2010)
Farbton: weiß
(abgestimmt auf die Schlussbeschichtung)
Produkt: Capalac GrundierWeiß
Verbrauch: 100 ml/m²
Menge: 4,600 m

**1.5.12 Wassernase/Wetterschenkel Teillänge bis 20 cm erneuern**
Wassernase/Wetterschenkel Teillänge bis 20 cm erneuern
entsprechend vorhandenen Wetterschenkel bis zu einer Länge von 20 cm vorsichtig vom Flügelrahmen entfernen, ggfs. mit einem Multimaster abschneiden, Flügelunterstück beischleifen und ggfs. mit Stechbeitel so bearbeiten, dass eine ebene Fläche entsteht.
Lieferung und Einbau eines neuen Wetterschenkels aus Kiefer in der vorhandenen Geometrie (Denkmalschutz) mit repair-care Dry Flex oder Bio Flex einkleben (Hinweise reapair-care beachten).
Die Fuge zum Rahmen und Glas ist vollständig mit repair-care Dry Seal MP zu schließen und sauber abzuziehen.
Achtung: neu eingebautes Holz ist bereits mit Capalac Holz-Imprägniergrund und Capalac GrundierWeiß vorzubeschichten un in den Einheitspreis zu berücksichtigen
Holzschutz-Imprägnierung, lösemittelhaltig, Capalac Holz-Imprägniergrund für vorgenannte Flächen bis 10 %
Imprägnierung mit Holzschutzmittel, bläuewidrig,
lösemittelhaltig, transparent, außen einsetzbar.
(entspr. der VOC-Decopaint 2010)
Ausführung: auf freiliegenden bzw. freigelegten
Holzflächen
Produkt: Capalac Holz-Imprägniergrund
Verbrauch: 100 ml/m²
Grundierung,
Holzschutz-Grundierung, ventilierend, absperrend, Capalac GrundierWeiß
Grundbeschichtung mit Alkydharzlackfarbe,
lösemittelverdünnbar, isolierend gegen
wasserlösliche Holzinhaltsstoffe, ventilierend,
weiß pigmentiert, außen einsetzbar.
(entspr. der VOC-Decopaint 2010)
Farbton: weiß
(abgestimmt auf die Schlussbeschichtung)
Produkt: Capalac GrundierWeiß
Verbrauch: 100 ml/m²
Menge: 4,000 Stk

**1.5.13 Kastendoppelfenster 1,50 x 2,325 m Schadensklasse 1**
Kastendoppelfenster 1,50 x 2,325 m Schadensklasse 1
Fenstergrößen:
1,50 x 2,325 m  3,49 m² 4x2 Flg
1,50 x 2,25 m  3,38 m² 4x2 Flg
Alle bodenstehenden Außenflügel weisen eine horizontale glasteilende Holzsprosse ca. im unteren Drittel auf, innen liegende Flügel nur teilweise
Leistungsumfang, siehe Vortext: Erläuterung und Leistungsumfang
Sanierung und Instandsetzung Holzfenster Bj. 1953
Die dort genannten Leistungen der Schadensklasse 1, 2 und 3 sind in die Einheitpreise einzurechnen
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Menge: 8,000 Stk

**1.5.14 Kastendoppelfenster 1,50 x 2,325 m Schadensklasse 2**
Kastendoppelfenster 1,50 x 2,325 m Schadensklasse 2
Fenstergrößen:
1,50 x 2,325 m  3,49 m² 4x2 Flg
1,50 x 2,25 m  3,38 m² 4x2 Flg
Alle bodenstehenden Außenflügel weisen eine horizontale glasteilende Holzsprosse ca. im unteren Drittel auf, innen liegende Flügel nur teilweise
Leistungsumfang, siehe Vortext: Erläuterung und Leistungsumfang
Sanierung und Instandsetzung Holzfenster Bj. 1953
Die dort genannten Leistungen der Schadensklasse 1, 2 und 3 sind in die Einheitpreise einzurechnen
Fensteransicht siehe Pos. zuvor
Menge: 4,000 Stk

**1.5.15 Kastendoppelfenster 1,50 x 2,325 m Schadensklasse 3**
Kastendoppelfenster 1,50 x 2,325 m Schadensklasse 3
Fenstergrößen:
1,50 x 2,325 m  3,49 m² 4x2 Flg
1,50 x 2,25 m  3,38 m² 4x2 Flg
Alle bodenstehenden Außenflügel weisen eine horizontale glasteilende Holzsprosse ca. im unteren Drittel auf, innen liegende Flügel nur teilweise
Leistungsumfang, siehe Vortext: Erläuterung und Leistungsumfang
Sanierung und Instandsetzung Holzfenster Bj. 1953
Die dort genannten Leistungen der Schadensklasse 1, 2 und 3 sind in die Einheitpreise einzurechnen
Fensteransicht siehe Pos. zuvor
Menge: 3,000 Stk

**1.5.16 unteres Rahmenholz/Fensterstock sanieren bis 1,50 m**
unteres Rahmenholz/Fensterstock unterhalb Doppelkastenrahmen sanieren bis ca. 1,50 m
Rahmenstück bis h=80 mm t= bis 145 mm
- abschnittsweise heraustrennen und fräsen z.B. mittels Multimaster/Oszillierender Säge
- ggfs. ist eine provisoriusche Unterstützung mit Hartholz und Hartholzkeilen vorzunehmen um ein absacken des Rahmens zu verhindern
- erhaltenswürdiges tragfähiges Holz kann verbleiben
- Es ist in den vorhandenen Abmessungen eine neue Kieferkantel (3-fach lamelliert, Kiefer keilgezinkt) mittels Unterstützung durch 2-K-Holzspachtelmasse z.B. Repair Care Dry-Fley z.B. in den Abmessungen 72x145 mm oder kleiner einzusetzen, bei verbleibendem Restholz ist die Kantel entsprechend anzupassen
- das einzusetzende Holz ist 2x weiß vorzugrundieren Holzschutz-Grundierung, ventilierend, absperrend, Capalac GrundierWeiß Grundbeschichtung mit Alkydharzlackfarbe,
- das neu einzusetzende Rahmenholz ist dauerhaft sicher zu unterkeilen um eine dauerhafte Lastabtragung sicherzustellen
- desweiteren sind eine ausreichende Anzahl gemäß RAL an Mauerwerksschrauben/Betonschrauben durch das untere Rahmenstück einzusetzen
Rahmenbreite bis ca. 1,50 m
"Alternativ-Systeme oder Produkte, mit Nachweis der geforderten System- und Systemkomponenten- Eigenschaften, sind als komplettes System zulässig, sofern mindestens gleichartige Baustoffdaten erreicht werden.”
Menge: 5,000 Stk

**1.5.17 Wassernase/Wetterschenkel komplett erneuern**
Wassernase/Wetterschenkel komplett erneuern
entsprechend vorhandenen Wetterschenkel komplett vorsichtig vom Flügelrahmen entfernen, ggfs. mit einem Multimaster abschneiden, Flügelunterstück beischleifen und ggfs. mit Stechbeitel so bearbeiten, dass eine ebene Fläche entsteht.
Lieferung und Einbau eines neuen Wetterschenkels aus Kiefer in der vorhandenen Geometrie (Denkmalschutz) mit repair-care Dry Flex oder Bio Flex einkleben (Hinweise reapair-care beachten).
Die Fuge zum Rahmen und Glas ist vollständig mit repair-care Dry Seal MP zu schließen und sauber abzuziehen.
Achtung: neu eingebautes Holz ist bereits mit Capalac Holz-Imprägniergrund und Capalac GrundierWeiß vorzubeschichten un in den Einheitspreis zu berücksichtigen
Holzschutz-Imprägnierung, lösemittelhaltig, Capalac Holz-Imprägniergrund für vorgenannte Flächen bis 10 %
Imprägnierung mit Holzschutzmittel, bläuewidrig,
lösemittelhaltig, transparent, außen einsetzbar.
(entspr. der VOC-Decopaint 2010)
Ausführung: auf freiliegenden bzw. freigelegten
Holzflächen
Produkt: Capalac Holz-Imprägniergrund
Verbrauch: 100 ml/m²
Grundierung,
Holzschutz-Grundierung, ventilierend, absperrend, Capalac GrundierWeiß
Grundbeschichtung mit Alkydharzlackfarbe,
lösemittelverdünnbar, isolierend gegen
wasserlösliche Holzinhaltsstoffe, ventilierend,
weiß pigmentiert, außen einsetzbar.
(entspr. der VOC-Decopaint 2010)
Farbton: weiß
(abgestimmt auf die Schlussbeschichtung)
Produkt: Capalac GrundierWeiß
Verbrauch: 100 ml/m²
Menge: 23,000 m

**1.5.18 Wassernase/Wetterschenkel Teillänge bis 20 cm erneuern**
Wassernase/Wetterschenkel Teillänge bis 20 cm erneuern
entsprechend vorhandenen Wetterschenkel bis zu einer Länge von 20 cm vorsichtig vom Flügelrahmen entfernen, ggfs. mit einem Multimaster abschneiden, Flügelunterstück beischleifen und ggfs. mit Stechbeitel so bearbeiten, dass eine ebene Fläche entsteht.
Lieferung und Einbau eines neuen Wetterschenkels aus Kiefer in der vorhandenen Geometrie (Denkmalschutz) mit repair-care Dry Flex oder Bio Flex einkleben (Hinweise reapair-care beachten).
Die Fuge zum Rahmen und Glas ist vollständig mit repair-care Dry Seal MP zu schließen und sauber abzuziehen.
Achtung: neu eingebautes Holz ist bereits mit Capalac Holz-Imprägniergrund und Capalac GrundierWeiß vorzubeschichten un in den Einheitspreis zu berücksichtigen
Holzschutz-Imprägnierung, lösemittelhaltig, Capalac Holz-Imprägniergrund für vorgenannte Flächen bis 10 %
Imprägnierung mit Holzschutzmittel, bläuewidrig,
lösemittelhaltig, transparent, außen einsetzbar.
(entspr. der VOC-Decopaint 2010)
Ausführung: auf freiliegenden bzw. freigelegten
Holzflächen
Produkt: Capalac Holz-Imprägniergrund
Verbrauch: 100 ml/m²
Grundierung,
Holzschutz-Grundierung, ventilierend, absperrend, Capalac GrundierWeiß
Grundbeschichtung mit Alkydharzlackfarbe,
lösemittelverdünnbar, isolierend gegen
wasserlösliche Holzinhaltsstoffe, ventilierend,
weiß pigmentiert, außen einsetzbar.
(entspr. der VOC-Decopaint 2010)
Farbton: weiß
(abgestimmt auf die Schlussbeschichtung)
Produkt: Capalac GrundierWeiß
Verbrauch: 100 ml/m²
Menge: 15,000 Stk

**1.5.19 Bohrlöcher neu verschließen**
Bohrlöcher neu verschließen
Nach dem Entfernen  der Geländer durch den Schlosser verbleiben alte Schraublöcher vowiegend aus Sechskantholzschrauben M8/M10, diese Löcher sind auf 10 mm über die gesamte Tiefe von bis 80 mm aufzubohren und mittels neuer Hartholzdübel 10 mm und repair-care DRY Flex einzukleben, Oberfläche bündig beischleifen.
Hinweis: es muss satt und tragfähig geklebt werden, da durch den Schlosser an derselben Stelle neu befestigt wird.
Abrechnung: je Dübelloch
Menge: 120,000 Stk

#### Bereich 1.6 Holzverbundfenster alt Bj.1973 Kittfuge

**1.6.1 Holzverbundfenster 2,01 x 2,25 m Schadensklasse 1**
*** Bedarfsposition ohne GB
Holzverbundfenster 2,01 x 2,25 m Schadensklasse 1
Fenstergrößen:
2,01 x 2,25 m  4,52 m² 6 Verbundflügel (12 Einzeflügel)
2,00 x 2,25 m  4,50 m² 6 Verbundflügel (12 Einzeflügel)
2,05 x 2,25 m  4,61 m² 6 Verbundflügel (12 Einzeflügel)
Alle bodenstehenden Außenflügel weisen eine horizontale glasteilende Holzsprosse ca. im unteren Drittel auf, innen liegende Flügel nur teilweise
Leistungsumfang, siehe Vortext: Erläuterung und Leistungsumfang
Sanierung und Instandsetzung Holzverbundfenster alt Bj. 1973
Die dort genannten Leistungen der Schadensklasse 1, 2 und 3 sind in die Einheitpreise einzurechnen
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Menge: 1,000 Stk

**1.6.2 Holzverbundfenster 2,01 x 2,25 m Schadensklasse 2**
Holzverbundfenster 2,01 x 2,25 m Schadensklasse 2
Fenstergrößen:
2,01 x 2,25 m  4,52 m² 6 Verbundflügel (12 Einzeflügel)
2,00 x 2,25 m  4,50 m² 6 Verbundflügel (12 Einzeflügel)
2,05 x 2,25 m  4,61 m² 6 Verbundflügel (12 Einzeflügel)
Alle bodenstehenden Außenflügel weisen eine horizontale glasteilende Holzsprosse ca. im unteren Drittel auf, innen liegende Flügel nur teilweise
Leistungsumfang, siehe Vortext: Erläuterung und Leistungsumfang
Sanierung und Instandsetzung Holzverbundfenster alt Bj. 1973
Die dort genannten Leistungen der Schadensklasse 1, 2 und 3 sind in die Einheitpreise einzurechnen
Fensteransicht siehe Pos. zuvor
Menge: 2,000 Stk

**1.6.3 Holzverbundfenster 2,01 x 2,25 m Schadensklasse 3**
Holzverbundfenster 2,01 x 2,25 m Schadensklasse 3
Fenstergrößen:
2,01 x 2,25 m  4,52 m² 6 Verbundflügel (12 Einzeflügel)
2,00 x 2,25 m  4,50 m² 6 Verbundflügel (12 Einzeflügel)
2,05 x 2,25 m  4,61 m² 6 Verbundflügel (12 Einzeflügel)
Alle bodenstehenden Außenflügel weisen eine horizontale glasteilende Holzsprosse ca. im unteren Drittel auf, innen liegende Flügel nur teilweise
Leistungsumfang, siehe Vortext: Erläuterung und Leistungsumfang
Sanierung und Instandsetzung Holzverbundfenster alt Bj. 1973
Die dort genannten Leistungen der Schadensklasse 1, 2 und 3 sind in die Einheitpreise einzurechnen
Fensteransicht siehe Pos. zuvor
Menge: 9,000 Stk

**1.6.4 Holzverbundfenster 3,90 x 2,60 m Schadensklasse 1**
Holzverbundfenster 3,90 x 2,60 m Schadensklasse 1
Fenstergrößen:
3,90 x 2,60 m  10,14 m² 6 Verbundflügel (12 Einzeflügel)
Alle bodenstehenden Außenflügel weisen eine horizontale glasteilende Holzsprosse ca. im unteren Drittel auf, innen liegende Flügel nur teilweise
Leistungsumfang, siehe Vortext: Erläuterung und Leistungsumfang
Sanierung und Instandsetzung Holzverbundfenster alt Bj. 1973
Die dort genannten Leistungen der Schadensklasse 1, 2 und 3 sind in die Einheitpreise einzurechnen
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Menge: 1,000 Stk

**1.6.5 Holzverbundfenster 3,90 x 2,60 m Schadensklasse 2**
*** Bedarfsposition ohne GB
Holzverbundfenster 3,90 x 2,60 m Schadensklasse 2
Fenstergrößen:
3,90 x 2,60 m  10,14 m² 6 Verbundflügel (12 Einzeflügel)
Alle bodenstehenden Außenflügel weisen eine horizontale glasteilende Holzsprosse ca. im unteren Drittel auf, innen liegende Flügel nur teilweise
Leistungsumfang, siehe Vortext: Erläuterung und Leistungsumfang
Sanierung und Instandsetzung Holzverbundfenster alt Bj. 1973
Die dort genannten Leistungen der Schadensklasse 1, 2 und 3 sind in die Einheitpreise einzurechnen
Fensteransicht siehe Pos. zuvor
Menge: 1,000 Stk

**1.6.6 Holzverbundfenster 3,90 x 2,60 m Schadensklasse 3**
Holzverbundfenster 3,90 x 2,60 m Schadensklasse 3
Fenstergrößen:
3,90 x 2,60 m  10,14 m² 6 Verbundflügel (12 Einzeflügel)
Alle bodenstehenden Außenflügel weisen eine horizontale glasteilende Holzsprosse ca. im unteren Drittel auf, innen liegende Flügel nur teilweise
Leistungsumfang, siehe Vortext: Erläuterung und Leistungsumfang
Sanierung und Instandsetzung Holzverbundfenster alt Bj. 1973
Die dort genannten Leistungen der Schadensklasse 1, 2 und 3 sind in die Einheitpreise einzurechnen
Fensteransicht siehe Pos. zuvor
Menge: 10,000 Stk

#### Bereich 1.7 Holzverbundfenster neuer Bj.1993 Silikonfuge

**1.7.1 Holzverbundfenster 1,45 x 2,60 m Schadensklasse 1**
Holzverbundfenster 1,45 x 2,60 m Schadensklasse 1
Fenstergrößen:
1,45 x 2,60 m  3,77 m² 4 Verbundflügel (8 Einzeflügel)
Alle bodenstehenden Außenflügel weisen eine horizontale glasteilende Holzsprosse ca. im unteren Drittel auf, innen liegende Flügel nur teilweise
Leistungsumfang, siehe Vortext: Erläuterung und Leistungsumfang
Sanierung und Instandsetzung Holzverbundfenster Bj. 1993 Silikonfuge
Die dort genannten Leistungen der Schadensklasse 1, 2 und 3 sind in die Einheitpreise einzurechnen
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Menge: 15,000 Stk

**1.7.2 Holzverbundfenster 1,45 x 2,60 m Schadensklasse 2**
Holzverbundfenster 1,45 x 2,60 m Schadensklasse 2
Fenstergrößen:
1,45 x 2,60 m  3,77 m² 4 Verbundflügel (8 Einzeflügel)
Alle bodenstehenden Außenflügel weisen eine horizontale glasteilende Holzsprosse ca. im unteren Drittel auf, innen liegende Flügel nur teilweise
Leistungsumfang, siehe Vortext: Erläuterung und Leistungsumfang
Sanierung und Instandsetzung Holzverbundfenster Bj. 1993 Silikonfuge
Die dort genannten Leistungen der Schadensklasse 1, 2 und 3 sind in die Einheitpreise einzurechnen
Fensteransicht siehe Pos. zuvor
Menge: 5,000 Stk

**1.7.3 Holzverbundfenster 1,45 x 2,60 m Schadensklasse 3**
Holzverbundfenster 1,45 x 2,60 m Schadensklasse 3
Fenstergrößen:
1,45 x 2,60 m  3,77 m² 4 Verbundflügel (8 Einzeflügel)
Alle bodenstehenden Außenflügel weisen eine horizontale glasteilende Holzsprosse ca. im unteren Drittel auf, innen liegende Flügel nur teilweise
Leistungsumfang, siehe Vortext: Erläuterung und Leistungsumfang
Sanierung und Instandsetzung Holzverbundfenster Bj. 1993 Silikonfuge
Die dort genannten Leistungen der Schadensklasse 1, 2 und 3 sind in die Einheitpreise einzurechnen
Fensteransicht siehe Pos. zuvor
Menge: 4,000 Stk

**1.7.4 Holzverbundfenster 2,01 x 2,25 m Schadensklasse 1**
*** Bedarfsposition ohne GB
Holzverbundfenster 2,01 x 2,25 m Schadensklasse 1
Fenstergrößen:
2,01 x 2,25 m  4,52 m²  6 Verbundflügel (12 Einzeflügel)
2,00 x 2,25 m  4,50 m²  6 Verbundflügel (12 Einzeflügel)
2,05 x 2,25 m  4,61 m²  6 Verbundflügel (12 Einzeflügel)
Alle bodenstehenden Außenflügel weisen eine horizontale glasteilende Holzsprosse ca. im unteren Drittel auf, innen liegende Flügel nur teilweise
Leistungsumfang, siehe Vortext: Erläuterung und Leistungsumfang
Sanierung und Instandsetzung Holzverbundfenster Bj. 1993 Silikonfuge
Die dort genannten Leistungen der Schadensklasse 1, 2 und 3 sind in die Einheitpreise einzurechnen
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Menge: 1,000 Stk

**1.7.5 Holzverbundfenster 2,01 x 2,25 m Schadensklasse 2**
*** Bedarfsposition ohne GB
Holzverbundfenster 2,01 x 2,25 m Schadensklasse 2
Fenstergrößen:
2,01 x 2,25 m  4,52 m²  6 Verbundflügel (12 Einzeflügel)
2,00 x 2,25 m  4,50 m²  6 Verbundflügel (12 Einzeflügel)
2,05 x 2,25 m  4,61 m²  6 Verbundflügel (12 Einzeflügel)
Alle bodenstehenden Außenflügel weisen eine horizontale glasteilende Holzsprosse ca. im unteren Drittel auf, innen liegende Flügel nur teilweise
Leistungsumfang, siehe Vortext: Erläuterung und Leistungsumfang
Sanierung und Instandsetzung Holzverbundfenster Bj. 1993 Silikonfuge
Die dort genannten Leistungen der Schadensklasse 1, 2 und 3 sind in die Einheitpreise einzurechnen
Fensteransicht siehe Pos. zuvor
Menge: 1,000 Stk

**1.7.6 Holzverbundfenster 2,01 x 2,25 m Schadensklasse 3**
*** Bedarfsposition ohne GB
Holzverbundfenster 2,01 x 2,25 m Schadensklasse 3
Fenstergrößen:
2,01 x 2,25 m  4,52 m²  6 Verbundflügel (12 Einzeflügel)
2,00 x 2,25 m  4,50 m²  6 Verbundflügel (12 Einzeflügel)
2,05 x 2,25 m  4,61 m²  6 Verbundflügel (12 Einzeflügel)
Alle bodenstehenden Außenflügel weisen eine horizontale glasteilende Holzsprosse ca. im unteren Drittel auf, innen liegende Flügel nur teilweise
Leistungsumfang, siehe Vortext: Erläuterung und Leistungsumfang
Sanierung und Instandsetzung Holzverbundfenster Bj. 1993 Silikonfuge
Die dort genannten Leistungen der Schadensklasse 1, 2 und 3 sind in die Einheitpreise einzurechnen
Fensteransicht siehe Pos. zuvor
Menge: 1,000 Stk

#### Bereich 1.8 Zusatzleistungen Rahmenausbesserungen

**1.8.1 Abdichten von Fugen und Verbindungen in Holz (u.a. V-Fugen) bis 0,07 m**
Fuge/Verbindung bis zu 0,07 m lang. Nach dem REPAIR-
CARE- System, P2- Methode, wie folgt behandeln:
- lose Farbreste/Anstrich um die Fuge/Verbindung bis
zum rohen Holz entfernen und nachschleifen (Repair Care
Profi / Scotch Brite),
- mit der REPAIR-CARE PROFI- Fräse Fuge ca. 10,0 mm
breit und tief aufweiten bzw. fräsen,
- mit REPAIR-CARE Holzfeuchte-messgerät CS1® Feuchte
überprüfen (max18%),
- Fräsreste entfernen und schleifen,
- rohes Holz mit REPAIR-CARE DRY-FIX (1 oder 4 oder 16)
grundieren,
- Fu- Fuge/Verbindung mit entsprechen-dem REPAIR-CARE
DRY-FLEX (1 oder 4 oder 16) benetzen, luftfrei
verpressen, ausspachteln und ggf. modellieren,
Die alte Falzung ist wieder herzustellen,
alle Reparaturstellen schleifen (Repair Care Profi )
und mit Farbsystem behandeln.
Imprägnierung mit Holzschutzmittel mit vorbeugender
Wirkung gegen Bläue und holzzerstörenden Pilzbefall,
Ausführung: auf freigelegte bearbeitete Holzflächen.
Erzeugnis: Capalac Holz-Imprägniergrund transparent
anschließend Rohholzstellen nur der vorgenannten Leistung
mit Grundierung behandeln
Erzeugnis: Capalac GrundierWeiß
weitere Anstriche und Beschichtungsfolgen sind Leistungsteil der Malerarbeiten
"Alternativ-Systeme oder Produkte, mit Nachweis der geforderten System- und Systemkomponenten- Eigenschaften, sind als komplettes System zulässig, sofern mindestens gleichartige Baustoffdaten erreicht werden.”
Menge: 6,000 St

**1.8.2 Fugen und Verbindungen bis 0,10 m lang**
Abdichten von Fugen und Verbindungen in Holz (u.a. V-
Fugen) Fuge/Verbindung bis zu 0,10 m lang bei
beginnender Holzschädigung, sonst werden bei
ungeschädigtem Holz die Leistungen durch den Maler
durchgeführt. Nach dem REPAIR-CARE- System, P2-
Methode
sonst wie Pos zuvor
"Alternativ-Systeme oder Produkte, mit Nachweis der geforderten System- und Systemkomponenten- Eigenschaften, sind als komplettes System zulässig, sofern mindestens gleichartige Baustoffdaten erreicht werden.”
Menge: 2,000 St

**1.8.3 Fugen und Verbindungen bis 0,15 m lang**
Abdichten von Fugen und Verbindungen in Holz (u.a. V-
Fugen) Fuge/Verbindung bis zu 0,15 m lang bei
beginnender Holzschädigung, sonst werden bei
ungeschädigtem Holz die Leistungen durch den Maler
durchgeführt. Nach dem REPAIR-CARE- System, P2-
Methode
sonst wie Pos zuvor
"Alternativ-Systeme oder Produkte, mit Nachweis der geforderten System- und Systemkomponenten- Eigenschaften, sind als komplettes System zulässig, sofern mindestens gleichartige Baustoffdaten erreicht werden.”
Menge: 1,000 St

**1.8.4 Fugen und Verbindungen bis 0,30 m lang**
Abdichten von Fugen und Verbindungen in Holz (u.a. V-
Fugen) Fuge/Verbindung bis zu 0,30 m lang bei
beginnender Holzschädigung, sonst werden bei
ungeschädigtem Holz die Leistungen durch den Maler
durchgeführt. Nach dem REPAIR-CARE- System, P2-
Methode
sonst wie Pos zuvor
"Alternativ-Systeme oder Produkte, mit Nachweis der geforderten System- und Systemkomponenten- Eigenschaften, sind als komplettes System zulässig, sofern mindestens gleichartige Baustoffdaten erreicht werden.”
Menge: 1,000 St

**1.8.5 Risssanierung, Holzriss bis ca. 0,05 m lang**
Holzriss bis ca. 0,05 m lang, gemäß REPAIR-CARE-
System,  Methode P4, wie folgt behandeln:
-lose Farbreste/Anstrich um die beschädigte Fuge bis
zum rohen Holz entfernen und abschleifen (Repair Care
Profi / Scotch Brite)
-den Riss am Anfang und am Ende aufbohren
(Entspannungsbohrung)
-mit REPAIR-CARE PROFI Fräsgerät den Riss 5 bis 9 mm
breit und mindestens 10mm tief fräsen,
-mit REPAIR-CARE Holzfeuchte-messgerät CS1® Feuchte
überprüfen (max. 18%),
-Fräsreste entfernen und schleifen,
-rohes Holz mit REPAIR-CARE DRY-FIX (1, 4 oder 16)
grundieren,
-Riss mit entsprechendem REPAIR-CARE DRY-FLEX (1 oder
4 oder 16) benetzen, luftfrei verpressen, ausspachteln
und modellieren,
Die alte Falzung ist wieder herzustellen
-Schleifen (Repair Care Profi ) und beschichten
alle Reparaturstellen schleifen (Repair Care Profi )
und mit Farbsystem behandeln.
Imprägnierung mit Holzschutzmittel mit vorbeugender
Wirkung gegen Bläue und holzzerstörenden Pilzbefall,
Ausführung: auf freigelegte bearbeitete Holzflächen.
Erzeugnis: Capalac Holz-Imprägniergrund transparent
anschließend Rohholzstellen nur der vorgenannten Leistung
mit Grundierung behandeln
Erzeugnis: Capalac GrundierWeiß
weitere Anstriche und Beschichtungsfolgen sind Leistungsteil der Malerarbeiten
"Alternativ-Systeme oder Produkte, mit Nachweis der geforderten System- und Systemkomponenten- Eigenschaften, sind als komplettes System zulässig, sofern mindestens gleichartige Baustoffdaten erreicht werden.”
Menge: 20,000 St

**1.8.6 Risssanierung, Holzriss bis ca. 0,10 m lang**
Holzriss bis ca. 0,10 m lang, gemäß REPAIR-CARE-
System,  Methode P4 sonst wie Pos. zuvor
"Alternativ-Systeme oder Produkte, mit Nachweis der geforderten System- und Systemkomponenten- Eigenschaften, sind als komplettes System zulässig, sofern mindestens gleichartige Baustoffdaten erreicht werden.”
Menge: 4,000 St

**1.8.7 Risssanierung, Holzriss bis ca. 0,20 m lang**
Holzriss bis ca. 0,20 m lang, gemäß REPAIR-CARE-
System,  Methode P4 sonst wie Pos. zuvor
"Alternativ-Systeme oder Produkte, mit Nachweis der geforderten System- und Systemkomponenten- Eigenschaften, sind als komplettes System zulässig, sofern mindestens gleichartige Baustoffdaten erreicht werden.”
Menge: 1,000 St

**1.8.8 Risssanierung, Holzriss bis ca. 0,30 m lang**
Holzriss bis ca. 0,30 m lang, gemäß REPAIR-CARE-
System,  Methode P4 sonst wie Pos. zuvor
"Alternativ-Systeme oder Produkte, mit Nachweis der geforderten System- und Systemkomponenten- Eigenschaften, sind als komplettes System zulässig, sofern mindestens gleichartige Baustoffdaten erreicht werden.”
Menge: 1,000 St

**1.8.9 Überarbeitung von Holzdübeln (vornehmlich bodenstehende Elemente 3 Tei**
Ausbesserung von Astlöchern, Harzgallen und Holzdübel,
gemäß REPAIR-CARE-  System P5-, der Fa. REPAIR-CARE
International wie folgt behandeln:
-lose Farbreste/Anstrich um die Stellen bis zum rohen
Holz entfernen und abschleifen,
-mit REPAIR-CARE PROFI -C- Fräsgerät die Stelle min. 5
bis 9 mm breit und tief auffräsen (Flachdübeldurchmesser
ca. 30 mm),
-mit REPAIR-CARE Holzfeuchte-Messgerät (max18%
zulässig) überprüfen,
-nachschleifen und entstauben,
-Rohes Holz mit REPAIR-CARE DRY-FIX WS grundieren,
-mit REPAIR-CARE DRY-FLEX-RP benetzen und ausspachteln
schleifen und mit Farbe grundieren,
-Die alte Falzung ist wieder herzustellen.
alle Reparaturstellen schleifen (Repair Care Profi )
und mit Farbsystem behandeln.
Imprägnierung mit Holzschutzmittel mit vorbeugender
Wirkung gegen Bläue und holzzerstörenden Pilzbefall,
Ausführung: auf freigelegte bearbeitete Holzflächen.
Erzeugnis: Capalac Holz-Imprägniergrund transparent
anschließend Rohholzstellen nur der vorgenannten Leistung
mit Grundierung behandeln
Erzeugnis: Capalac GrundierWeiß
weitere Anstriche und Beschichtungsfolgen sind Leistungsteil der Malerarbeiten
"Alternativ-Systeme oder Produkte, mit Nachweis der geforderten System- und Systemkomponenten- Eigenschaften, sind als komplettes System zulässig, sofern mindestens gleichartige Baustoffdaten erreicht werden.”
Menge: 3,000 St

**1.8.10 Massive Reparatur durch Ersatz bis 50 cm³**
Reparaturstelle bis ca. 50 cm³ groß, (1/8 Set), wie
folgt behandeln: Angefaulte und fehlende Holzstellen
nach WINDOW-CARE Methode C1, -System DRY-FLEX RP- der Fa. REPAIR-CARE-International wie folgt behandeln:
-alten Farbanstrich um die beschädigte Stelle bis auf
das rohe Holz entfernen.
- Schadhaftes Holz (dunkle Farbe und weich) durch
Fräsen maschinell entfernen.
-Holzfeuchtigkeit prüfen (max.18% zulässig)
-Ausgefräste Stellen nachschleifen und mit DRY-FIX-WS/
WQ grundieren.
-Holzkontaktflächen mit DRY-FLEX-RP/WQ/ dünn
vorspachteln und anschl. verfüllen,
am nächsten Tag schleifen und mit Farbsystem
behandeln.
Die alte Falzung ist wieder herzustellen.
alle Reparaturstellen schleifen (Repair Care Profi )
und mit Farbsystem behandeln.
Imprägnierung mit Holzschutzmittel mit vorbeugender
Wirkung gegen Bläue und holzzerstörenden Pilzbefall,
Ausführung: auf freigelegte bearbeitete Holzflächen.
Erzeugnis: Capalac Holz-Imprägniergrund transparent
anschließend Rohholzstellen nur der vorgenannten Leistung
mit Grundierung behandeln
Erzeugnis: Capalac GrundierWeiß
weitere Anstriche und Beschichtungsfolgen sind Leistungsteil der Malerarbeiten
"Alternativ-Systeme oder Produkte, mit Nachweis der geforderten System- und Systemkomponenten- Eigenschaften, sind als komplettes System zulässig, sofern mindestens gleichartige Baustoffdaten erreicht werden.”
Menge: 3,000 St

**1.8.11 Massive Reparatur durch Ersatz bis 100 cm³**
Reparaturstelle bis ca. 100 cm³ groß, (1/4 Set), wie
folgt behandeln: angefaulte und fehlende Holzstellen
nach WINDOW-CARE Methode C1, -System DRY-FLEX RP- der
Fa. REPAIR-CARE-International, sonst wie Pos. zuvor
"Alternativ-Systeme oder Produkte, mit Nachweis der geforderten System- und Systemkomponenten- Eigenschaften, sind als komplettes System zulässig, sofern mindestens gleichartige Baustoffdaten erreicht werden.”
Menge: 1,000 St

**1.8.12 Massive Reparatur durch Ersatz bis 200 cm³**
Reparaturstelle bis ca. 200 cm³ groß, (1/4 Set), wie
folgt behandeln: angefaulte und fehlende Holzstellen
nach WINDOW-CARE Methode C1, -System DRY-FLEX RP- der
Fa. REPAIR-CARE-International, sonst wie Pos. zuvor
"Alternativ-Systeme oder Produkte, mit Nachweis der geforderten System- und Systemkomponenten- Eigenschaften, sind als komplettes System zulässig, sofern mindestens gleichartige Baustoffdaten erreicht werden.”
Menge: 1,000 St

**1.8.13 Massive Reparatur durch Ersatz bis 300 cm³**
Reparaturstelle bis ca. 300 cm³ groß, (1/4 Set), wie
folgt behandeln: angefaulte und fehlende Holzstellen
nach WINDOW-CARE Methode C1, -System DRY-FLEX RP- der
Fa. REPAIR-CARE-International, sonst wie Pos. zuvor
"Alternativ-Systeme oder Produkte, mit Nachweis der geforderten System- und Systemkomponenten- Eigenschaften, sind als komplettes System zulässig, sofern mindestens gleichartige Baustoffdaten erreicht werden.”
Menge: 1,000 St

**1.8.14 Massive Reparatur durch Ersatz bis 400 cm³**
Reparaturstelle bis ca. 400 cm³ groß, (1/4 Set), wie
folgt behandeln: angefaulte und fehlende Holzstellen
nach WINDOW-CARE Methode C1, -System DRY-FLEX RP- der
Fa. REPAIR-CARE-International, sonst wie Pos. zuvor
"Alternativ-Systeme oder Produkte, mit Nachweis der geforderten System- und Systemkomponenten- Eigenschaften, sind als komplettes System zulässig, sofern mindestens gleichartige Baustoffdaten erreicht werden.”
Menge: 1,000 St

**1.8.15 Massive Reparatur durch Laminateinsatz 15 x7x3 cm**
Laminat bis 15 cm lang, 7 cm breit und 3 cm dick in
Fehl- oder Faulstelle nach der WINDOW-CARE DRY-FLEX RP,
-System C3-  der Fa. REPAIR-CARE-International, wie
folgt einbringen:
-defektes Holz abtrennen oder abstemmen
-Holz auf verfaulte Stellen kontrollieren und ggf. mit
einem WINDOW-CARE PROFI -C-Fräsgerät sauber abfräsen
-Fräsreste entfernen und schleifen
-mit WINDOW-CARE Holzfeuchte-Messgerät (max. 18%)
überprüfen
-neues Passstück auf Maß schneiden und einen 4 mm
Spalt zum Bestandsholz einhalten
-unzugängliche Stellen mit Farbe 2-mal streichen
-rohes Holz mit WINDOW-CARE DRY-FIX WS/WQ grundieren
-eine 4 mm Lage mit WINDOW-CARE DRY-FLEX SR luftfrei
benetzen, Passstück aufsetzen und ausrichten
-Die alte Falzung ist wieder herzustellen
-ggf. Justierhilfen und Abstandhölzer anbringen
alle Reparaturstellen schleifen (Repair Care Profi )
und mit Farbsystem behandeln.
Imprägnierung mit Holzschutzmittel mit vorbeugender
Wirkung gegen Bläue und holzzerstörenden Pilzbefall,
Ausführung: auf freigelegte bearbeitete Holzflächen.
Erzeugnis: Capalac Holz-Imprägniergrund transparent
anschließend Rohholzstellen nur der vorgenannten Leistung
mit Grundierung behandeln
Erzeugnis: Capalac GrundierWeiß
weitere Anstriche und Beschichtungsfolgen sind Leistungsteil der Malerarbeiten
"Alternativ-Systeme oder Produkte, mit Nachweis der geforderten System- und Systemkomponenten- Eigenschaften, sind als komplettes System zulässig, sofern mindestens gleichartige Baustoffdaten erreicht werden.”
Menge: 2,000 St

**1.8.16 Massive Reparatur durch Laminateinsatz 30 x7x3 cm**
Laminat bis 30 cm lang, 7 cm breit und 3 cm dick in
Fehl- oder Faulstelle nach der WINDOW-CARE DRY-FLEX RP,
-System C3-  der Fa. REPAIR-CARE-International sonst
wie Pos. zuvor
"Alternativ-Systeme oder Produkte, mit Nachweis der geforderten System- und Systemkomponenten- Eigenschaften, sind als komplettes System zulässig, sofern mindestens gleichartige Baustoffdaten erreicht werden.”
Menge: 1,000 St

**1.8.17 Massive Reparatur durch Laminateinsatz 50 x7x3 cm**
Laminat bis 50 cm lang, 7 cm breit und 3 cm dick in
Fehl- oder Faulstelle nach der WINDOW-CARE DRY-FLEX RP,
-System C3-  der Fa. REPAIR-CARE-International sonst
wie Pos. zuvor
"Alternativ-Systeme oder Produkte, mit Nachweis der geforderten System- und Systemkomponenten- Eigenschaften, sind als komplettes System zulässig, sofern mindestens gleichartige Baustoffdaten erreicht werden.”
Menge: 1,000 St

**1.8.18 Massive Reparatur durch Laminateinsatz 75 x7x3 cm**
Laminat bis 75 cm lang, 7 cm breit und 3 cm dick in
Fehl- oder Faulstelle nach der WINDOW-CARE DRY-FLEX RP,
-System C3-  der Fa. REPAIR-CARE-International sonst
wie Pos. zuvor
"Alternativ-Systeme oder Produkte, mit Nachweis der geforderten System- und Systemkomponenten- Eigenschaften, sind als komplettes System zulässig, sofern mindestens gleichartige Baustoffdaten erreicht werden.”
Menge: 1,000 St

**1.8.19 Massive Reparatur durch Laminateinsatz 100 x7x3 cm**
Laminat bis 100 cm lang, 7 cm breit und 3 cm dick in
Fehl- oder Faulstelle nach der WINDOW-CARE DRY-FLEX RP,
-System C3-  der Fa. REPAIR-CARE-International sonst
wie Pos. zuvor
"Alternativ-Systeme oder Produkte, mit Nachweis der geforderten System- und Systemkomponenten- Eigenschaften, sind als komplettes System zulässig, sofern mindestens gleichartige Baustoffdaten erreicht werden.”
Menge: 1,000 St

**1.8.20 Massive Reparatur durch Passstück 20 x 8 x 7 cm**
Passstück bis  20 cm lang, 8 cm breit und 7 cm tief, in
Fehl- oder Faulstelle nach der REPAIR-CARE DRY-FLEX RP,
System C4 Methode der Fa. REPAIR-CARE-International wie
folgt einbringen:
-defektes Holz abtrennen oder abstemmen
-verfaulte Stellen kontrollieren und ggf. mit REPAIR-
CARE PROFI -C-Fräsgerät sauber ausfräsen
-Fräsreste entfernen und schleifen
-mit REPAIR-CARE Holzfeuchte-messgerät (max. 18%)
überprüfen
-neues Passstück auf Maß schneiden und einen 4 mm
Spalt  zum Bestandsholz einhalten
-Unzugängliche Stellen mit Farbe 2-mal streichen
-rohes Holz mit REPAIR-CARE DRY-FIX WS/WQ grundieren
-eine 4 mm Lage mit REPAIR-CARE DRY-FLEX SR luftfrei
benetzen, Passstück aufsetzen und ausrichten
-ggf. Justierhilfen und Abstandhölzer anbringen
schleifen und mit Farbe grundieren
- Die alte Falzung ist wieder herzustellen.
alle Reparaturstellen schleifen (Repair Care Profi )
und mit Farbsystem behandeln.
Imprägnierung mit Holzschutzmittel mit vorbeugender
Wirkung gegen Bläue und holzzerstörenden Pilzbefall,
Ausführung: auf freigelegte bearbeitete Holzflächen.
Erzeugnis: Capalac Holz-Imprägniergrund transparent
anschließend Rohholzstellen nur der vorgenannten Leistung
mit Grundierung behandeln
Erzeugnis: Capalac GrundierWeiß
weitere Anstriche und Beschichtungsfolgen sind Leistungsteil der Malerarbeiten
"Alternativ-Systeme oder Produkte, mit Nachweis der geforderten System- und Systemkomponenten- Eigenschaften, sind als komplettes System zulässig, sofern mindestens gleichartige Baustoffdaten erreicht werden.”
Menge: 1,000 St

**1.8.21 Massive Reparatur durch Passstück 40 x 8 x 7 cm**
Passstück bis  40 cm lang, 8 cm breit und 7 cm tief, in
Fehl- oder Faulstelle nach der REPAIR-CARE DRY-FLEX RP,
System C4 Methode der Fa. REPAIR-CARE-International wie
folgt einbringen:
-defektes Holz abtrennen oder abstemmen
-verfaulte Stellen kontrollieren und ggf. mit REPAIR-
CARE  PROFI -C-Fräsgerät sauber ausfräsen
-Fräsreste entfernen und schleifen
-mit REPAIR-CARE Holzfeuchte-messgerät (max. 18%)
überprüfen
-neues Passstück auf Maß schneiden und einen 4 mm
Spalt zum Bestandsholz einhalten
-Unzugängliche Stellen mit Farbe 2-mal streichen
-rohes Holz mit REPAIR-CARE DRY-FIX WS/WQ grundieren
-eine 4 mm Lage mit REPAIR-CARE DRY-FLEX SR luftfrei
benetzen, Passstück aufsetzen und ausrichten
-ggf. Justierhilfen und Abstandhölzer anbringen
schleifen und mit Farbe grundieren
- Die alte Falzung ist wieder herzustellen.
alle Reparaturstellen schleifen (Repair Care Profi )
und mit Farbsystem behandeln.
Imprägnierung mit Holzschutzmittel mit vorbeugender
Wirkung gegen Bläue und holzzerstörenden Pilzbefall,
Ausführung: auf freigelegte bearbeitete Holzflächen.
Erzeugnis: Capalac Holz-Imprägniergrund transparent
anschließend Rohholzstellen nur der vorgenannten Leistung
mit Grundierung behandeln
Erzeugnis: Capalac GrundierWeiß
weitere Anstriche und Beschichtungsfolgen sind Leistungsteil der Malerarbeiten
"Alternativ-Systeme oder Produkte, mit Nachweis der geforderten System- und Systemkomponenten- Eigenschaften, sind als komplettes System zulässig, sofern mindestens gleichartige Baustoffdaten erreicht werden.”
Menge: 1,000 St

**1.8.22 Massive Reparatur durch Passstück 100 x 8 x 7 cm**
Passstück bis  100 cm lang, 8 cm breit und 7 cm tief,
in Fehl- oder Faulstelle nach der REPAIR-CARE DRY-FLEX
RP, System C4 Methode der Fa. REPAIR-CARE-International
sonst wie Pos. zuvor
"Alternativ-Systeme oder Produkte, mit Nachweis der geforderten System- und Systemkomponenten- Eigenschaften, sind als komplettes System zulässig, sofern mindestens gleichartige Baustoffdaten erreicht werden.”
Menge: 1,000 St

**1.8.23 Massive Reparatur durch Passstück 200 x 8 x 7 cm**
Passstück bis  200 cm lang, 8 cm breit und 7 cm tief,
in Fehl- oder Faulstelle nach der REPAIR-CARE DRY-FLEX
RP, System C4 Methode der Fa. REPAIR-CARE-International
sonst wie Pos. zuvor
"Alternativ-Systeme oder Produkte, mit Nachweis der geforderten System- und Systemkomponenten- Eigenschaften, sind als komplettes System zulässig, sofern mindestens gleichartige Baustoffdaten erreicht werden.”
Menge: 2,000 St

**1.8.24 Massive Reparatur durch Passstück 100 x 16 x 7 cm**
Passstück bis  100 cm lang, 16 cm breit und 7 cm tief,
in Fehl- oder Faulstelle nach der REPAIR-CARE DRY-FLEX
RP, System C4 Methode der Fa. REPAIR-CARE-International
sonst wie Pos. zuvor
"Alternativ-Systeme oder Produkte, mit Nachweis der geforderten System- und Systemkomponenten- Eigenschaften, sind als komplettes System zulässig, sofern mindestens gleichartige Baustoffdaten erreicht werden.”
Menge: 1,000 St

**1.8.25 Massive Reparatur durch Passstück 200 x 16 x 7 cm**
Passstück bis  200 cm lang, 16 cm breit und 7 cm tief,
in Fehl- oder Faulstelle nach der REPAIR-CARE DRY-FLEX
RP, System C4 Methode der Fa. REPAIR-CARE-International
sonst wie Pos. zuvor
"Alternativ-Systeme oder Produkte, mit Nachweis der geforderten System- und Systemkomponenten- Eigenschaften, sind als komplettes System zulässig, sofern mindestens gleichartige Baustoffdaten erreicht werden.”
Menge: 2,000 St

**1.8.26 Holzrosette neu**
Holzrosette rund auf quadratischer Basis gefräst
alte Holzrosette mit Basis vorsichtig vom Rahmen entfernen
neue Holzrosette mit Basis  mit gleichen Abmessungen wieder einbauen, kleben und mit einem Hartholzdübel befestigen
geschätzte Abmessungen:
Basis bis 50x50x40 mm
Rosette bis 40 mm Durchmesser
Die neuen Holzbauteile sind im Vorfeld wie folgt zu behandeln:
Imprägnierung mit Holzschutzmittel mit vorbeugender
Wirkung gegen Bläue und holzzerstörenden Pilzbefall,
Ausführung: auf freigelegte bearbeitete Holzflächen.
Erzeugnis: Capalac Holz-Imprägniergrund transparent
anschließend Rohholzstellen nur der vorgenannten Leistung
mit Grundierung behandeln
Erzeugnis: Capalac GrundierWeiß
weitere Anstriche und Beschichtungsfolgen sind Leistungsteil der Malerarbeiten
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Es handelt sich um 2 verschiedene Ausführungsarten jeweils Baujahr 1953 und 1973 sowie neuere Fenster aus dem Baujahr 1993 mit entsprechenden Ablaufschrägen und entsprechend gefast.
Die Bauteile sind jeweils anhand des Originals nachzufertigen jedoch anzufasen und an den Kanten auszurunden.
"Alternativ-Systeme oder Produkte, mit Nachweis der geforderten System- und Systemkomponenten- Eigenschaften, sind als komplettes System zulässig, sofern mindestens gleichartige Baustoffdaten erreicht werden.”
Menge: 10,000 Stk

**1.8.27 Halbrundstab neu**
Halbrundstab neu
vorhandenen Halbrundstab vom Kämpfer und Schlagleiste oder Pfosten je nach Erfordernis in Teilen oder vollständig vorsichtig entfernen und einen neuen Halbrundstab einbauen, einkleben
Halbrundstab d= 30-40 mm breit 1/2 hoch
der Halbrundstab ist anhand der Originalabmessungen zu fertigen
Die neuen Holzbauteile sind im Vorfeld wie folgt zu behandeln:
Imprägnierung mit Holzschutzmittel mit vorbeugender
Wirkung gegen Bläue und holzzerstörenden Pilzbefall,
Ausführung: auf freigelegte bearbeitete Holzflächen.
Erzeugnis: Capalac Holz-Imprägniergrund transparent
anschließend Rohholzstellen nur der vorgenannten Leistung
mit Grundierung behandeln
Erzeugnis: Capalac GrundierWeiß
weitere Anstriche und Beschichtungsfolgen sind Leistungsteil der Malerarbeiten
"Alternativ-Systeme oder Produkte, mit Nachweis der geforderten System- und Systemkomponenten- Eigenschaften, sind als komplettes System zulässig, sofern mindestens gleichartige Baustoffdaten erreicht werden.”
Menge: 10,000 m

#### Bereich 1.9 Glaserarbeiten Silikon/Hybdrid-Dichtstoff

**1.9.1 Verglasungsarbeiten mit Hybrid-Dichtstoff 4 mm**
Verglasungsarbeiten mit Hybrid-Dichtstoff 4 mm
- Alte Silikonfuge und Glasscheibe entfernen
- Glasfalz gründlich reinigen und mindestens vorstreichen
- Falzbett vorbereiten und Glasscheibe einlegen
- Glasscheiben mnit Drahtstiften/Glashaken fixieren
- Glasfalz vollständig mit Dichtstoff füllen und oberflächig innen und außenseitig abziehen, Überschuss entfernen
Glas:
Weißglas - Floatglas klar wenig grün d= 4 mm
Oberfläche kristallklar, glänzend
Kitt:
z.B. OTTOSEAL M 350 Glasfalz Hybrid-Dichtstoff, überstreichbar, 1 K-Hybrid-Ploamer STP-Dichtstoff weiss (Weiss-Farbton ist vor Ort abzustimmen)
"Alternativ-Systeme oder Produkte, mit Nachweis der geforderten System- und Systemkomponenten- Eigenschaften, sind als komplettes System zulässig, sofern mindestens gleichartige Baustoffdaten erreicht werden.”
Menge: 10,000 m²

**1.9.2 Verglasungsarbeiten mit Hybrid-Dichtstoff 6 mm**
*** Bedarfsposition ohne GB
Verglasungsarbeiten mit Hybrid-Dichtstoff 6 mm
- Alte Silikonfuge und Glasscheibe entfernen
- Glasfalz gründlich reinigen und mindestens vorstreichen
- Falzbett vorbereiten und Glasscheibe einlegen
- Glasscheiben mnit Drahtstiften/Glashaken fixieren
- Glasfalz vollständig mit Dichtstoff füllen und oberflächig innen und außenseitig abziehen, Überschuss entfernen
Glas:
Weißglas - Floatglas klar wenig grün d= 6 mm
Oberfläche kristallklar, glänzend
Kitt:
z.B. OTTOSEAL M 350 Glasfalz Hybrid-Dichtstoff, überstreichbar, 1 K-Hybrid-Ploamer STP-Dichtstoff weiss (Weiss-Farbton ist vor Ort abzustimmen)
"Alternativ-Systeme oder Produkte, mit Nachweis der geforderten System- und Systemkomponenten- Eigenschaften, sind als komplettes System zulässig, sofern mindestens gleichartige Baustoffdaten erreicht werden.”
Menge: 10,000 m²

#### Bereich 1.10 Glaserarbeiten Kitt/elastischer Kitt

**1.10.1 Verglasungsarbeiten mit elastischem Fensterkitt 4 mm**
Verglasungsarbeiten mit elastischem Fensterkitt 4 mm
- Alte Kittfuge und Glasscheibe entfernen
- Glasfalz gründlich reinigen und mindestens vorstreichen
- Kittbett vorbereiten und Glasscheibe einlegen
- Glasscheiben mnit Drahtstiften/Glashaken fixieren
- Glasfalz vollständig mit Dichtstoff füllen und oberflächig innen und außenseitig abziehen, Überschuss entfernen
Glas:
Weißglas - Floatglas klar wenig grün d= 4 mm
Oberfläche kristallklar, glänzend
Kitt:
z.B. repaire care Dry Seal Elastischer Fensterkitt und Allround Dichtstoff, überstreichbar,
"Alternativ-Systeme oder Produkte, mit Nachweis der geforderten System- und Systemkomponenten- Eigenschaften, sind als komplettes System zulässig, sofern mindestens gleichartige Baustoffdaten erreicht werden.”
Menge: 40,000 m²

**1.10.2 Verglasungsarbeiten mit elastischem Fensterkitt 6 mm**
*** Bedarfsposition ohne GB
Verglasungsarbeiten mit elastischem Fensterkitt 6 mm
- Alte Kittfuge und Glasscheibe entfernen
- Glasfalz gründlich reinigen und mindestens vorstreichen
- Kittbett vorbereiten und Glasscheibe einlegen
- Glasscheiben mnit Drahtstiften/Glashaken fixieren
- Glasfalz vollständig mit Dichtstoff füllen und oberflächig innen und außenseitig abziehen, Überschuss entfernen
Glas:
Weißglas - Floatglas klar wenig grün d= 6 mm
Oberfläche kristallklar, glänzend
Kitt:
z.B. repaire care Dry Seal Elastischer Fensterkitt und Allround Dichtstoff, überstreichbar,
"Alternativ-Systeme oder Produkte, mit Nachweis der geforderten System- und Systemkomponenten- Eigenschaften, sind als komplettes System zulässig, sofern mindestens gleichartige Baustoffdaten erreicht werden.”
Menge: 40,000 m²

#### Bereich 1.11 Stundenlohnarbeiten

**1.11.1 Stunden eines Facharbeiters:**
Stunden eines Facharbeiters:
 Für die angesetzten Stundenlöhne sind Verrechnungssätze einzusetzen, die sämtlichen Aufwendungen wie Grundlohn, Zuschläge für Gemeinkosten, Sozialkostenbeiträge, sowie Nebenkosten enthalten.
Nicht einzurechnen sind Zuschläge für Nacht, Sonn- und Feiertagsarbeit. Der Zuschlag für folgende Arbeitszeiten beträgt:
von 17.00 bis 22.00 Uhr: ..................
Sonn-u. Feiertagen: ..................
Arbeiten zum Stundennachweis dürfen nur auf ausdrückliche Anweisung der Bauleitung ausgeführt werden. Die Stundenzettel sind der Bauleitung am folgenden Arbeitstag vorzulegen.
Hinweis Verwendungszweck:
Es ist damit zu rechnen, dass einzelne Mieter ihr Inventar nicht mehr selbst beiseite räumen können, hier ist entsprechende Hilfe zu leisten. Beweisfotos sind anzufertigen.
Menge: 10,000 h

**1.11.2 wie vor, jedoch Stunden eines Bauhelfers.**
Menge: 10,000 h

#### Bereich 1.12 Begehung, Dokumentation und Mietertermine

**1.12.1 Terminabstimmung Mieter**
Terminabstimmung Mieter
Die Mieter werden durch die Verwaltung allgemein informiert dass Tischlerarbeiten und Anstricharbeiten an den Fenstern in einem bestimmten Zeitrahmen stattfinden werden. Die Mieter werden daher auch über die beauftragten Unternehmen informiert.
Die beauftragten Unternehmen haben im nächsten Schritt eigenständig im vorgegebenen Rahmen Mietertermine eigenstädig zu vereinbaren. Unter Berücksichtigung des Datenschutzes werden den Unternehmen die erforderlichen Kontaktdaten zur Verfügung gestellt. Es hat sich als Zielführend erwiesen, auch bei den Mietern zu klingeln und diese Absprachen direkt zu treffen.
Sollte ein dreifacher Versuch der Kontaktaufnahme an verschiedenen Tagen misslingen, so ist die Objektüberwachung zu informieren und die Hausverwaltung hinzuzuziehen.
Über die Ergebnissse der Terminabstimmungen ist die Objektüberwachung stets zu informieren.
Abrechnung: je Wohnung= 1 Stück
Menge: 15,000 Stk

**1.12.2 Vorbegehung und Dokumentation aller Fenster Los 1**
Vorbegehung aller Fenster und Dokumentation
Alle Fenster Los 1 vor Beginn der Baumaßnahme von innen begehen, Terminabstimmung siehe "Hinweise Mieterabstimmung und Arbeitsflächen".
Naturgemäß konnten nur exemplarisch einige Wohnungen und Fenster im Vorfeld vor 4 Jahren begangen werden. Zum einen stellt diese Erkenntnis einen Zustand von vor 4 Jahren wieder und zum anderen ist dieser nicht vollständig, da exemplarisch.
Im Rahmen dieser Begehung sind alle Fenster anzuschauen und folgende Leistungen zu erbringen:
- Prüfen der Fenster auf Übereinstimmung mit dem ausgewiesenen Leistungsinhalt des Leistungsverzeichnisses
- Insbesondere bei Mengenangaben sind einem Aufmaß gleich bereits die Mengen zu nehmen, diese können ggfs.zu einem späteren Zeitpunkt die Abrechnungsgrunlage darstellen
- desweiteren ist eine Überprüfung der Fenster mit der eingeschätzten Schadensklasse vorzunehmen und diese ggfs. neu zuzuordnen
- sollten Schäden oder erkennbare Leistungen feststellbar sein die vom Leistungsverzeichnis nicht abgdeckt werden, so ist hierfür nachvollziehbar auf Grundlage der Ursprungskalkulation ein Nachtrag anzubieten
- der Nachtrag muss ggfs. entfallene Leistungen berücksichtigen
- Jedes Fenster muss im Rahmen der Vorbegehung fotografiert werden und die Bilder in einem Formblatt unter Verwendung der Wohnungsnummer und Fensternummer eingetragen werden. Als Ansatz sollten für die kleineren mind. 2 Bilder und für großen Elemente eher 6 Bilder aufgenommen werden. Größere und intensivere Schäden sind gesondert zusätzlich aufzunehmen. Hierbei sind für eine ordentliche Dokumentation die in den Plänen ausgewiesenen Nummern zu verwenden.
- Nach der Vorbegehung ist die Dokumentation in einem ordentlichen Rahmen digital als PDF Dokument vom Auftragnehmer signiert zu übergeben.
Für die Fenster ist ein Mittelpreis zu bilden, da nachfolgend alle Stückzahlen mit unterschiedlicher Größe und unterschiedlichem Schadensgrad erfasst werden.
Menge: 74,000 Stk

**1.12.3 Schlussbegehung und Dokumentation**
Schlussbegehung und Dokumentation
- Nach Fertigstellung der Tischlerarbeiten ist eine Abschlussbegehung vorzunehmen und von außen (da zwischenzeitlich eingerüstet) eine Abschlussdokumentation vorzunehmen und als Fortführung des Vorbegehungsberichtes der jeweiligen Wohnung anzuhängen. Jedem Fenster der Vorbegehung folgen die Fotos der Nachbegehung wieder unter Verwendung der Wohnungsnummer und Fensternummer.
- Nach der Schlussbegehung ist die Dokumentation in einem ordentlichen Rahmen digital als PDF Dokument vom Auftragnehmer signiert zu übergeben.
- Diese Dokumentation wird der Denkmalbehörde zum Schluss übergeben.
Für die Fenster ist ein Mittelpreis aller Größen und Arten zu bilden.
Menge: 74,000 Stk

### Titel 2 Los 2 6.OG bis 8.OG

#### Bereich 2.1 Baustelleneinrichtung

**2.1.1 Baustelleneinrichtung**
*** Pauschalposition
Baustelleneinrichtung
Baustelleneinrichtung nach Bedarf des Bieters für die eigenen Leistungen die über die bauseitigen Vorleistungen (siehe Baustelleneirnrichtung bauseits) hinausgeht: Einrichten, Vorhalten über die vereinbarte
Leistungszeit sowie Räumen der Baustelle und
Wiederherstellen des Geländes mit
folgenden in den Pauschalpreis einzurechnenden
Leistungen, soweit sie nicht in den nachfolgenden
Einzelpositionen erfaßt sind:
- Einrichten von Lager und Arbeitsplätzen
- Lagerräume, Unterstelleinrichtungen
- Unterkünfte
- Maschinen, Geräte, Werkzeuge, Kranfahrzeuge
- Roll- und Bockrüstungen
- Gerüste- und Absturzsicherungen
- Schutzeinrichtungen
- Gebühren im Zusammenhang mit der Baustelleneinrichtung, soweit nicht durch Vorschriften oder Beschreibung der bauseitigen Baustelleneirnichtung anders geregelt
Die Verkehrssicherungspflicht der eigenen Leistungen bzw. eigenen Arbeitsbereiche obliegt dem Auftragnehmer,
Menge: 1,000 Psch

#### Bereich 2.2 Abdeckarbeiten

**2.2.1 Abdeckarbeiten von Inventar und Böden**
Abdeckarbeiten von Inventar und Böden
Abdeckleistungen die über die Nebenleistungen der ATV 18363 hinausgehen da alle Wohnungen und Gewerbeeinheiten vermietet sind:
- loses abdecken (bei Erfordernis fixieren) des Wohnungsinventars mittels einfacher dünner Malerfolien
- Abdecken der Böden mittels einfacher dünner Malerfolien
- In den Arbeitsbereichen und Laufwegen ist ein Malerabdeckvlies als Bahnenware auszulegen
Da alle Einheiten genutzt werden, kann es erferderlichenfalls zu Mehrfachabdeckungen kommen, feierabendtäglich ist den Mietern wieder eine uneingeschränkte Nutzung der Einheiten zu ermöglichen.
Abdeckmaterialien sind nach Beendingung der Arbeiten aufzunehmen und ggfs. zu entsorgen
Abrechnungseinheit bildet die jeweilige Wohnungsgrundfläche, die die vorgenannten Leistungen beinhaltet.
Menge: 1729,000 m²

#### Bereich 2.3 Zusatzleistungen Luftdichtheit

**2.3.1 Baukörperanschlussfuge ausräumen Altfenster**
Baukörperanschlussfuge ausräumen
Nach dem Entfernen des Außenputzes ist die alte vorhandene KMF-Dämmung Baujahr 1953/1973 (Künstliche Mineralfasern, z.B. alte Glaswolle) im umlaufenden Spalt von 0-30 mm und bis zu 180 mm Tiefe unter Berücksichtigung  der geforderten Schutzmaßnahmen (TRGS 521;FFP3-Maske, ggfs. Schutzanzug, Brille, Handschuhe) von außen auszubauen. Fasern können lungengängig und damit gesundheitsschädlich sein.
Das Abbruchmaterial ist in luftdichten KMF-Säcken einzulagern und fachgerecht zu entsorgen, Entsorgung in gesonderter nachstehender Position.
Die Fuge ist abschließend mit einem Indurstriestaubsauger der Staubsauger der Staubklasse M oder H auszusaugen, ein ausblasen ist nicht zulässig. Damit sollen auch alle Feinstäube beseitigt werden.
Expositionskatergorie E1 da vermutlich im geringen Umfang, da nur die Fugenansichtsfläche zählt.
Für den Umgang mit künstlichen Mineralfasern sind die Vorgaben
der Gefahrstoffverordnung sowie der TRGS 521 bezüglich
Abbruch, Arbeitsschutz, Transport und Verpackung zu beachten.
Es wird durch den AN ein Arbeitsplan erstellt (Bestandteil der Pos.). Hierbei ist der Maßnahmenkatalog der entsprechenden Schutzstufe gemäß der TRGS 521 heranzuziehen.
Die durch die Demontage anfallenden KMF-haltigen Abfälle gehören zu den gefährlichen Abfällen. Sie sind nach Stand der Technik und unter Einhaltung der TRGS 521 fachgerecht auszubauen bzw. zu entfernen, am Entstehungsort staubdicht zu verpacken und ggf. zu befeuchten und fachgerecht zu entsorgen.
Verordnungen und Richtlinien (in der jeweils aktuellen Fassung)
- GefStoffV Verordnung zum Schutz vor Gefahrstoffen (Gefahrstoffverordnung).
- ChemVerbotsV Verordnung über Verbote und Beschränkungen des Inverkehrbringens und über die Abgabe bestimmter Stoffe, Gemische und Erzeugnisse nach dem Chemikaliengesetz (Chemikalien-Verbotsverordnung - ChemVerbotsV)
- ArbMedVV Verordnung zur arbeitsmedizinischen Vorsorge
Technische Regeln für Gefahrstoffe1)
- TRGS 400 Gefährdungsbeurteilung für Tätigkeiten mit Gefahrstoffen
- TRGS 500 Schutzmaßnahmen
- TRGS 521 Abbruch-, Sanierungs- und Instandhaltungsarbeiten mit alter Mineralwolle
- TRGS 555 Betriebsanweisung und Information der Beschäftigten
- TRGS 905 Verzeichnis krebserzeugender, keimzellmutagener oder reproduktionstoxischer Stoffe
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Menge: 627,000 m

**2.3.2 Zulage Vorpos. 03.1 Entsorgung KMF Dämmung aus Baukörperanschlussfuge**
Zulage Vorpos. 03.1  Entsorgung KMF Dämmung aus Baukörperanschlussfuge
Das in luftdichten KMF-Säcken eingelagerte Abbruchmaterial KMF ist  fachgerecht zu entsorgen einschl. notwendiger Transporte, einschl. Entsorgungsnummer und erforderlichem Antragsverfahren.
Big Bag Transportsack Gewebesack Entsorgung Dämmwolle Glaswolle Mineralwolle KMF 90x90x110cm  bis150kg mit Schürze verschließbar
Aufdruck: Warndruck für krebserregende Fasern - Deutliche Kennzeichnung für den sicheren Umgang und Transport von Gefahrstoffen.
Zulassung: muss die Vorschriften und Schutzmaßnahmen gemäß TRGS 521 erfüllen
Abrechnung je Big-Bag wie vor 1 Big-Bag = 1 Stück
Menge: 3,000 Stk

**2.3.3 Baukörperanschlussfuge ausstopfen Altfenster**
Baukörperanschlussfuge ausstopfen
Lose gebundene, imprägnierte Steinwolle, die sich für Stopfanwendungen leicht auseinanderziehen lässt, zur Verwendung bei komplexen Bauteilen, wie z.B. Fenster, Durchdringungen und sonstigen schwer zugänglichen Hohlräumen.
ROCKWOOL Lose Wolle RL
Brandverhalten: A1 ǀ nichtbrennbar, Baustoffklasse A1 ǀ DIN 4102 DIN EN 13501-1
Schmelzpunkt:> 1000 °C DIN 4102-17
Verarbeitungshinweise
Rockwool Lose Wolle RL ist in benötigter Menge von der Matte abzureißen und in den Hohlraum zu stopfen. Es besteht die Möglichkeit größere flächige Stücke in geeigneten Hohlräumen zu verlegen.
Bei Außenbauteilen, wie Wänden und Dächern ist darauf zu achten, dass die luftdichte Ebene sach- und fachgerecht ausgeführt wird und der ausgestopfte Hohlraum keine Leckage darstellt.
Unbedingt zu beachten
Steinwolle-Dämmstoffe sind stets trocken zu lagern und trocken einzubauen. Die Anwendungs- und Verlegehinweise der Hersteller sonstiger verwendeter Komponenten sind ebenso wie sonstige behördliche, technische und die Sicherheit betreffende Vorgaben, so auch der Berufsgenossenschaft, unbedingt zu beachten.
"Alternativ-Systeme oder Produkte, mit Nachweis der geforderten System- und Systemkomponenten- Eigenschaften, sind als komplettes System zulässig, sofern mindestens gleichartige Baustoffdaten erreicht werden.”
Menge: 627,000 m

**2.3.4 Fensterdichtband auf der Außenseite alle**
Fensterdichtband auf der Außenseite der Bauteilanschlussfuge zwischen Fensterrahmen und Leibung (Beton/Hochlochziegel) nach entfernen des Fassadenputzes  4-seitig, vlieskaschiert, überputzbar aufbringen
Der Untergrund Beton/Hochlochziegel ist abzukehren und zu grundieren (Fassadengrundierung Fassade vor WDVS), die Fenster sind zu diesem Zeitpunkt überarbeitet und bereits farbbeschichtet.
Produkt: z.B:
- Würth Fensterdichtband Universal Euraseal U-300
- Vollflächig klebendes Fensterdichtungsband mit spezieller, trocknungsaktiver Membran für die innere und äußere Fugenabdichtung.
- Farbe: Beige
- Trägermaterial: Polyester
- Werkstoff Membran: Polyethylen-Copolymer
- Dicke: 0,5 mm
- Rollenlänge: 40 m
- UV-Beständigkeit: 3 Monate, bei Freibewitterung
- Wasserdampfdiffusionsäquivalente Luftschichtdicke / Bedingung: 0,01 m / bei 90% Luftfeuchtigkeit
Hinweis:
Die Überlappung des Dichtbandes auf den Blendrahmen ist entsprechend der Fenstertypen im Vorfeld abszustimmen, damit die Anputzleiste noch über ausreichend Klebefläche verfügt.
Abrechnung: äußere Abwicklungslänge aller Fenster (ausgenommen im Keramikbereich)
"Alternativ-Systeme oder Produkte, mit Nachweis der geforderten System- und Systemkomponenten- Eigenschaften, sind als komplettes System zulässig, sofern mindestens gleichartige Baustoffdaten erreicht werden.”
Menge: 757,000 m

**2.3.5 Holz/Kunststoffflachleisten mit Dichtlippe entfernen**
Holz/Kunststoffflachleisten mit Dichtlippe geklebt und genagelt vom Rahmen entfernen und entsorgen. Befestigungsmittel sind sorgsam zu entfernen ohne den Rahmen zu schädigen.
Nagellöcher sind z.B. mit repaire care Dry Seal Elastischer Fensterkitt und Allround Dichtstoff zu schließen und oberflächig abzuziehen.
"Alternativ-Systeme oder Produkte, mit Nachweis der geforderten System- und Systemkomponenten- Eigenschaften, sind als komplettes System zulässig, sofern mindestens gleichartige Baustoffdaten erreicht werden.”
Siehe Erläuterung Zusatzleistungen Rahmenausbesserungen Leistungsbestandteil und in die Einheitpreise einzurechnen
Menge: 200,000 m

**2.3.6 Silikonschlauchdichtungen nachrüsten vor 1993**
Silikonschlauchdichtungen nachrüsten alle Fenster vor 1993
Einfräsdichtung - die Schlauchdichtung aus Silikon
Zum Nachrüsten: Die Schlauchdichtung aus Silikon-Kautschuk wird auch oft als Einfräsdichtung bezeichnet. Sie hat sich zum Nachrüsten alter Holzfenster, zum Beispiel auch Kastenfenster und alten Türen, bestens bewährt. Wo keine Nut vorhanden ist, wird diese in das alte Holzfenster oder die Holztür nach den Malerarbeiten gefräst und anschließend mit einer "Einfräsdichtung" versehen.
Altes Holzfenster, alte Holztür nachrüsten:
Zunächst wird die fehlende Nut in den Falz (hier: altes Holzfenster) gefräst, in die im nächsten Schritt die passende Silikon-Schlauchdichtung montiert wird.
Im letzten Schritt wird hier die passende Fensterdichtung, eine Schlauchdichtung aus Silikon, in die nachträglich gefräste Nut montiert.
Silikonschlauchdichtung Farbton: weiß
Abmessung: situativ zu entscheiden D= 4, 6, 8, 10 mm
Hersteller z.B: Dollex
"Alternativ-Systeme oder Produkte, mit Nachweis der geforderten System- und Systemkomponenten- Eigenschaften, sind als komplettes System zulässig, sofern mindestens gleichartige Baustoffdaten erreicht werden.”
Menge: 1254,000 m

**2.3.7 Holzflachleiste mit Lippen oder Schlauchdichtung in Bereichen**
Holzflachleiste mit Lippen oder Schlauchdichtung in Bereichen nachsetzen wo die Silikonschlauchdichtungen keine ausreichende Dichtheit gewährleisten, z.B. verzogene Flügel
Holzflachleiste weiß mit weißer Dichtung, geklebt und genagelt nach den Malerarbeiten.
Holzleiste wie nachstehend o.ä.
In Innecken auf Gehrung zu schneiden
Siehe Erläuterung Zusatzleistungen Rahmenausbesserungen Leistungsbestandteil und in die Einheitpreise einzurechnen
Menge: 50,000 m

**2.3.8 Kunststoffflachleiste mit Lippen oder Schlauchdichtung in Bereichen**
Kunststoffflachleiste mit Lippen oder Schlauchdichtung in Bereichen nachsetzen wo die Silikonschlauchdichtungen keine ausreichende Dichtheit gewährleisten, z.B. verzogene Flügel
Kunststoffflachleiste weiß mit weißer Dichtung, geklebt und genagelt nach den Malerarbeiten.
Leiste wie nachstehend o.ä.
In Innecken auf Gehrung zu schneiden
Siehe Erläuterung Zusatzleistungen Rahmenausbesserungen Leistungsbestandteil und in die Einheitpreise einzurechnen
Menge: 50,000 m

#### Bereich 2.4 Provisorische Begehungssicherung

**2.4.1 Provisorium Begehungssicherung**
Provisorium Begehungssicherung aus OSB-Platten und Halterungen während der Gerüststandzeit
Siehe Erläuterung Provisorische Begehungssicherung
Leistungsbestandteil und in die Einheitpreise einzurechnen
Menge: 110,000 m²

#### Bereich 2.5 Kastendoppelfenster alt Bj. 1953

**2.5.1 Kastendoppelfenster 1,20 x 2,275 m Schadensklasse 1**
Kastendoppelfenster 1,20 x 2,275 m Schadensklasse 1
Fenstergrößen:
1,20 x 2,275 m  2,73 m² 4x2 Flg
1,25 x 2,25 m  2,81 m² 4x2 Flg
Alle bodenstehenden Außenflügel weisen eine horizontale glasteilende Holzsprosse ca. im unteren Drittel auf, innen liegende Flügel nur teilweise
Leistungsumfang, siehe Vortext: Erläuterung und Leistungsumfang
Sanierung und Instandsetzung Holzfenster Bj. 1953
Die dort genannten Leistungen der Schadensklasse 1, 2 und 3 sind in die Einheitpreise einzurechnen
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Menge: 7,000 Stk

**2.5.2 Kastendoppelfenster 1,20 x 2,275 m Schadensklasse 2**
Kastendoppelfenster 1,20 x 2,275 m Schadensklasse 2
Fenstergrößen:
1,20 x 2,275 m  2,73 m² 4x2 Flg
1,25 x 2,25 m  2,81 m² 4x2 Flg
Alle bodenstehenden Außenflügel weisen eine horizontale glasteilende Holzsprosse ca. im unteren Drittel auf, innen liegende Flügel nur teilweise
Leistungsumfang, siehe Vortext: Erläuterung und Leistungsumfang
Sanierung und Instandsetzung Holzfenster Bj. 1953
Die dort genannten Leistungen der Schadensklasse 1, 2 und 3 sind in die Einheitpreise einzurechnen
Fensteransicht siehe Pos. zuvor
Menge: 6,000 Stk

**2.5.3 Kastendoppelfenster 1,20 x 2,275 m Schadensklasse 3**
Kastendoppelfenster 1,20 x 2,275 m Schadensklasse 3
Fenstergrößen:
1,20 x 2,275 m  2,73 m² 4x2 Flg
1,25 x 2,25 m  2,81 m² 4x2 Flg
Alle bodenstehenden Außenflügel weisen eine horizontale glasteilende Holzsprosse ca. im unteren Drittel auf, innen liegende Flügel nur teilweise
Leistungsumfang, siehe Vortext: Erläuterung und Leistungsumfang
Sanierung und Instandsetzung Holzfenster Bj. 1953
Die dort genannten Leistungen der Schadensklasse 1, 2 und 3 sind in die Einheitpreise einzurechnen
Menge: 3,000 Stk

**2.5.4 unteres Rahmenholz/Fensterstock sanieren bis 1,20 m**
unteres Rahmenholz/Fensterstock unterhalb Doppelkastenrahmen sanieren bis ca. 1,20 m
Rahmenstück bis h=80 mm t= bis 145 mm
- abschnittsweise heraustrennen und fräsen z.B. mittels Multimaster/Oszillierender Säge
- ggfs. ist eine provisoriusche Unterstützung mit Hartholz und Hartholzkeilen vorzunehmen um ein absacken des Rahmens zu verhindern
- erhaltenswürdiges tragfähiges Holz kann verbleiben
- Es ist in den vorhandenen Abmessungen eine neue Kieferkantel (3-fach lamelliert, Kiefer keilgezinkt) mittels Unterstützung durch 2-K-Holzspachtelmasse z.B. Repair Care Dry-Fley z.B. in den Abmessungen 72x145 mm oder kleiner einzusetzen, bei verbleibendem Restholz ist die Kantel entsprechend anzupassen
- das einzusetzende Holz ist 2x weiß vorzugrundieren Holzschutz-Grundierung, ventilierend, absperrend, Capalac GrundierWeiß Grundbeschichtung mit Alkydharzlackfarbe,
- das neu einzusetzende Rahmenholz ist dauerhaft sicher zu unterkeilen um eine dauerhafte Lastabtragung sicherzustellen
- desweiteren sind eine ausreichende Anzahl gemäß RAL an Mauerwerksschrauben/Betonschrauben durch das untere Rahmenstück einzusetzen
Rahmenbreite bis ca. 1,20 m
"Alternativ-Systeme oder Produkte, mit Nachweis der geforderten System- und Systemkomponenten- Eigenschaften, sind als komplettes System zulässig, sofern mindestens gleichartige Baustoffdaten erreicht werden.”
Menge: 6,000 Stk

**2.5.5 Wassernase/Wetterschenkel komplett erneuern**
Wassernase/Wetterschenkel komplett erneuern
entsprechend vorhandenen Wetterschenkel komplett vorsichtig vom Flügelrahmen entfernen, ggfs. mit einem Multimaster abschneiden, Flügelunterstück beischleifen und ggfs. mit Stechbeitel so bearbeiten, dass eine ebene Fläche entsteht.
Lieferung und Einbau eines neuen Wetterschenkels aus Kiefer in der vorhandenen Geometrie (Denkmalschutz) mit repair-care Dry Flex oder Bio Flex einkleben (Hinweise reapair-care beachten).
Die Fuge zum Rahmen und Glas ist vollständig mit repair-care Dry Seal MP zu schließen und sauber abzuziehen.
Achtung: neu eingebautes Holz ist bereits mit Capalac Holz-Imprägniergrund und Capalac GrundierWeiß vorzubeschichten un in den Einheitspreis zu berücksichtigen
Holzschutz-Imprägnierung, lösemittelhaltig, Capalac Holz-Imprägniergrund für vorgenannte Flächen bis 10 %
Imprägnierung mit Holzschutzmittel, bläuewidrig,
lösemittelhaltig, transparent, außen einsetzbar.
(entspr. der VOC-Decopaint 2010)
Ausführung: auf freiliegenden bzw. freigelegten
Holzflächen
Produkt: Capalac Holz-Imprägniergrund
Verbrauch: 100 ml/m²
Grundierung,
Holzschutz-Grundierung, ventilierend, absperrend, Capalac GrundierWeiß
Grundbeschichtung mit Alkydharzlackfarbe,
lösemittelverdünnbar, isolierend gegen
wasserlösliche Holzinhaltsstoffe, ventilierend,
weiß pigmentiert, außen einsetzbar.
(entspr. der VOC-Decopaint 2010)
Farbton: weiß
(abgestimmt auf die Schlussbeschichtung)
Produkt: Capalac GrundierWeiß
Verbrauch: 100 ml/m²
Menge: 19,000 m

**2.5.6 Wassernase/Wetterschenkel Teillänge bis 20 cm erneuern**
Wassernase/Wetterschenkel Teillänge bis 20 cm erneuern
entsprechend vorhandenen Wetterschenkel bis zu einer Länge von 20 cm vorsichtig vom Flügelrahmen entfernen, ggfs. mit einem Multimaster abschneiden, Flügelunterstück beischleifen und ggfs. mit Stechbeitel so bearbeiten, dass eine ebene Fläche entsteht.
Lieferung und Einbau eines neuen Wetterschenkels aus Kiefer in der vorhandenen Geometrie (Denkmalschutz) mit repair-care Dry Flex oder Bio Flex einkleben (Hinweise reapair-care beachten).
Die Fuge zum Rahmen und Glas ist vollständig mit repair-care Dry Seal MP zu schließen und sauber abzuziehen.
Achtung: neu eingebautes Holz ist bereits mit Capalac Holz-Imprägniergrund und Capalac GrundierWeiß vorzubeschichten un in den Einheitspreis zu berücksichtigen
Holzschutz-Imprägnierung, lösemittelhaltig, Capalac Holz-Imprägniergrund für vorgenannte Flächen bis 10 %
Imprägnierung mit Holzschutzmittel, bläuewidrig,
lösemittelhaltig, transparent, außen einsetzbar.
(entspr. der VOC-Decopaint 2010)
Ausführung: auf freiliegenden bzw. freigelegten
Holzflächen
Produkt: Capalac Holz-Imprägniergrund
Verbrauch: 100 ml/m²
Grundierung,
Holzschutz-Grundierung, ventilierend, absperrend, Capalac GrundierWeiß
Grundbeschichtung mit Alkydharzlackfarbe,
lösemittelverdünnbar, isolierend gegen
wasserlösliche Holzinhaltsstoffe, ventilierend,
weiß pigmentiert, außen einsetzbar.
(entspr. der VOC-Decopaint 2010)
Farbton: weiß
(abgestimmt auf die Schlussbeschichtung)
Produkt: Capalac GrundierWeiß
Verbrauch: 100 ml/m²
Menge: 16,000 Stk

**2.5.7 Kastendoppelfenster 1,15 x 1,35 m Schadensklasse 1**
Kastendoppelfenster 1,15 x 1,35 m Schadensklasse 1
Fenstergrößen:
1,15 x 1,35 m  1,55 m² 4x2 Flg
Leistungsumfang, siehe Vortext: Erläuterung und Leistungsumfang
Sanierung und Instandsetzung Holzfenster Bj. 1953
Die dort genannten Leistungen der Schadensklasse 1, 2 und 3 sind in die Einheitpreise einzurechnen
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Menge: 11,000 Stk

**2.5.8 Kastendoppelfenster 1,15 x 1,35 m Schadensklasse 2**
Kastendoppelfenster 1,15 x 1,35 m Schadensklasse 2
Fenstergrößen:
1,15 x 1,35 m  1,55 m² 4x2 Flg
Leistungsumfang, siehe Vortext: Erläuterung und Leistungsumfang
Sanierung und Instandsetzung Holzfenster Bj. 1953
Die dort genannten Leistungen der Schadensklasse 1, 2 und 3 sind in die Einheitpreise einzurechnen
Fensteransicht siehe Pos. zuvor
Menge: 1,000 Stk

**2.5.9 Kastendoppelfenster 1,15 x 1,35 m Schadensklasse 3**
Kastendoppelfenster 1,15 x 1,35 m Schadensklasse 3
Fenstergrößen:
1,15 x 1,35 m  1,55 m² 4x2 Flg
Leistungsumfang, siehe Vortext: Erläuterung und Leistungsumfang
Sanierung und Instandsetzung Holzfenster Bj. 1953
Die dort genannten Leistungen der Schadensklasse 1, 2 und 3 sind in die Einheitpreise einzurechnen
Fensteransicht siehe Pos. zuvor
Menge: 1,000 Stk

**2.5.10 unteres Rahmenholz/Fensterstock sanieren bis 1,15 m**
unteres Rahmenholz/Fensterstock unterhalb Doppelkastenrahmen sanieren bis ca. 1,15 m
Rahmenstück bis h=80 mm t= bis 145 mm
- abschnittsweise heraustrennen und fräsen z.B. mittels Multimaster/Oszillierender Säge
- ggfs. ist eine provisoriusche Unterstützung mit Hartholz und Hartholzkeilen vorzunehmen um ein absacken des Rahmens zu verhindern
- erhaltenswürdiges tragfähiges Holz kann verbleiben
- Es ist in den vorhandenen Abmessungen eine neue Kieferkantel (3-fach lamelliert, Kiefer keilgezinkt) mittels Unterstützung durch 2-K-Holzspachtelmasse z.B. Repair Care Dry-Fley z.B. in den Abmessungen 72x145 mm oder kleiner einzusetzen, bei verbleibendem Restholz ist die Kantel entsprechend anzupassen
- das einzusetzende Holz ist 2x weiß vorzugrundieren Holzschutz-Grundierung, ventilierend, absperrend, Capalac GrundierWeiß Grundbeschichtung mit Alkydharzlackfarbe,
- das neu einzusetzende Rahmenholz ist dauerhaft sicher zu unterkeilen um eine dauerhafte Lastabtragung sicherzustellen
- desweiteren sind eine ausreichende Anzahl gemäß RAL an Mauerwerksschrauben/Betonschrauben durch das untere Rahmenstück einzusetzen
Rahmenbreite bis ca. 1,20 m
"Alternativ-Systeme oder Produkte, mit Nachweis der geforderten System- und Systemkomponenten- Eigenschaften, sind als komplettes System zulässig, sofern mindestens gleichartige Baustoffdaten erreicht werden.”
Menge: 2,000 Stk

**2.5.11 Wassernase/Wetterschenkel komplett erneuern**
Wassernase/Wetterschenkel komplett erneuern
entsprechend vorhandenen Wetterschenkel komplett vorsichtig vom Flügelrahmen entfernen, ggfs. mit einem Multimaster abschneiden, Flügelunterstück beischleifen und ggfs. mit Stechbeitel so bearbeiten, dass eine ebene Fläche entsteht.
Lieferung und Einbau eines neuen Wetterschenkels aus Kiefer in der vorhandenen Geometrie (Denkmalschutz) mit repair-care Dry Flex oder Bio Flex einkleben (Hinweise reapair-care beachten).
Die Fuge zum Rahmen und Glas ist vollständig mit repair-care Dry Seal MP zu schließen und sauber abzuziehen.
Achtung: neu eingebautes Holz ist bereits mit Capalac Holz-Imprägniergrund und Capalac GrundierWeiß vorzubeschichten un in den Einheitspreis zu berücksichtigen
Holzschutz-Imprägnierung, lösemittelhaltig, Capalac Holz-Imprägniergrund für vorgenannte Flächen bis 10 %
Imprägnierung mit Holzschutzmittel, bläuewidrig,
lösemittelhaltig, transparent, außen einsetzbar.
(entspr. der VOC-Decopaint 2010)
Ausführung: auf freiliegenden bzw. freigelegten
Holzflächen
Produkt: Capalac Holz-Imprägniergrund
Verbrauch: 100 ml/m²
Grundierung,
Holzschutz-Grundierung, ventilierend, absperrend, Capalac GrundierWeiß
Grundbeschichtung mit Alkydharzlackfarbe,
lösemittelverdünnbar, isolierend gegen
wasserlösliche Holzinhaltsstoffe, ventilierend,
weiß pigmentiert, außen einsetzbar.
(entspr. der VOC-Decopaint 2010)
Farbton: weiß
(abgestimmt auf die Schlussbeschichtung)
Produkt: Capalac GrundierWeiß
Verbrauch: 100 ml/m²
Menge: 15,000 m

**2.5.12 Wassernase/Wetterschenkel Teillänge bis 20 cm erneuern**
Wassernase/Wetterschenkel Teillänge bis 20 cm erneuern
entsprechend vorhandenen Wetterschenkel bis zu einer Länge von 20 cm vorsichtig vom Flügelrahmen entfernen, ggfs. mit einem Multimaster abschneiden, Flügelunterstück beischleifen und ggfs. mit Stechbeitel so bearbeiten, dass eine ebene Fläche entsteht.
Lieferung und Einbau eines neuen Wetterschenkels aus Kiefer in der vorhandenen Geometrie (Denkmalschutz) mit repair-care Dry Flex oder Bio Flex einkleben (Hinweise reapair-care beachten).
Die Fuge zum Rahmen und Glas ist vollständig mit repair-care Dry Seal MP zu schließen und sauber abzuziehen.
Achtung: neu eingebautes Holz ist bereits mit Capalac Holz-Imprägniergrund und Capalac GrundierWeiß vorzubeschichten un in den Einheitspreis zu berücksichtigen
Holzschutz-Imprägnierung, lösemittelhaltig, Capalac Holz-Imprägniergrund für vorgenannte Flächen bis 10 %
Imprägnierung mit Holzschutzmittel, bläuewidrig,
lösemittelhaltig, transparent, außen einsetzbar.
(entspr. der VOC-Decopaint 2010)
Ausführung: auf freiliegenden bzw. freigelegten
Holzflächen
Produkt: Capalac Holz-Imprägniergrund
Verbrauch: 100 ml/m²
Grundierung,
Holzschutz-Grundierung, ventilierend, absperrend, Capalac GrundierWeiß
Grundbeschichtung mit Alkydharzlackfarbe,
lösemittelverdünnbar, isolierend gegen
wasserlösliche Holzinhaltsstoffe, ventilierend,
weiß pigmentiert, außen einsetzbar.
(entspr. der VOC-Decopaint 2010)
Farbton: weiß
(abgestimmt auf die Schlussbeschichtung)
Produkt: Capalac GrundierWeiß
Verbrauch: 100 ml/m²
Menge: 7,000 Stk

**2.5.13 Kastendoppelfenster 1,35 x 2,25 m Schadensklasse 1**
Kastendoppelfenster 1,35 x 2,25 m Schadensklasse 1
Fenstergrößen:
1,35 x 2,25 m  3,04 m² 4x2 Flg
Alle bodenstehenden Außenflügel weisen eine horizontale glasteilende Holzsprosse ca. im unteren Drittel auf, innen liegende Flügel nur teilweise
Leistungsumfang, siehe Vortext: Erläuterung und Leistungsumfang
Sanierung und Instandsetzung Holzfenster Bj. 1953
Die dort genannten Leistungen der Schadensklasse 1, 2 und 3 sind in die Einheitpreise einzurechnen
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Menge: 4,000 Stk

**2.5.14 Kastendoppelfenster 1,35 x 2,25 m Schadensklasse 2**
*** Bedarfsposition ohne GB
Kastendoppelfenster 1,35 x 2,25 m Schadensklasse 2
Fenstergrößen:
1,35 x 2,25 m  3,04 m² 4x2 Flg
Alle bodenstehenden Außenflügel weisen eine horizontale glasteilende Holzsprosse ca. im unteren Drittel auf, innen liegende Flügel nur teilweise
Leistungsumfang, siehe Vortext: Erläuterung und Leistungsumfang
Sanierung und Instandsetzung Holzfenster Bj. 1953
Die dort genannten Leistungen der Schadensklasse 1, 2 und 3 sind in die Einheitpreise einzurechnen
Fensteransicht siehe Pos. zuvor
Menge: 1,000 Stk

**2.5.15 Kastendoppelfenster 1,35 x 2,25 m Schadensklasse 3**
*** Bedarfsposition ohne GB
Kastendoppelfenster 1,35 x 2,25 m Schadensklasse 3
Fenstergrößen:
1,35 x 2,25 m  3,04 m² 4x2 Flg
Alle bodenstehenden Außenflügel weisen eine horizontale glasteilende Holzsprosse ca. im unteren Drittel auf, innen liegende Flügel nur teilweise
Leistungsumfang, siehe Vortext: Erläuterung und Leistungsumfang
Sanierung und Instandsetzung Holzfenster Bj. 1953
Die dort genannten Leistungen der Schadensklasse 1, 2 und 3 sind in die Einheitpreise einzurechnen
Fensteransicht siehe Pos. zuvor
Menge: 1,000 Stk

**2.5.16 unteres Rahmenholz/Fensterstock sanieren bis 1,35 m**
unteres Rahmenholz/Fensterstock unterhalb Doppelkastenrahmen sanieren bis ca. 1,35 m
Rahmenstück bis h=80 mm t= bis 145 mm
- abschnittsweise heraustrennen und fräsen z.B. mittels Multimaster/Oszillierender Säge
- ggfs. ist eine provisoriusche Unterstützung mit Hartholz und Hartholzkeilen vorzunehmen um ein absacken des Rahmens zu verhindern
- erhaltenswürdiges tragfähiges Holz kann verbleiben
- Es ist in den vorhandenen Abmessungen eine neue Kieferkantel (3-fach lamelliert, Kiefer keilgezinkt) mittels Unterstützung durch 2-K-Holzspachtelmasse z.B. Repair Care Dry-Fley z.B. in den Abmessungen 72x145 mm oder kleiner einzusetzen, bei verbleibendem Restholz ist die Kantel entsprechend anzupassen
- das einzusetzende Holz ist 2x weiß vorzugrundieren Holzschutz-Grundierung, ventilierend, absperrend, Capalac GrundierWeiß Grundbeschichtung mit Alkydharzlackfarbe,
- das neu einzusetzende Rahmenholz ist dauerhaft sicher zu unterkeilen um eine dauerhafte Lastabtragung sicherzustellen
- desweiteren sind eine ausreichende Anzahl gemäß RAL an Mauerwerksschrauben/Betonschrauben durch das untere Rahmenstück einzusetzen
Rahmenbreite bis ca. 1,35 m
"Alternativ-Systeme oder Produkte, mit Nachweis der geforderten System- und Systemkomponenten- Eigenschaften, sind als komplettes System zulässig, sofern mindestens gleichartige Baustoffdaten erreicht werden.”
Menge: 5,000 Stk

**2.5.17 Wassernase/Wetterschenkel komplett erneuern**
Wassernase/Wetterschenkel komplett erneuern
entsprechend vorhandenen Wetterschenkel komplett vorsichtig vom Flügelrahmen entfernen, ggfs. mit einem Multimaster abschneiden, Flügelunterstück beischleifen und ggfs. mit Stechbeitel so bearbeiten, dass eine ebene Fläche entsteht.
Lieferung und Einbau eines neuen Wetterschenkels aus Kiefer in der vorhandenen Geometrie (Denkmalschutz) mit repair-care Dry Flex oder Bio Flex einkleben (Hinweise reapair-care beachten).
Die Fuge zum Rahmen und Glas ist vollständig mit repair-care Dry Seal MP zu schließen und sauber abzuziehen.
Achtung: neu eingebautes Holz ist bereits mit Capalac Holz-Imprägniergrund und Capalac GrundierWeiß vorzubeschichten un in den Einheitspreis zu berücksichtigen
Holzschutz-Imprägnierung, lösemittelhaltig, Capalac Holz-Imprägniergrund für vorgenannte Flächen bis 10 %
Imprägnierung mit Holzschutzmittel, bläuewidrig,
lösemittelhaltig, transparent, außen einsetzbar.
(entspr. der VOC-Decopaint 2010)
Ausführung: auf freiliegenden bzw. freigelegten
Holzflächen
Produkt: Capalac Holz-Imprägniergrund
Verbrauch: 100 ml/m²
Grundierung,
Holzschutz-Grundierung, ventilierend, absperrend, Capalac GrundierWeiß
Grundbeschichtung mit Alkydharzlackfarbe,
lösemittelverdünnbar, isolierend gegen
wasserlösliche Holzinhaltsstoffe, ventilierend,
weiß pigmentiert, außen einsetzbar.
(entspr. der VOC-Decopaint 2010)
Farbton: weiß
(abgestimmt auf die Schlussbeschichtung)
Produkt: Capalac GrundierWeiß
Verbrauch: 100 ml/m²
Menge: 8,100 m

**2.5.18 Wassernase/Wetterschenkel Teillänge bis 20 cm erneuern**
Wassernase/Wetterschenkel Teillänge bis 20 cm erneuern
entsprechend vorhandenen Wetterschenkel bis zu einer Länge von 20 cm vorsichtig vom Flügelrahmen entfernen, ggfs. mit einem Multimaster abschneiden, Flügelunterstück beischleifen und ggfs. mit Stechbeitel so bearbeiten, dass eine ebene Fläche entsteht.
Lieferung und Einbau eines neuen Wetterschenkels aus Kiefer in der vorhandenen Geometrie (Denkmalschutz) mit repair-care Dry Flex oder Bio Flex einkleben (Hinweise reapair-care beachten).
Die Fuge zum Rahmen und Glas ist vollständig mit repair-care Dry Seal MP zu schließen und sauber abzuziehen.
Achtung: neu eingebautes Holz ist bereits mit Capalac Holz-Imprägniergrund und Capalac GrundierWeiß vorzubeschichten un in den Einheitspreis zu berücksichtigen
Holzschutz-Imprägnierung, lösemittelhaltig, Capalac Holz-Imprägniergrund für vorgenannte Flächen bis 10 %
Imprägnierung mit Holzschutzmittel, bläuewidrig,
lösemittelhaltig, transparent, außen einsetzbar.
(entspr. der VOC-Decopaint 2010)
Ausführung: auf freiliegenden bzw. freigelegten
Holzflächen
Produkt: Capalac Holz-Imprägniergrund
Verbrauch: 100 ml/m²
Grundierung,
Holzschutz-Grundierung, ventilierend, absperrend, Capalac GrundierWeiß
Grundbeschichtung mit Alkydharzlackfarbe,
lösemittelverdünnbar, isolierend gegen
wasserlösliche Holzinhaltsstoffe, ventilierend,
weiß pigmentiert, außen einsetzbar.
(entspr. der VOC-Decopaint 2010)
Farbton: weiß
(abgestimmt auf die Schlussbeschichtung)
Produkt: Capalac GrundierWeiß
Verbrauch: 100 ml/m²
Menge: 3,000 Stk

**2.5.19 Kastendoppelfenster 1,50 x 2,325 m Schadensklasse 1**
Kastendoppelfenster 1,50 x 2,325 m Schadensklasse 1
Fenstergrößen:
1,50 x 2,325 m  3,49 m² 4x2 Flg
Alle bodenstehenden Außenflügel weisen eine horizontale glasteilende Holzsprosse ca. im unteren Drittel auf, innen liegende Flügel nur teilweise
Leistungsumfang, siehe Vortext: Erläuterung und Leistungsumfang
Sanierung und Instandsetzung Holzfenster Bj. 1953
Die dort genannten Leistungen der Schadensklasse 1, 2 und 3 sind in die Einheitpreise einzurechnen
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Menge: 4,000 Stk

**2.5.20 Kastendoppelfenster 1,50 x 2,325 m Schadensklasse 2**
Kastendoppelfenster 1,50 x 2,325 m Schadensklasse 2
Fenstergrößen:
1,50 x 2,325 m  3,49 m² 4x2 Flg
Alle bodenstehenden Außenflügel weisen eine horizontale glasteilende Holzsprosse ca. im unteren Drittel auf, innen liegende Flügel nur teilweise
Leistungsumfang, siehe Vortext: Erläuterung und Leistungsumfang
Sanierung und Instandsetzung Holzfenster Bj. 1953
Die dort genannten Leistungen der Schadensklasse 1, 2 und 3 sind in die Einheitpreise einzurechnen
Fensteransicht siehe Pos. zuvor
Menge: 3,000 Stk

**2.5.21 Kastendoppelfenster 1,50 x 2,325 m Schadensklasse 3**
Kastendoppelfenster 1,50 x 2,325 m Schadensklasse 3
Fenstergrößen:
1,50 x 2,325 m  3,49 m² 4x2 Flg
Alle bodenstehenden Außenflügel weisen eine horizontale glasteilende Holzsprosse ca. im unteren Drittel auf, innen liegende Flügel nur teilweise
Leistungsumfang, siehe Vortext: Erläuterung und Leistungsumfang
Sanierung und Instandsetzung Holzfenster Bj. 1953
Die dort genannten Leistungen der Schadensklasse 1, 2 und 3 sind in die Einheitpreise einzurechnen
Fensteransicht siehe Pos. zuvor
Menge: 3,000 Stk

**2.5.22 unteres Rahmenholz/Fensterstock sanieren bis 1,50 m**
unteres Rahmenholz/Fensterstock unterhalb Doppelkastenrahmen sanieren bis ca. 1,50 m
Rahmenstück bis h=80 mm t= bis 145 mm
- abschnittsweise heraustrennen und fräsen z.B. mittels Multimaster/Oszillierender Säge
- ggfs. ist eine provisoriusche Unterstützung mit Hartholz und Hartholzkeilen vorzunehmen um ein absacken des Rahmens zu verhindern
- erhaltenswürdiges tragfähiges Holz kann verbleiben
- Es ist in den vorhandenen Abmessungen eine neue Kieferkantel (3-fach lamelliert, Kiefer keilgezinkt) mittels Unterstützung durch 2-K-Holzspachtelmasse z.B. Repair Care Dry-Fley z.B. in den Abmessungen 72x145 mm oder kleiner einzusetzen, bei verbleibendem Restholz ist die Kantel entsprechend anzupassen
- das einzusetzende Holz ist 2x weiß vorzugrundieren Holzschutz-Grundierung, ventilierend, absperrend, Capalac GrundierWeiß Grundbeschichtung mit Alkydharzlackfarbe,
- das neu einzusetzende Rahmenholz ist dauerhaft sicher zu unterkeilen um eine dauerhafte Lastabtragung sicherzustellen
- desweiteren sind eine ausreichende Anzahl gemäß RAL an Mauerwerksschrauben/Betonschrauben durch das untere Rahmenstück einzusetzen
Rahmenbreite bis ca. 1,50 m
"Alternativ-Systeme oder Produkte, mit Nachweis der geforderten System- und Systemkomponenten- Eigenschaften, sind als komplettes System zulässig, sofern mindestens gleichartige Baustoffdaten erreicht werden.”
Menge: 5,000 Stk

**2.5.23 Wassernase/Wetterschenkel komplett erneuern**
Wassernase/Wetterschenkel komplett erneuern
entsprechend vorhandenen Wetterschenkel komplett vorsichtig vom Flügelrahmen entfernen, ggfs. mit einem Multimaster abschneiden, Flügelunterstück beischleifen und ggfs. mit Stechbeitel so bearbeiten, dass eine ebene Fläche entsteht.
Lieferung und Einbau eines neuen Wetterschenkels aus Kiefer in der vorhandenen Geometrie (Denkmalschutz) mit repair-care Dry Flex oder Bio Flex einkleben (Hinweise reapair-care beachten).
Die Fuge zum Rahmen und Glas ist vollständig mit repair-care Dry Seal MP zu schließen und sauber abzuziehen.
Achtung: neu eingebautes Holz ist bereits mit Capalac Holz-Imprägniergrund und Capalac GrundierWeiß vorzubeschichten un in den Einheitspreis zu berücksichtigen
Holzschutz-Imprägnierung, lösemittelhaltig, Capalac Holz-Imprägniergrund für vorgenannte Flächen bis 10 %
Imprägnierung mit Holzschutzmittel, bläuewidrig,
lösemittelhaltig, transparent, außen einsetzbar.
(entspr. der VOC-Decopaint 2010)
Ausführung: auf freiliegenden bzw. freigelegten
Holzflächen
Produkt: Capalac Holz-Imprägniergrund
Verbrauch: 100 ml/m²
Grundierung,
Holzschutz-Grundierung, ventilierend, absperrend, Capalac GrundierWeiß
Grundbeschichtung mit Alkydharzlackfarbe,
lösemittelverdünnbar, isolierend gegen
wasserlösliche Holzinhaltsstoffe, ventilierend,
weiß pigmentiert, außen einsetzbar.
(entspr. der VOC-Decopaint 2010)
Farbton: weiß
(abgestimmt auf die Schlussbeschichtung)
Produkt: Capalac GrundierWeiß
Verbrauch: 100 ml/m²
Menge: 15,000 m

**2.5.24 Wassernase/Wetterschenkel Teillänge bis 20 cm erneuern**
Wassernase/Wetterschenkel Teillänge bis 20 cm erneuern
entsprechend vorhandenen Wetterschenkel bis zu einer Länge von 20 cm vorsichtig vom Flügelrahmen entfernen, ggfs. mit einem Multimaster abschneiden, Flügelunterstück beischleifen und ggfs. mit Stechbeitel so bearbeiten, dass eine ebene Fläche entsteht.
Lieferung und Einbau eines neuen Wetterschenkels aus Kiefer in der vorhandenen Geometrie (Denkmalschutz) mit repair-care Dry Flex oder Bio Flex einkleben (Hinweise reapair-care beachten).
Die Fuge zum Rahmen und Glas ist vollständig mit repair-care Dry Seal MP zu schließen und sauber abzuziehen.
Achtung: neu eingebautes Holz ist bereits mit Capalac Holz-Imprägniergrund und Capalac GrundierWeiß vorzubeschichten un in den Einheitspreis zu berücksichtigen
Holzschutz-Imprägnierung, lösemittelhaltig, Capalac Holz-Imprägniergrund für vorgenannte Flächen bis 10 %
Imprägnierung mit Holzschutzmittel, bläuewidrig,
lösemittelhaltig, transparent, außen einsetzbar.
(entspr. der VOC-Decopaint 2010)
Ausführung: auf freiliegenden bzw. freigelegten
Holzflächen
Produkt: Capalac Holz-Imprägniergrund
Verbrauch: 100 ml/m²
Grundierung,
Holzschutz-Grundierung, ventilierend, absperrend, Capalac GrundierWeiß
Grundbeschichtung mit Alkydharzlackfarbe,
lösemittelverdünnbar, isolierend gegen
wasserlösliche Holzinhaltsstoffe, ventilierend,
weiß pigmentiert, außen einsetzbar.
(entspr. der VOC-Decopaint 2010)
Farbton: weiß
(abgestimmt auf die Schlussbeschichtung)
Produkt: Capalac GrundierWeiß
Verbrauch: 100 ml/m²
Menge: 5,000 Stk

**2.5.25 Bohrlöcher neu verschließen**
Bohrlöcher neu verschließen
Nach dem Entfernen  der Geländer durch den Schlosser verbleiben alte Schraublöcher vowiegend aus Sechskantholzschrauben M8/M10, diese Löcher sind auf 10 mm über die gesamte Tiefe von bis 80 mm aufzubohren und mittels neuer Hartholzdübel 10 mm und repair-care DRY Flex einzukleben, Oberfläche bündig beischleifen.
Hinweis: es muss satt und tragfähig geklebt werden, da durch den Schlosser an derselben Stelle neu befestigt wird.
Abrechnung: je Dübelloch
Menge: 120,000 Stk

#### Bereich 2.6 Holzverbundfenster Bj.1973 Kittfuge

**2.6.1 Holzverbundfenster 1,45 x 1,78 m Schadensklasse 1**
Holzverbundfenster 1,45 x 1,78 m Schadensklasse 1
Fenstergrößen:
1,45 x 1,78 m  2,57 m² 4 Verbundflügel (8 Einzeflügel)
Alle bodenstehenden Außenflügel weisen eine horizontale glasteilende Holzsprosse ca. im unteren Drittel auf, innen liegende Flügel nur teilweise
Leistungsumfang, siehe Vortext: Erläuterung und Leistungsumfang
Sanierung und Instandsetzung Holzverbundfenster alt Bj. 1973
Die dort genannten Leistungen der Schadensklasse 1, 2 und 3 sind in die Einheitpreise einzurechnen
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Menge: 4,000 Stk

**2.6.2 Holzverbundfenster 1,45 x 1,78 m Schadensklasse 2**
Holzverbundfenster 1,45 x 1,78 m Schadensklasse 2
Fenstergrößen:
1,45 x 1,78 m  2,57 m² 4 Verbundflügel (8 Einzeflügel)
Alle bodenstehenden Außenflügel weisen eine horizontale glasteilende Holzsprosse ca. im unteren Drittel auf, innen liegende Flügel nur teilweise
Leistungsumfang, siehe Vortext: Erläuterung und Leistungsumfang
Sanierung und Instandsetzung Holzverbundfenster alt Bj. 1973
Die dort genannten Leistungen der Schadensklasse 1, 2 und 3 sind in die Einheitpreise einzurechnen
Fensteransicht siehe Pos. zuvor
Menge: 2,000 Stk

**2.6.3 Holzverbundfenster 1,45 x 1,78 m Schadensklasse 3**
Holzverbundfenster 1,45 x 1,78 m Schadensklasse 3
Fenstergrößen:
1,45 x 1,78 m  2,57 m² 4 Verbundflügel (8 Einzeflügel)
Alle bodenstehenden Außenflügel weisen eine horizontale glasteilende Holzsprosse ca. im unteren Drittel auf, innen liegende Flügel nur teilweise
Leistungsumfang, siehe Vortext: Erläuterung und Leistungsumfang
Sanierung und Instandsetzung Holzverbundfenster alt Bj. 1973
Die dort genannten Leistungen der Schadensklasse 1, 2 und 3 sind in die Einheitpreise einzurechnen
Fensteransicht siehe Pos. zuvor
Menge: 2,000 Stk

**2.6.4 Holzverbundfenster 2,01 x 2,25 m Schadensklasse 1**
Holzverbundfenster 2,01 x 2,25 m Schadensklasse 1
Fenstergrößen:
2,01 x 2,25 m  4,52 m² 6 Verbundflügel (12 Einzeflügel)
2,00 x 2,25 m  4,50 m² 6 Verbundflügel (12 Einzeflügel)
2,05 x 2,25 m  4,61 m² 6 Verbundflügel (12 Einzeflügel)
Alle bodenstehenden Außenflügel weisen eine horizontale glasteilende Holzsprosse ca. im unteren Drittel auf, innen liegende Flügel nur teilweise
Leistungsumfang, siehe Vortext: Erläuterung und Leistungsumfang
Sanierung und Instandsetzung Holzverbundfenster alt Bj. 1973
Die dort genannten Leistungen der Schadensklasse 1, 2 und 3 sind in die Einheitpreise einzurechnen
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Menge: 3,000 Stk

**2.6.5 Holzverbundfenster 2,01 x 2,25 m Schadensklasse 2**
Holzverbundfenster 2,01 x 2,25 m Schadensklasse 2
Fenstergrößen:
2,01 x 2,25 m  4,52 m² 6 Verbundflügel (12 Einzeflügel)
2,00 x 2,25 m  4,50 m² 6 Verbundflügel (12 Einzeflügel)
2,05 x 2,25 m  4,61 m² 6 Verbundflügel (12 Einzeflügel)
Alle bodenstehenden Außenflügel weisen eine horizontale glasteilende Holzsprosse ca. im unteren Drittel auf, innen liegende Flügel nur teilweise
Leistungsumfang, siehe Vortext: Erläuterung und Leistungsumfang
Sanierung und Instandsetzung Holzverbundfenster alt Bj. 1973
Die dort genannten Leistungen der Schadensklasse 1, 2 und 3 sind in die Einheitpreise einzurechnen
Fensteransicht siehe Pos. zuvor
Menge: 4,000 Stk

**2.6.6 Holzverbundfenster 2,01 x 2,25 m Schadensklasse 3**
Holzverbundfenster 2,01 x 2,25 m Schadensklasse 3
Fenstergrößen:
2,01 x 2,25 m  4,52 m² 6 Verbundflügel (12 Einzeflügel)
2,00 x 2,25 m  4,50 m² 6 Verbundflügel (12 Einzeflügel)
2,05 x 2,25 m  4,61 m² 6 Verbundflügel (12 Einzeflügel)
Alle bodenstehenden Außenflügel weisen eine horizontale glasteilende Holzsprosse ca. im unteren Drittel auf, innen liegende Flügel nur teilweise
Leistungsumfang, siehe Vortext: Erläuterung und Leistungsumfang
Sanierung und Instandsetzung Holzverbundfenster alt Bj. 1973
Die dort genannten Leistungen der Schadensklasse 1, 2 und 3 sind in die Einheitpreise einzurechnen
Fensteransicht siehe Pos. zuvor
Menge: 1,000 Stk

**2.6.7 Holzverbundfenster 2,10 x 2,275 m Schadensklasse 1**
*** Bedarfsposition ohne GB
Holzverbundfenster 2,10 x 2,275 m Schadensklasse 1
Fenstergrößen:
2,10 x 2,275 m  4,78 m² 6 Verbundflügel (12 Einzeflügel)
Alle bodenstehenden Außenflügel weisen eine horizontale glasteilende Holzsprosse ca. im unteren Drittel auf, innen liegende Flügel nur teilweise
Leistungsumfang, siehe Vortext: Erläuterung und Leistungsumfang
Sanierung und Instandsetzung Holzverbundfenster alt Bj. 1973
Die dort genannten Leistungen der Schadensklasse 1, 2 und 3 sind in die Einheitpreise einzurechnen
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Menge: 1,000 Stk

**2.6.8 Holzverbundfenster 2,10 x 2,275 m Schadensklasse 2**
Holzverbundfenster 2,10 x 2,275 m Schadensklasse 2
Fenstergrößen:
2,10 x 2,275 m  4,78 m² 6 Verbundflügel (12 Einzeflügel)
Alle bodenstehenden Außenflügel weisen eine horizontale glasteilende Holzsprosse ca. im unteren Drittel auf, innen liegende Flügel nur teilweise
Leistungsumfang, siehe Vortext: Erläuterung und Leistungsumfang
Sanierung und Instandsetzung Holzverbundfenster alt Bj. 1973
Die dort genannten Leistungen der Schadensklasse 1, 2 und 3 sind in die Einheitpreise einzurechnen
Fensteransicht siehe Pos. zuvor
Menge: 2,000 Stk

**2.6.9 Holzverbundfenster 2,10 x 2,275 m Schadensklasse 3**
*** Bedarfsposition ohne GB
Holzverbundfenster 2,10 x 2,275 m Schadensklasse 3
Fenstergrößen:
2,10 x 2,275 m  4,78 m² 6 Verbundflügel (12 Einzeflügel)
Alle bodenstehenden Außenflügel weisen eine horizontale glasteilende Holzsprosse ca. im unteren Drittel auf, innen liegende Flügel nur teilweise
Leistungsumfang, siehe Vortext: Erläuterung und Leistungsumfang
Sanierung und Instandsetzung Holzverbundfenster alt Bj. 1973
Die dort genannten Leistungen der Schadensklasse 1, 2 und 3 sind in die Einheitpreise einzurechnen
Fensteransicht siehe Pos. zuvor
Menge: 1,000 Stk

**2.6.10 Holzverbundfenster 3,90 x 2,60 m Schadensklasse 1**
Holzverbundfenster 3,90 x 2,60 m Schadensklasse 1
Fenstergrößen:
3,90 x 2,60 m  10,14 m² 6 Verbundflügel (12 Einzeflügel)
Alle bodenstehenden Außenflügel weisen eine horizontale glasteilende Holzsprosse ca. im unteren Drittel auf, innen liegende Flügel nur teilweise
Leistungsumfang, siehe Vortext: Erläuterung und Leistungsumfang
Sanierung und Instandsetzung Holzverbundfenster alt Bj. 1973
Die dort genannten Leistungen der Schadensklasse 1, 2 und 3 sind in die Einheitpreise einzurechnen
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Menge: 2,000 Stk

**2.6.11 Holzverbundfenster 3,90 x 2,60 m Schadensklasse 2**
Holzverbundfenster 3,90 x 2,60 m Schadensklasse 2
Fenstergrößen:
3,90 x 2,60 m  10,14 m² 6 Verbundflügel (12 Einzeflügel)
Alle bodenstehenden Außenflügel weisen eine horizontale glasteilende Holzsprosse ca. im unteren Drittel auf, innen liegende Flügel nur teilweise
Leistungsumfang, siehe Vortext: Erläuterung und Leistungsumfang
Sanierung und Instandsetzung Holzverbundfenster alt Bj. 1973
Die dort genannten Leistungen der Schadensklasse 1, 2 und 3 sind in die Einheitpreise einzurechnen
Fensteransicht siehe Pos. zuvor
Menge: 5,000 Stk

**2.6.12 Holzverbundfenster 3,90 x 2,60 m Schadensklasse 3**
Holzverbundfenster 3,90 x 2,60 m Schadensklasse 3
Fenstergrößen:
3,90 x 2,60 m  10,14 m² 6 Verbundflügel (12 Einzeflügel)
Alle bodenstehenden Außenflügel weisen eine horizontale glasteilende Holzsprosse ca. im unteren Drittel auf, innen liegende Flügel nur teilweise
Leistungsumfang, siehe Vortext: Erläuterung und Leistungsumfang
Sanierung und Instandsetzung Holzverbundfenster alt Bj. 1973
Die dort genannten Leistungen der Schadensklasse 1, 2 und 3 sind in die Einheitpreise einzurechnen
Fensteransicht siehe Pos. zuvor
Menge: 3,000 Stk

#### Bereich 2.7 Holzverbundfenster neuer Bj.1993 Silikonfuge

**2.7.1 Holzverbundfenster 1,45 x 2,60 m Schadensklasse 1**
Holzverbundfenster 1,45 x 2,60 m Schadensklasse 1
Fenstergrößen:
1,45 x 2,60 m  3,77 m² 4 Verbundflügel (8 Einzeflügel)
Alle bodenstehenden Außenflügel weisen eine horizontale glasteilende Holzsprosse ca. im unteren Drittel auf, innen liegende Flügel nur teilweise
Leistungsumfang, siehe Vortext: Erläuterung und Leistungsumfang
Sanierung und Instandsetzung Holzverbundfenster Bj. 1993 Silikonfuge
Die dort genannten Leistungen der Schadensklasse 1, 2 und 3 sind in die Einheitpreise einzurechnen
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Menge: 2,000 Stk

**2.7.2 Holzverbundfenster 1,45 x 2,60 m Schadensklasse 2**
Holzverbundfenster 1,45 x 2,60 m Schadensklasse 2
Fenstergrößen:
1,45 x 2,60 m  3,77 m² 4 Verbundflügel (8 Einzeflügel)
Alle bodenstehenden Außenflügel weisen eine horizontale glasteilende Holzsprosse ca. im unteren Drittel auf, innen liegende Flügel nur teilweise
Leistungsumfang, siehe Vortext: Erläuterung und Leistungsumfang
Sanierung und Instandsetzung Holzverbundfenster Bj. 1993 Silikonfuge
Die dort genannten Leistungen der Schadensklasse 1, 2 und 3 sind in die Einheitpreise einzurechnen
Fensteransicht siehe Pos. zuvor
Menge: 14,000 Stk

**2.7.3 Holzverbundfenster 1,45 x 2,60 m Schadensklasse 3**
*** Bedarfsposition ohne GB
Holzverbundfenster 1,45 x 2,60 m Schadensklasse 3
Fenstergrößen:
1,45 x 2,60 m  3,77 m² 4 Verbundflügel (8 Einzeflügel)
Alle bodenstehenden Außenflügel weisen eine horizontale glasteilende Holzsprosse ca. im unteren Drittel auf, innen liegende Flügel nur teilweise
Leistungsumfang, siehe Vortext: Erläuterung und Leistungsumfang
Sanierung und Instandsetzung Holzverbundfenster Bj. 1993 Silikonfuge
Die dort genannten Leistungen der Schadensklasse 1, 2 und 3 sind in die Einheitpreise einzurechnen
Fensteransicht siehe Pos. zuvor
Menge: 1,000 Stk

#### Bereich 2.8 Zusatzleistungen Rahmenausbesserungen

**2.8.1 Abdichten von Fugen und Verbindungen in Holz (u.a. V-Fugen) bis 0,07 m**
Fuge/Verbindung bis zu 0,07 m lang. Nach dem REPAIR-
CARE- System, P2- Methode, wie folgt behandeln:
- lose Farbreste/Anstrich um die Fuge/Verbindung bis
zum rohen Holz entfernen und nachschleifen (Repair Care
Profi / Scotch Brite),
- mit der REPAIR-CARE PROFI- Fräse Fuge ca. 10,0 mm
breit und tief aufweiten bzw. fräsen,
- mit REPAIR-CARE Holzfeuchte-messgerät CS1® Feuchte
überprüfen (max18%),
- Fräsreste entfernen und schleifen,
- rohes Holz mit REPAIR-CARE DRY-FIX (1 oder 4 oder 16)
grundieren,
- Fu- Fuge/Verbindung mit entsprechen-dem REPAIR-CARE
DRY-FLEX (1 oder 4 oder 16) benetzen, luftfrei
verpressen, ausspachteln und ggf. modellieren,
Die alte Falzung ist wieder herzustellen,
alle Reparaturstellen schleifen (Repair Care Profi )
und mit Farbsystem behandeln.
Imprägnierung mit Holzschutzmittel mit vorbeugender
Wirkung gegen Bläue und holzzerstörenden Pilzbefall,
Ausführung: auf freigelegte bearbeitete Holzflächen.
Erzeugnis: Capalac Holz-Imprägniergrund transparent
anschließend Rohholzstellen nur der vorgenannten Leistung
mit Grundierung behandeln
Erzeugnis: Capalac GrundierWeiß
weitere Anstriche und Beschichtungsfolgen sind Leistungsteil der Malerarbeiten
"Alternativ-Systeme oder Produkte, mit Nachweis der geforderten System- und Systemkomponenten- Eigenschaften, sind als komplettes System zulässig, sofern mindestens gleichartige Baustoffdaten erreicht werden.”
Menge: 6,000 St

**2.8.2 Fugen und Verbindungen bis 0,10 m lang**
Abdichten von Fugen und Verbindungen in Holz (u.a. V-
Fugen) Fuge/Verbindung bis zu 0,10 m lang bei
beginnender Holzschädigung, sonst werden bei
ungeschädigtem Holz die Leistungen durch den Maler
durchgeführt. Nach dem REPAIR-CARE- System, P2-
Methode
sonst wie Pos zuvor
"Alternativ-Systeme oder Produkte, mit Nachweis der geforderten System- und Systemkomponenten- Eigenschaften, sind als komplettes System zulässig, sofern mindestens gleichartige Baustoffdaten erreicht werden.”
Menge: 2,000 St

**2.8.3 Fugen und Verbindungen bis 0,15 m lang**
Abdichten von Fugen und Verbindungen in Holz (u.a. V-
Fugen) Fuge/Verbindung bis zu 0,15 m lang bei
beginnender Holzschädigung, sonst werden bei
ungeschädigtem Holz die Leistungen durch den Maler
durchgeführt. Nach dem REPAIR-CARE- System, P2-
Methode
sonst wie Pos zuvor
"Alternativ-Systeme oder Produkte, mit Nachweis der geforderten System- und Systemkomponenten- Eigenschaften, sind als komplettes System zulässig, sofern mindestens gleichartige Baustoffdaten erreicht werden.”
Menge: 1,000 St

**2.8.4 Fugen und Verbindungen bis 0,30 m lang**
Abdichten von Fugen und Verbindungen in Holz (u.a. V-
Fugen) Fuge/Verbindung bis zu 0,30 m lang bei
beginnender Holzschädigung, sonst werden bei
ungeschädigtem Holz die Leistungen durch den Maler
durchgeführt. Nach dem REPAIR-CARE- System, P2-
Methode
sonst wie Pos zuvor
"Alternativ-Systeme oder Produkte, mit Nachweis der geforderten System- und Systemkomponenten- Eigenschaften, sind als komplettes System zulässig, sofern mindestens gleichartige Baustoffdaten erreicht werden.”
Menge: 1,000 St

**2.8.5 Risssanierung, Holzriss bis ca. 0,05 m lang**
Holzriss bis ca. 0,05 m lang, gemäß REPAIR-CARE-
System,  Methode P4, wie folgt behandeln:
-lose Farbreste/Anstrich um die beschädigte Fuge bis
zum rohen Holz entfernen und abschleifen (Repair Care
Profi / Scotch Brite)
-den Riss am Anfang und am Ende aufbohren
(Entspannungsbohrung)
-mit REPAIR-CARE PROFI Fräsgerät den Riss 5 bis 9 mm
breit und mindestens 10mm tief fräsen,
-mit REPAIR-CARE Holzfeuchte-messgerät CS1® Feuchte
überprüfen (max. 18%),
-Fräsreste entfernen und schleifen,
-rohes Holz mit REPAIR-CARE DRY-FIX (1, 4 oder 16)
grundieren,
-Riss mit entsprechendem REPAIR-CARE DRY-FLEX (1 oder
4 oder 16) benetzen, luftfrei verpressen, ausspachteln
und modellieren,
Die alte Falzung ist wieder herzustellen
-Schleifen (Repair Care Profi ) und beschichten
alle Reparaturstellen schleifen (Repair Care Profi )
und mit Farbsystem behandeln.
Imprägnierung mit Holzschutzmittel mit vorbeugender
Wirkung gegen Bläue und holzzerstörenden Pilzbefall,
Ausführung: auf freigelegte bearbeitete Holzflächen.
Erzeugnis: Capalac Holz-Imprägniergrund transparent
anschließend Rohholzstellen nur der vorgenannten Leistung
mit Grundierung behandeln
Erzeugnis: Capalac GrundierWeiß
weitere Anstriche und Beschichtungsfolgen sind Leistungsteil der Malerarbeiten
"Alternativ-Systeme oder Produkte, mit Nachweis der geforderten System- und Systemkomponenten- Eigenschaften, sind als komplettes System zulässig, sofern mindestens gleichartige Baustoffdaten erreicht werden.”
Menge: 20,000 St

**2.8.6 Risssanierung, Holzriss bis ca. 0,10 m lang**
Holzriss bis ca. 0,10 m lang, gemäß REPAIR-CARE-
System,  Methode P4 sonst wie Pos. zuvor
"Alternativ-Systeme oder Produkte, mit Nachweis der geforderten System- und Systemkomponenten- Eigenschaften, sind als komplettes System zulässig, sofern mindestens gleichartige Baustoffdaten erreicht werden.”
Menge: 4,000 St

**2.8.7 Risssanierung, Holzriss bis ca. 0,20 m lang**
Holzriss bis ca. 0,20 m lang, gemäß REPAIR-CARE-
System,  Methode P4 sonst wie Pos. zuvor
"Alternativ-Systeme oder Produkte, mit Nachweis der geforderten System- und Systemkomponenten- Eigenschaften, sind als komplettes System zulässig, sofern mindestens gleichartige Baustoffdaten erreicht werden.”
Menge: 1,000 St

**2.8.8 Risssanierung, Holzriss bis ca. 0,30 m lang**
Holzriss bis ca. 0,30 m lang, gemäß REPAIR-CARE-
System,  Methode P4 sonst wie Pos. zuvor
"Alternativ-Systeme oder Produkte, mit Nachweis der geforderten System- und Systemkomponenten- Eigenschaften, sind als komplettes System zulässig, sofern mindestens gleichartige Baustoffdaten erreicht werden.”
Menge: 1,000 St

**2.8.9 Überarbeitung von Holzdübeln (vornehmlich bodenstehende Elemente 3 Tei**
Ausbesserung von Astlöchern, Harzgallen und Holzdübel,
gemäß REPAIR-CARE-  System P5-, der Fa. REPAIR-CARE
International wie folgt behandeln:
-lose Farbreste/Anstrich um die Stellen bis zum rohen
Holz entfernen und abschleifen,
-mit REPAIR-CARE PROFI -C- Fräsgerät die Stelle min. 5
bis 9 mm breit und tief auffräsen (Flachdübeldurchmesser
ca. 30 mm),
-mit REPAIR-CARE Holzfeuchte-Messgerät (max18%
zulässig) überprüfen,
-nachschleifen und entstauben,
-Rohes Holz mit REPAIR-CARE DRY-FIX WS grundieren,
-mit REPAIR-CARE DRY-FLEX-RP benetzen und ausspachteln
schleifen und mit Farbe grundieren,
-Die alte Falzung ist wieder herzustellen.
alle Reparaturstellen schleifen (Repair Care Profi )
und mit Farbsystem behandeln.
Imprägnierung mit Holzschutzmittel mit vorbeugender
Wirkung gegen Bläue und holzzerstörenden Pilzbefall,
Ausführung: auf freigelegte bearbeitete Holzflächen.
Erzeugnis: Capalac Holz-Imprägniergrund transparent
anschließend Rohholzstellen nur der vorgenannten Leistung
mit Grundierung behandeln
Erzeugnis: Capalac GrundierWeiß
weitere Anstriche und Beschichtungsfolgen sind Leistungsteil der Malerarbeiten
"Alternativ-Systeme oder Produkte, mit Nachweis der geforderten System- und Systemkomponenten- Eigenschaften, sind als komplettes System zulässig, sofern mindestens gleichartige Baustoffdaten erreicht werden.”
Menge: 3,000 St

**2.8.10 Massive Reparatur durch Ersatz bis 50 cm³**
Reparaturstelle bis ca. 50 cm³ groß, (1/8 Set), wie
folgt behandeln: Angefaulte und fehlende Holzstellen
nach WINDOW-CARE Methode C1, -System DRY-FLEX RP- der Fa. REPAIR-CARE-International wie folgt behandeln:
-alten Farbanstrich um die beschädigte Stelle bis auf
das rohe Holz entfernen.
- Schadhaftes Holz (dunkle Farbe und weich) durch
Fräsen maschinell entfernen.
-Holzfeuchtigkeit prüfen (max.18% zulässig)
-Ausgefräste Stellen nachschleifen und mit DRY-FIX-WS/
WQ grundieren.
-Holzkontaktflächen mit DRY-FLEX-RP/WQ/ dünn
vorspachteln und anschl. verfüllen,
am nächsten Tag schleifen und mit Farbsystem
behandeln.
Die alte Falzung ist wieder herzustellen.
alle Reparaturstellen schleifen (Repair Care Profi )
und mit Farbsystem behandeln.
Imprägnierung mit Holzschutzmittel mit vorbeugender
Wirkung gegen Bläue und holzzerstörenden Pilzbefall,
Ausführung: auf freigelegte bearbeitete Holzflächen.
Erzeugnis: Capalac Holz-Imprägniergrund transparent
anschließend Rohholzstellen nur der vorgenannten Leistung
mit Grundierung behandeln
Erzeugnis: Capalac GrundierWeiß
weitere Anstriche und Beschichtungsfolgen sind Leistungsteil der Malerarbeiten
"Alternativ-Systeme oder Produkte, mit Nachweis der geforderten System- und Systemkomponenten- Eigenschaften, sind als komplettes System zulässig, sofern mindestens gleichartige Baustoffdaten erreicht werden.”
Menge: 3,000 St

**2.8.11 Massive Reparatur durch Ersatz bis 100 cm³**
Reparaturstelle bis ca. 100 cm³ groß, (1/4 Set), wie
folgt behandeln: angefaulte und fehlende Holzstellen
nach WINDOW-CARE Methode C1, -System DRY-FLEX RP- der
Fa. REPAIR-CARE-International, sonst wie Pos. zuvor
"Alternativ-Systeme oder Produkte, mit Nachweis der geforderten System- und Systemkomponenten- Eigenschaften, sind als komplettes System zulässig, sofern mindestens gleichartige Baustoffdaten erreicht werden.”
Menge: 1,000 St

**2.8.12 Massive Reparatur durch Ersatz bis 200 cm³**
Reparaturstelle bis ca. 200 cm³ groß, (1/4 Set), wie
folgt behandeln: angefaulte und fehlende Holzstellen
nach WINDOW-CARE Methode C1, -System DRY-FLEX RP- der
Fa. REPAIR-CARE-International, sonst wie Pos. zuvor
"Alternativ-Systeme oder Produkte, mit Nachweis der geforderten System- und Systemkomponenten- Eigenschaften, sind als komplettes System zulässig, sofern mindestens gleichartige Baustoffdaten erreicht werden.”
Menge: 1,000 St

**2.8.13 Massive Reparatur durch Ersatz bis 300 cm³**
Reparaturstelle bis ca. 300 cm³ groß, (1/4 Set), wie
folgt behandeln: angefaulte und fehlende Holzstellen
nach WINDOW-CARE Methode C1, -System DRY-FLEX RP- der
Fa. REPAIR-CARE-International, sonst wie Pos. zuvor
"Alternativ-Systeme oder Produkte, mit Nachweis der geforderten System- und Systemkomponenten- Eigenschaften, sind als komplettes System zulässig, sofern mindestens gleichartige Baustoffdaten erreicht werden.”
Menge: 1,000 St

**2.8.14 Massive Reparatur durch Ersatz bis 400 cm³**
Reparaturstelle bis ca. 400 cm³ groß, (1/4 Set), wie
folgt behandeln: angefaulte und fehlende Holzstellen
nach WINDOW-CARE Methode C1, -System DRY-FLEX RP- der
Fa. REPAIR-CARE-International, sonst wie Pos. zuvor
"Alternativ-Systeme oder Produkte, mit Nachweis der geforderten System- und Systemkomponenten- Eigenschaften, sind als komplettes System zulässig, sofern mindestens gleichartige Baustoffdaten erreicht werden.”
Menge: 1,000 St

**2.8.15 Massive Reparatur durch Laminateinsatz 15 x7x3 cm**
Laminat bis 15 cm lang, 7 cm breit und 3 cm dick in
Fehl- oder Faulstelle nach der WINDOW-CARE DRY-FLEX RP,
-System C3-  der Fa. REPAIR-CARE-International, wie
folgt einbringen:
-defektes Holz abtrennen oder abstemmen
-Holz auf verfaulte Stellen kontrollieren und ggf. mit
einem WINDOW-CARE PROFI -C-Fräsgerät sauber abfräsen
-Fräsreste entfernen und schleifen
-mit WINDOW-CARE Holzfeuchte-Messgerät (max. 18%)
überprüfen
-neues Passstück auf Maß schneiden und einen 4 mm
Spalt zum Bestandsholz einhalten
-unzugängliche Stellen mit Farbe 2-mal streichen
-rohes Holz mit WINDOW-CARE DRY-FIX WS/WQ grundieren
-eine 4 mm Lage mit WINDOW-CARE DRY-FLEX SR luftfrei
benetzen, Passstück aufsetzen und ausrichten
-Die alte Falzung ist wieder herzustellen
-ggf. Justierhilfen und Abstandhölzer anbringen
alle Reparaturstellen schleifen (Repair Care Profi )
und mit Farbsystem behandeln.
Imprägnierung mit Holzschutzmittel mit vorbeugender
Wirkung gegen Bläue und holzzerstörenden Pilzbefall,
Ausführung: auf freigelegte bearbeitete Holzflächen.
Erzeugnis: Capalac Holz-Imprägniergrund transparent
anschließend Rohholzstellen nur der vorgenannten Leistung
mit Grundierung behandeln
Erzeugnis: Capalac GrundierWeiß
weitere Anstriche und Beschichtungsfolgen sind Leistungsteil der Malerarbeiten
"Alternativ-Systeme oder Produkte, mit Nachweis der geforderten System- und Systemkomponenten- Eigenschaften, sind als komplettes System zulässig, sofern mindestens gleichartige Baustoffdaten erreicht werden.”
Menge: 2,000 St

**2.8.16 Massive Reparatur durch Laminateinsatz 30 x7x3 cm**
Laminat bis 30 cm lang, 7 cm breit und 3 cm dick in
Fehl- oder Faulstelle nach der WINDOW-CARE DRY-FLEX RP,
-System C3-  der Fa. REPAIR-CARE-International sonst
wie Pos. zuvor
"Alternativ-Systeme oder Produkte, mit Nachweis der geforderten System- und Systemkomponenten- Eigenschaften, sind als komplettes System zulässig, sofern mindestens gleichartige Baustoffdaten erreicht werden.”
Menge: 1,000 St

**2.8.17 Massive Reparatur durch Laminateinsatz 50 x7x3 cm**
Laminat bis 50 cm lang, 7 cm breit und 3 cm dick in
Fehl- oder Faulstelle nach der WINDOW-CARE DRY-FLEX RP,
-System C3-  der Fa. REPAIR-CARE-International sonst
wie Pos. zuvor
"Alternativ-Systeme oder Produkte, mit Nachweis der geforderten System- und Systemkomponenten- Eigenschaften, sind als komplettes System zulässig, sofern mindestens gleichartige Baustoffdaten erreicht werden.”
Menge: 1,000 St

**2.8.18 Massive Reparatur durch Laminateinsatz 75 x7x3 cm**
Laminat bis 75 cm lang, 7 cm breit und 3 cm dick in
Fehl- oder Faulstelle nach der WINDOW-CARE DRY-FLEX RP,
-System C3-  der Fa. REPAIR-CARE-International sonst
wie Pos. zuvor
"Alternativ-Systeme oder Produkte, mit Nachweis der geforderten System- und Systemkomponenten- Eigenschaften, sind als komplettes System zulässig, sofern mindestens gleichartige Baustoffdaten erreicht werden.”
Menge: 1,000 St

**2.8.19 Massive Reparatur durch Laminateinsatz 100 x7x3 cm**
Laminat bis 100 cm lang, 7 cm breit und 3 cm dick in
Fehl- oder Faulstelle nach der WINDOW-CARE DRY-FLEX RP,
-System C3-  der Fa. REPAIR-CARE-International sonst
wie Pos. zuvor
"Alternativ-Systeme oder Produkte, mit Nachweis der geforderten System- und Systemkomponenten- Eigenschaften, sind als komplettes System zulässig, sofern mindestens gleichartige Baustoffdaten erreicht werden.”
Menge: 1,000 St

**2.8.20 Massive Reparatur durch Passstück 20 x 8 x 7 cm**
Passstück bis  20 cm lang, 8 cm breit und 7 cm tief, in
Fehl- oder Faulstelle nach der REPAIR-CARE DRY-FLEX RP,
System C4 Methode der Fa. REPAIR-CARE-International wie
folgt einbringen:
-defektes Holz abtrennen oder abstemmen
-verfaulte Stellen kontrollieren und ggf. mit REPAIR-
CARE PROFI -C-Fräsgerät sauber ausfräsen
-Fräsreste entfernen und schleifen
-mit REPAIR-CARE Holzfeuchte-messgerät (max. 18%)
überprüfen
-neues Passstück auf Maß schneiden und einen 4 mm
Spalt  zum Bestandsholz einhalten
-Unzugängliche Stellen mit Farbe 2-mal streichen
-rohes Holz mit REPAIR-CARE DRY-FIX WS/WQ grundieren
-eine 4 mm Lage mit REPAIR-CARE DRY-FLEX SR luftfrei
benetzen, Passstück aufsetzen und ausrichten
-ggf. Justierhilfen und Abstandhölzer anbringen
schleifen und mit Farbe grundieren
- Die alte Falzung ist wieder herzustellen.
alle Reparaturstellen schleifen (Repair Care Profi )
und mit Farbsystem behandeln.
Imprägnierung mit Holzschutzmittel mit vorbeugender
Wirkung gegen Bläue und holzzerstörenden Pilzbefall,
Ausführung: auf freigelegte bearbeitete Holzflächen.
Erzeugnis: Capalac Holz-Imprägniergrund transparent
anschließend Rohholzstellen nur der vorgenannten Leistung
mit Grundierung behandeln
Erzeugnis: Capalac GrundierWeiß
weitere Anstriche und Beschichtungsfolgen sind Leistungsteil der Malerarbeiten
"Alternativ-Systeme oder Produkte, mit Nachweis der geforderten System- und Systemkomponenten- Eigenschaften, sind als komplettes System zulässig, sofern mindestens gleichartige Baustoffdaten erreicht werden.”
Menge: 1,000 St

**2.8.21 Massive Reparatur durch Passstück 40 x 8 x 7 cm**
Passstück bis  40 cm lang, 8 cm breit und 7 cm tief, in
Fehl- oder Faulstelle nach der REPAIR-CARE DRY-FLEX RP,
System C4 Methode der Fa. REPAIR-CARE-International wie
folgt einbringen:
-defektes Holz abtrennen oder abstemmen
-verfaulte Stellen kontrollieren und ggf. mit REPAIR-
CARE  PROFI -C-Fräsgerät sauber ausfräsen
-Fräsreste entfernen und schleifen
-mit REPAIR-CARE Holzfeuchte-messgerät (max. 18%)
überprüfen
-neues Passstück auf Maß schneiden und einen 4 mm
Spalt zum Bestandsholz einhalten
-Unzugängliche Stellen mit Farbe 2-mal streichen
-rohes Holz mit REPAIR-CARE DRY-FIX WS/WQ grundieren
-eine 4 mm Lage mit REPAIR-CARE DRY-FLEX SR luftfrei
benetzen, Passstück aufsetzen und ausrichten
-ggf. Justierhilfen und Abstandhölzer anbringen
schleifen und mit Farbe grundieren
- Die alte Falzung ist wieder herzustellen.
alle Reparaturstellen schleifen (Repair Care Profi )
und mit Farbsystem behandeln.
Imprägnierung mit Holzschutzmittel mit vorbeugender
Wirkung gegen Bläue und holzzerstörenden Pilzbefall,
Ausführung: auf freigelegte bearbeitete Holzflächen.
Erzeugnis: Capalac Holz-Imprägniergrund transparent
anschließend Rohholzstellen nur der vorgenannten Leistung
mit Grundierung behandeln
Erzeugnis: Capalac GrundierWeiß
weitere Anstriche und Beschichtungsfolgen sind Leistungsteil der Malerarbeiten
"Alternativ-Systeme oder Produkte, mit Nachweis der geforderten System- und Systemkomponenten- Eigenschaften, sind als komplettes System zulässig, sofern mindestens gleichartige Baustoffdaten erreicht werden.”
Menge: 1,000 St

**2.8.22 Massive Reparatur durch Passstück 100 x 8 x 7 cm**
Passstück bis  100 cm lang, 8 cm breit und 7 cm tief,
in Fehl- oder Faulstelle nach der REPAIR-CARE DRY-FLEX
RP, System C4 Methode der Fa. REPAIR-CARE-International
sonst wie Pos. zuvor
"Alternativ-Systeme oder Produkte, mit Nachweis der geforderten System- und Systemkomponenten- Eigenschaften, sind als komplettes System zulässig, sofern mindestens gleichartige Baustoffdaten erreicht werden.”
Menge: 1,000 St

**2.8.23 Massive Reparatur durch Passstück 200 x 8 x 7 cm**
Passstück bis  200 cm lang, 8 cm breit und 7 cm tief,
in Fehl- oder Faulstelle nach der REPAIR-CARE DRY-FLEX
RP, System C4 Methode der Fa. REPAIR-CARE-International
sonst wie Pos. zuvor
"Alternativ-Systeme oder Produkte, mit Nachweis der geforderten System- und Systemkomponenten- Eigenschaften, sind als komplettes System zulässig, sofern mindestens gleichartige Baustoffdaten erreicht werden.”
Menge: 2,000 St

**2.8.24 Massive Reparatur durch Passstück 100 x 16 x 7 cm**
Passstück bis  100 cm lang, 16 cm breit und 7 cm tief,
in Fehl- oder Faulstelle nach der REPAIR-CARE DRY-FLEX
RP, System C4 Methode der Fa. REPAIR-CARE-International
sonst wie Pos. zuvor
"Alternativ-Systeme oder Produkte, mit Nachweis der geforderten System- und Systemkomponenten- Eigenschaften, sind als komplettes System zulässig, sofern mindestens gleichartige Baustoffdaten erreicht werden.”
Menge: 1,000 St

**2.8.25 Massive Reparatur durch Passstück 200 x 16 x 7 cm**
Passstück bis  200 cm lang, 16 cm breit und 7 cm tief,
in Fehl- oder Faulstelle nach der REPAIR-CARE DRY-FLEX
RP, System C4 Methode der Fa. REPAIR-CARE-International
sonst wie Pos. zuvor
"Alternativ-Systeme oder Produkte, mit Nachweis der geforderten System- und Systemkomponenten- Eigenschaften, sind als komplettes System zulässig, sofern mindestens gleichartige Baustoffdaten erreicht werden.”
Menge: 2,000 St

**2.8.26 Holzrosette neu**
Holzrosette rund auf quadratischer Basis gefräst
alte Holzrosette mit Basis vorsichtig vom Rahmen entfernen
neue Holzrosette mit Basis  mit gleichen Abmessungen wieder einbauen, kleben und mit einem Hartholzdübel befestigen
geschätzte Abmessungen:
Basis bis 50x50x40 mm
Rosette bis 40 mm Durchmesser
Die neuen Holzbauteile sind im Vorfeld wie folgt zu behandeln:
Imprägnierung mit Holzschutzmittel mit vorbeugender
Wirkung gegen Bläue und holzzerstörenden Pilzbefall,
Ausführung: auf freigelegte bearbeitete Holzflächen.
Erzeugnis: Capalac Holz-Imprägniergrund transparent
anschließend Rohholzstellen nur der vorgenannten Leistung
mit Grundierung behandeln
Erzeugnis: Capalac GrundierWeiß
weitere Anstriche und Beschichtungsfolgen sind Leistungsteil der Malerarbeiten
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Es handelt sich um 2 verschiedene Ausführungsarten jeweils Baujahr 1953 und 1973 sowie neuere Fenster aus dem Baujahr 1993 mit entsprechenden Ablaufschrägen und entsprechend gefast.
Die Bauteile sind jeweils anhand des Originals nachzufertigen jedoch anzufasen und an den Kanten auszurunden.
"Alternativ-Systeme oder Produkte, mit Nachweis der geforderten System- und Systemkomponenten- Eigenschaften, sind als komplettes System zulässig, sofern mindestens gleichartige Baustoffdaten erreicht werden.”
Menge: 10,000 Stk

**2.8.27 Halbrundstab neu**
Halbrundstab neu
vorhandenen Halbrundstab vom Kämpfer und Schlagleiste oder Pfosten je nach Erfordernis in Teilen oder vollständig vorsichtig entfernen und einen neuen Halbrundstab einbauen, einkleben
Halbrundstab d= 30-40 mm breit 1/2 hoch
der Halbrundstab ist anhand der Originalabmessungen zu fertigen
Die neuen Holzbauteile sind im Vorfeld wie folgt zu behandeln:
Imprägnierung mit Holzschutzmittel mit vorbeugender
Wirkung gegen Bläue und holzzerstörenden Pilzbefall,
Ausführung: auf freigelegte bearbeitete Holzflächen.
Erzeugnis: Capalac Holz-Imprägniergrund transparent
anschließend Rohholzstellen nur der vorgenannten Leistung
mit Grundierung behandeln
Erzeugnis: Capalac GrundierWeiß
weitere Anstriche und Beschichtungsfolgen sind Leistungsteil der Malerarbeiten
"Alternativ-Systeme oder Produkte, mit Nachweis der geforderten System- und Systemkomponenten- Eigenschaften, sind als komplettes System zulässig, sofern mindestens gleichartige Baustoffdaten erreicht werden.”
Menge: 10,000 m

#### Bereich 2.9 Glaserarbeiten Silikon/Hybdrid-Dichtstoff

**2.9.1 Verglasungsarbeiten mit Hybrid-Dichtstoff 4 mm**
Verglasungsarbeiten mit Hybrid-Dichtstoff 4 mm
- Alte Silikonfuge und Glasscheibe entfernen
- Glasfalz gründlich reinigen und mindestens vorstreichen
- Falzbett vorbereiten und Glasscheibe einlegen
- Glasscheiben mnit Drahtstiften/Glashaken fixieren
- Glasfalz vollständig mit Dichtstoff füllen und oberflächig innen und außenseitig abziehen, Überschuss entfernen
Glas:
Weißglas - Floatglas klar wenig grün d= 4 mm
Oberfläche kristallklar, glänzend
Kitt:
z.B. OTTOSEAL M 350 Glasfalz Hybrid-Dichtstoff, überstreichbar, 1 K-Hybrid-Ploamer STP-Dichtstoff weiss (Weiss-Farbton ist vor Ort abzustimmen)
"Alternativ-Systeme oder Produkte, mit Nachweis der geforderten System- und Systemkomponenten- Eigenschaften, sind als komplettes System zulässig, sofern mindestens gleichartige Baustoffdaten erreicht werden.”
Menge: 10,000 m²

**2.9.2 Verglasungsarbeiten mit Hyvrid-Dichtstoff 6 mm**
*** Bedarfsposition ohne GB
Verglasungsarbeiten mit Hybrid-Dichtstoff 6 mm
- Alte Silikonfuge und Glasscheibe entfernen
- Glasfalz gründlich reinigen und mindestens vorstreichen
- Falzbett vorbereiten und Glasscheibe einlegen
- Glasscheiben mnit Drahtstiften/Glashaken fixieren
- Glasfalz vollständig mit Dichtstoff füllen und oberflächig innen und außenseitig abziehen, Überschuss entfernen
Glas:
Weißglas - Floatglas klar wenig grün d= 6 mm
Oberfläche kristallklar, glänzend
Kitt:
z.B. OTTOSEAL M 350 Glasfalz Hybrid-Dichtstoff, überstreichbar, 1 K-Hybrid-Ploamer STP-Dichtstoff weiss (Weiss-Farbton ist vor Ort abzustimmen)
"Alternativ-Systeme oder Produkte, mit Nachweis der geforderten System- und Systemkomponenten- Eigenschaften, sind als komplettes System zulässig, sofern mindestens gleichartige Baustoffdaten erreicht werden.”
Menge: 10,000 m²

#### Bereich 2.10 Glaserarbeiten Kitt/elastischer Kitt

**2.10.1 Verglasungsarbeiten mit elastischem Fensterkitt 4 mm**
Verglasungsarbeiten mit elastischem Fensterkitt 4 mm
- Alte Kittfuge und Glasscheibe entfernen
- Glasfalz gründlich reinigen und mindestens vorstreichen
- Kittbett vorbereiten und Glasscheibe einlegen
- Glasscheiben mnit Drahtstiften/Glashaken fixieren
- Glasfalz vollständig mit Dichtstoff füllen und oberflächig innen und außenseitig abziehen, Überschuss entfernen
Glas:
Weißglas - Floatglas klar wenig grün d= 4 mm
Oberfläche kristallklar, glänzend
Kitt:
z.B. repaire care Dry Seal Elastischer Fensterkitt und Allround Dichtstoff, überstreichbar,
"Alternativ-Systeme oder Produkte, mit Nachweis der geforderten System- und Systemkomponenten- Eigenschaften, sind als komplettes System zulässig, sofern mindestens gleichartige Baustoffdaten erreicht werden.”
Menge: 40,000 m²

**2.10.2 Verglasungsarbeiten mit elastischem Fensterkitt 6 mm**
*** Bedarfsposition ohne GB
Verglasungsarbeiten mit elastischem Fensterkitt 6 mm
- Alte Kittfuge und Glasscheibe entfernen
- Glasfalz gründlich reinigen und mindestens vorstreichen
- Kittbett vorbereiten und Glasscheibe einlegen
- Glasscheiben mnit Drahtstiften/Glashaken fixieren
- Glasfalz vollständig mit Dichtstoff füllen und oberflächig innen und außenseitig abziehen, Überschuss entfernen
Glas:
Weißglas - Floatglas klar wenig grün d= 6 mm
Oberfläche kristallklar, glänzend
Kitt:
z.B. repaire care Dry Seal Elastischer Fensterkitt und Allround Dichtstoff, überstreichbar,
"Alternativ-Systeme oder Produkte, mit Nachweis der geforderten System- und Systemkomponenten- Eigenschaften, sind als komplettes System zulässig, sofern mindestens gleichartige Baustoffdaten erreicht werden.”
Menge: 40,000 m²

#### Bereich 2.11 Stundenlohnarbeiten

**2.11.1 Stunden eines Facharbeiters:**
Stunden eines Facharbeiters:
 Für die angesetzten Stundenlöhne sind Verrechnungssätze einzusetzen, die sämtlichen Aufwendungen wie Grundlohn, Zuschläge für Gemeinkosten, Sozialkostenbeiträge, sowie Nebenkosten enthalten.
Nicht einzurechnen sind Zuschläge für Nacht, Sonn- und Feiertagsarbeit. Der Zuschlag für folgende Arbeitszeiten beträgt:
von 17.00 bis 22.00 Uhr: ..................
Sonn-u. Feiertagen: ..................
Arbeiten zum Stundennachweis dürfen nur auf ausdrückliche Anweisung der Bauleitung ausgeführt werden. Die Stundenzettel sind der Bauleitung am folgenden Arbeitstag vorzulegen.
Hinweis Verwendungszweck:
Es ist damit zu rechnen, dass einzelne Mieter ihr Inventar nicht mehr selbst beiseite räumen können, hier ist entsprechende Hilfe zu leisten. Beweisfotos sind anzufertigen.
Menge: 10,000 h

**2.11.2 wie vor, jedoch Stunden eines Bauhelfers.**
Menge: 10,000 h

#### Bereich 2.12 Begehung, Dokumentation und Mietertermine

**2.12.1 Terminabstimmung Mieter**
Terminabstimmung Mieter
Die Mieter werden durch die Verwaltung allgemein informiert dass Tischlerarbeiten und Anstricharbeiten an den Fenstern in einem bestimmten Zeitrahmen stattfinden werden. Die Mieter werden daher auch über die beauftragten Unternehmen informiert.
Die beauftragten Unternehmen haben im nächsten Schritt eigenständig im vorgegebenen Rahmen Mietertermine eigenstädig zu vereinbaren. Unter Berücksichtigung des Datenschutzes werden den Unternehmen die erforderlichen Kontaktdaten zur Verfügung gestellt. Es hat sich als Zielführend erwiesen, auch bei den Mietern zu klingeln und diese Absprachen direkt zu treffen.
Sollte ein dreifacher Versuch der Kontaktaufnahme an verschiedenen Tagen misslingen, so ist die Objektüberwachung zu informieren und die Hausverwaltung hinzuzuziehen.
Über die Ergebnissse der Terminabstimmungen ist die Objektüberwachung stets zu informieren.
Abrechnung: je Wohnung= 1 Stück
Menge: 15,000 Stk

**2.12.2 Vorbegehung und Dokumentation aller Fenster Los 2**
Vorbegehung aller Fenster und Dokumentation
Alle Fenster Los 2 vor Beginn der Baumaßnahme von innen begehen, Terminabstimmung siehe "Hinweise Mieterabstimmung und Arbeitsflächen".
Naturgemäß konnten nur exemplarisch einige Wohnungen und Fenster im Vorfeld vor 4 Jahren begangen werden. Zum einen stellt diese Erkenntnis einen Zustand von vor 4 Jahren wieder und zum anderen ist dieser nicht vollständig, da exemplarisch.
Im Rahmen dieser Begehung sind alle Fenster anzuschauen und folgende Leistungen zu erbringen:
- Prüfen der Fenster auf Übereinstimmung mit dem ausgewiesenen Leistungsinhalt des Leistungsverzeichnisses
- Insbesondere bei Mengenangaben sind einem Aufmaß gleich bereits die Mengen zu nehmen, diese können ggfs.zu einem späteren Zeitpunkt die Abrechnungsgrunlage darstellen
- desweiteren ist eine Überprüfung der Fenster mit der eingeschätzten Schadensklasse vorzunehmen und diese ggfs. neu zuzuordnen
- sollten Schäden oder erkennbare Leistungen feststellbar sein die vom Leistungsverzeichnis nicht abgdeckt werden, so ist hierfür nachvollziehbar auf Grundlage der Ursprungskalkulation ein Nachtrag anzubieten
- der Nachtrag muss ggfs. entfallene Leistungen berücksichtigen
- Jedes Fenster muss im Rahmen der Vorbegehung fotografiert werden und die Bilder in einem Formblatt unter Verwendung der Wohnungsnummer und Fensternummer eingetragen werden. Als Ansatz sollten für die kleineren mind. 2 Bilder und für großen Elemente eher 6 Bilder aufgenommen werden. Größere und intensivere Schäden sind gesondert zusätzlich aufzunehmen. Hierbei sind für eine ordentliche Dokumentation die in den Plänen ausgewiesenen Nummern zu verwenden.
- Nach der Vorbegehung ist die Dokumentation in einem ordentlichen Rahmen digital als PDF Dokument vom Auftragnehmer signiert zu übergeben.
Für die Fenster ist ein Mittelpreis zu bilden, da nachfolgend alle Stückzahlen mit unterschiedlicher Größe und unterschiedlichem Schadensgrad erfasst werden.
Menge: 101,000 Stk

**2.12.3 Schlussbegehung und Dokumentation**
Schlussbegehung und Dokumentation
- Nach Fertigstellung der Tischlerarbeiten ist eine Abschlussbegehung vorzunehmen und von außen (da zwischenzeitlich eingerüstet) eine Abschlussdokumentation vorzunehmen und als Fortführung des Vorbegehungsberichtes der jeweiligen Wohnung anzuhängen. Jedem Fenster der Vorbegehung folgen die Fotos der Nachbegehung wieder unter Verwendung der Wohnungsnummer und Fensternummer.
- Nach der Schlussbegehung ist die Dokumentation in einem ordentlichen Rahmen digital als PDF Dokument vom Auftragnehmer signiert zu übergeben.
- Diese Dokumentation wird der Denkmalbehörde zum Schluss übergeben.
Für die Fenster ist ein Mittelpreis aller Größen und Arten zu bilden.
Menge: 101,000 Stk

### Titel 3 Los 3 9.OG bis 11.OG Ost/West 12 und 13.OG

#### Bereich 3.1 Baustelleneinrichtung

**3.1.1 Baustelleneinrichtung**
*** Pauschalposition
Baustelleneinrichtung
Baustelleneinrichtung nach Bedarf des Bieters für die eigenen Leistungen die über die bauseitigen Vorleistungen (siehe Baustelleneirnrichtung bauseits) hinausgeht: Einrichten, Vorhalten über die vereinbarte
Leistungszeit sowie Räumen der Baustelle und
Wiederherstellen des Geländes mit
folgenden in den Pauschalpreis einzurechnenden
Leistungen, soweit sie nicht in den nachfolgenden
Einzelpositionen erfaßt sind:
- Einrichten von Lager und Arbeitsplätzen
- Lagerräume, Unterstelleinrichtungen
- Unterkünfte
- Maschinen, Geräte, Werkzeuge, Kranfahrzeuge
- Roll- und Bockrüstungen
- Gerüste- und Absturzsicherungen
- Schutzeinrichtungen
- Gebühren im Zusammenhang mit der Baustelleneinrichtung, soweit nicht durch Vorschriften oder Beschreibung der bauseitigen Baustelleneirnichtung anders geregelt
Die Verkehrssicherungspflicht der eigenen Leistungen bzw. eigenen Arbeitsbereiche obliegt dem Auftragnehmer,
Menge: 1,000 Psch

#### Bereich 3.2 Abdeckarbeiten

**3.2.1 Abdeckarbeiten von Inventar und Böden**
Abdeckarbeiten von Inventar und Böden
Abdeckleistungen die über die Nebenleistungen der ATV 18363 hinausgehen da alle Wohnungen und Gewerbeeinheiten vermietet sind:
- loses abdecken (bei Erfordernis fixieren) des Wohnungsinventars mittels einfacher dünner Malerfolien
- Abdecken der Böden mittels einfacher dünner Malerfolien
- In den Arbeitsbereichen und Laufwegen ist ein Malerabdeckvlies als Bahnenware auszulegen
Da alle Einheiten genutzt werden, kann es erferderlichenfalls zu Mehrfachabdeckungen kommen, feierabendtäglich ist den Mietern wieder eine uneingeschränkte Nutzung der Einheiten zu ermöglichen.
Abdeckmaterialien sind nach Beendingung der Arbeiten aufzunehmen und ggfs. zu entsorgen
Abrechnungseinheit bildet die jeweilige Wohnungsgrundfläche, die die vorgenannten Leistungen beinhaltet.
Menge: 1919,000 m²

#### Bereich 3.3 Zusatzleistungen Luftdichtheit

**3.3.1 Baukörperanschlussfuge ausräumen Altfenster**
Baukörperanschlussfuge ausräumen
Nach dem Entfernen des Außenputzes ist die alte vorhandene KMF-Dämmung Baujahr 1953/1973 (Künstliche Mineralfasern, z.B. alte Glaswolle) im umlaufenden Spalt von 0-30 mm und bis zu 180 mm Tiefe unter Berücksichtigung  der geforderten Schutzmaßnahmen (TRGS 521;FFP3-Maske, ggfs. Schutzanzug, Brille, Handschuhe) von außen auszubauen. Fasern können lungengängig und damit gesundheitsschädlich sein.
Das Abbruchmaterial ist in luftdichten KMF-Säcken einzulagern und fachgerecht zu entsorgen, Entsorgung in gesonderter nachstehender Position.
Die Fuge ist abschließend mit einem Indurstriestaubsauger der Staubsauger der Staubklasse M oder H auszusaugen, ein ausblasen ist nicht zulässig. Damit sollen auch alle Feinstäube beseitigt werden.
Expositionskatergorie E1 da vermutlich im geringen Umfang, da nur die Fugenansichtsfläche zählt.
Für den Umgang mit künstlichen Mineralfasern sind die Vorgaben
der Gefahrstoffverordnung sowie der TRGS 521 bezüglich
Abbruch, Arbeitsschutz, Transport und Verpackung zu beachten.
Es wird durch den AN ein Arbeitsplan erstellt (Bestandteil der Pos.). Hierbei ist der Maßnahmenkatalog der entsprechenden Schutzstufe gemäß der TRGS 521 heranzuziehen.
Die durch die Demontage anfallenden KMF-haltigen Abfälle gehören zu den gefährlichen Abfällen. Sie sind nach Stand der Technik und unter Einhaltung der TRGS 521 fachgerecht auszubauen bzw. zu entfernen, am Entstehungsort staubdicht zu verpacken und ggf. zu befeuchten und fachgerecht zu entsorgen.
Verordnungen und Richtlinien (in der jeweils aktuellen Fassung)
- GefStoffV Verordnung zum Schutz vor Gefahrstoffen (Gefahrstoffverordnung).
- ChemVerbotsV Verordnung über Verbote und Beschränkungen des Inverkehrbringens und über die Abgabe bestimmter Stoffe, Gemische und Erzeugnisse nach dem Chemikaliengesetz (Chemikalien-Verbotsverordnung - ChemVerbotsV)
- ArbMedVV Verordnung zur arbeitsmedizinischen Vorsorge
Technische Regeln für Gefahrstoffe1)
- TRGS 400 Gefährdungsbeurteilung für Tätigkeiten mit Gefahrstoffen
- TRGS 500 Schutzmaßnahmen
- TRGS 521 Abbruch-, Sanierungs- und Instandhaltungsarbeiten mit alter Mineralwolle
- TRGS 555 Betriebsanweisung und Information der Beschäftigten
- TRGS 905 Verzeichnis krebserzeugender, keimzellmutagener oder reproduktionstoxischer Stoffe
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Menge: 504,000 m

**3.3.2 Zulage Vorpos. 03.1 Entsorgung KMF Dämmung aus Baukörperanschlussfuge**
Zulage Vorpos. 03.1  Entsorgung KMF Dämmung aus Baukörperanschlussfuge
Das in luftdichten KMF-Säcken eingelagerte Abbruchmaterial KMF ist  fachgerecht zu entsorgen einschl. notwendiger Transporte, einschl. Entsorgungsnummer und erforderlichem Antragsverfahren.
Big Bag Transportsack Gewebesack Entsorgung Dämmwolle Glaswolle Mineralwolle KMF 90x90x110cm  bis150kg mit Schürze verschließbar
Aufdruck: Warndruck für krebserregende Fasern - Deutliche Kennzeichnung für den sicheren Umgang und Transport von Gefahrstoffen.
Zulassung: muss die Vorschriften und Schutzmaßnahmen gemäß TRGS 521 erfüllen
Abrechnung je Big-Bag wie vor 1 Bis-Bag = 1 Stück
Menge: 3,000 Stk

**3.3.3 Baukörperanschlussfuge ausstopfen Altfenster**
Baukörperanschlussfuge ausstopfen
Lose gebundene, imprägnierte Steinwolle, die sich für Stopfanwendungen leicht auseinanderziehen lässt, zur Verwendung bei komplexen Bauteilen, wie z.B. Fenster, Durchdringungen und sonstigen schwer zugänglichen Hohlräumen.
ROCKWOOL Lose Wolle RL
Brandverhalten: A1 ǀ nichtbrennbar, Baustoffklasse A1 ǀ DIN 4102 DIN EN 13501-1
Schmelzpunkt:> 1000 °C DIN 4102-17
Verarbeitungshinweise
Rockwool Lose Wolle RL ist in benötigter Menge von der Matte abzureißen und in den Hohlraum zu stopfen. Es besteht die Möglichkeit größere flächige Stücke in geeigneten Hohlräumen zu verlegen.
Bei Außenbauteilen, wie Wänden und Dächern ist darauf zu achten, dass die luftdichte Ebene sach- und fachgerecht ausgeführt wird und der ausgestopfte Hohlraum keine Leckage darstellt.
Unbedingt zu beachten
Steinwolle-Dämmstoffe sind stets trocken zu lagern und trocken einzubauen. Die Anwendungs- und Verlegehinweise der Hersteller sonstiger verwendeter Komponenten sind ebenso wie sonstige behördliche, technische und die Sicherheit betreffende Vorgaben, so auch der Berufsgenossenschaft, unbedingt zu beachten.
"Alternativ-Systeme oder Produkte, mit Nachweis der geforderten System- und Systemkomponenten- Eigenschaften, sind als komplettes System zulässig, sofern mindestens gleichartige Baustoffdaten erreicht werden.”
Menge: 504,000 m

**3.3.4 Fensterdichtband auf der Außenseite alle**
Fensterdichtband auf der Außenseite der Bauteilanschlussfuge zwischen Fensterrahmen und Leibung (Beton/Hochlochziegel) nach entfernen des Fassadenputzes  4-seitig, vlieskaschiert, überputzbar aufbringen
Der Untergrund Beton/Hochlochziegel ist abzukehren und zu grundieren (Fassadengrundierung Fassade vor WDVS), die Fenster sind zu diesem Zeitpunkt überarbeitet und bereits farbbeschichtet.
Produkt: z.B:
- Würth Fensterdichtband Universal Euraseal U-300
- Vollflächig klebendes Fensterdichtungsband mit spezieller, trocknungsaktiver Membran für die innere und äußere Fugenabdichtung.
- Farbe: Beige
- Trägermaterial: Polyester
- Werkstoff Membran: Polyethylen-Copolymer
- Dicke: 0,5 mm
- Rollenlänge: 40 m
- UV-Beständigkeit: 3 Monate, bei Freibewitterung
- Wasserdampfdiffusionsäquivalente Luftschichtdicke / Bedingung: 0,01 m / bei 90% Luftfeuchtigkeit
Hinweis:
Die Überlappung des Dichtbandes auf den Blendrahmen ist entsprechend der Fenstertypen im Vorfeld abszustimmen, damit die Anputzleiste noch über ausreichend Klebefläche verfügt.
Abrechnung: äußere Abwicklungslänge aller Fenster (ausgenommen im Keramikbereich)
"Alternativ-Systeme oder Produkte, mit Nachweis der geforderten System- und Systemkomponenten- Eigenschaften, sind als komplettes System zulässig, sofern mindestens gleichartige Baustoffdaten erreicht werden.”
Menge: 763,000 m

**3.3.5 Holz/Kunststoffflachleisten mit Dichtlippe entfernen**
Holz/Kunststoffflachleisten mit Dichtlippe geklebt und genagelt vom Rahmen entfernen und entsorgen. Befestigungsmittel sind sorgsam zu entfernen ohne den Rahmen zu schädigen.
Nagellöcher sind z.B. mit repaire care Dry Seal Elastischer Fensterkitt und Allround Dichtstoff zu schließen und oberflächig abzuziehen.
"Alternativ-Systeme oder Produkte, mit Nachweis der geforderten System- und Systemkomponenten- Eigenschaften, sind als komplettes System zulässig, sofern mindestens gleichartige Baustoffdaten erreicht werden.”
Siehe Erläuterung Zusatzleistungen Rahmenausbesserungen Leistungsbestandteil und in die Einheitpreise einzurechnen
Menge: 200,000 m

**3.3.6 Silikonschlauchdichtungen nachrüsten vor 1993**
Silikonschlauchdichtungen nachrüsten alle Fenster vor 1993
Einfräsdichtung - die Schlauchdichtung aus Silikon
Zum Nachrüsten: Die Schlauchdichtung aus Silikon-Kautschuk wird auch oft als Einfräsdichtung bezeichnet. Sie hat sich zum Nachrüsten alter Holzfenster, zum Beispiel auch Kastenfenster und alten Türen, bestens bewährt. Wo keine Nut vorhanden ist, wird diese in das alte Holzfenster oder die Holztür nach den Malerarbeiten gefräst und anschließend mit einer "Einfräsdichtung" versehen.
Altes Holzfenster, alte Holztür nachrüsten:
Zunächst wird die fehlende Nut in den Falz (hier: altes Holzfenster) gefräst, in die im nächsten Schritt die passende Silikon-Schlauchdichtung montiert wird.
Im letzten Schritt wird hier die passende Fensterdichtung, eine Schlauchdichtung aus Silikon, in die nachträglich gefräste Nut montiert.
Silikonschlauchdichtung Farbton: weiß
Abmessung: situativ zu entscheiden D= 4, 6, 8, 10 mm
Hersteller z.B: Dollex
"Alternativ-Systeme oder Produkte, mit Nachweis der geforderten System- und Systemkomponenten- Eigenschaften, sind als komplettes System zulässig, sofern mindestens gleichartige Baustoffdaten erreicht werden.”
Menge: 1008,000 m

**3.3.7 Holzflachleiste mit Lippen oder Schlauchdichtung in Bereichen**
Holzflachleiste mit Lippen oder Schlauchdichtung in Bereichen nachsetzen wo die Silikonschlauchdichtungen keine ausreichende Dichtheit gewährleisten, z.B. verzogene Flügel
Holzflachleiste weiß mit weißer Dichtung, geklebt und genagelt nach den Malerarbeiten.
Holzleiste wie nachstehend o.ä.
In Innecken auf Gehrung zu schneiden
Siehe Erläuterung Zusatzleistungen Rahmenausbesserungen Leistungsbestandteil und in die Einheitpreise einzurechnen
Menge: 50,000 m

**3.3.8 Kunststoffflachleiste mit Lippen oder Schlauchdichtung in Bereichen**
Kunststoffflachleiste mit Lippen oder Schlauchdichtung in Bereichen nachsetzen wo die Silikonschlauchdichtungen keine ausreichende Dichtheit gewährleisten, z.B. verzogene Flügel
Kunststoffflachleiste weiß mit weißer Dichtung, geklebt und genagelt nach den Malerarbeiten.
Leiste wie nachstehend o.ä.
In Innecken auf Gehrung zu schneiden
Siehe Erläuterung Zusatzleistungen Rahmenausbesserungen Leistungsbestandteil und in die Einheitpreise einzurechnen
Menge: 50,000 m

#### Bereich 3.4 Provisorische Begehungssicherung

**3.4.1 Provisorium Begehungssicherung**
Provisorium Begehungssicherung aus OSB-Platten und Halterungen während der Gerüststandzeit
Siehe Erläuterung Provisorische Begehungssicherung
Leistungsbestandteil und in die Einheitpreise einzurechnen
Menge: 110,000 m²

#### Bereich 3.5 Kastendoppelfenster alt Bj. 1953

**3.5.1 Kastendoppelfenster 1,15 x 1,35 m Schadensklasse 1**
Kastendoppelfenster 1,15 x 1,35 m Schadensklasse 1
Fenstergrößen:
1,15 x 1,35 m  1,55 m² 4x2 Flg
Leistungsumfang, siehe Vortext: Erläuterung und Leistungsumfang
Sanierung und Instandsetzung Holzfenster Bj. 1953
Die dort genannten Leistungen der Schadensklasse 1, 2 und 3 sind in die Einheitpreise einzurechnen
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Menge: 22,000 Stk

**3.5.2 Kastendoppelfenster 1,15 x 1,35 m Schadensklasse 2**
*** Bedarfsposition ohne GB
Kastendoppelfenster 1,15 x 1,35 m Schadensklasse 2
Fenstergrößen:
1,15 x 1,35 m  1,55 m² 4x2 Flg
Leistungsumfang, siehe Vortext: Erläuterung und Leistungsumfang
Sanierung und Instandsetzung Holzfenster Bj. 1953
Die dort genannten Leistungen der Schadensklasse 1, 2 und 3 sind in die Einheitpreise einzurechnen
Fensteransicht siehe Pos. zuvor
Menge: 1,000 Stk

**3.5.3 Kastendoppelfenster 1,15 x 1,35 m Schadensklasse 3**
Kastendoppelfenster 1,15 x 1,35 m Schadensklasse 3
Fenstergrößen:
1,15 x 1,35 m  1,55 m² 4x2 Flg
Leistungsumfang, siehe Vortext: Erläuterung und Leistungsumfang
Sanierung und Instandsetzung Holzfenster Bj. 1953
Die dort genannten Leistungen der Schadensklasse 1, 2 und 3 sind in die Einheitpreise einzurechnen
Fensteransicht siehe Pos. zuvor
Menge: 8,000 Stk

**3.5.4 unteres Rahmenholz/Fensterstock sanieren bis 1,15 m**
unteres Rahmenholz/Fensterstock unterhalb Doppelkastenrahmen sanieren bis ca. 1,15 m
Rahmenstück bis h=80 mm t= bis 145 mm
- abschnittsweise heraustrennen und fräsen z.B. mittels Multimaster/Oszillierender Säge
- ggfs. ist eine provisoriusche Unterstützung mit Hartholz und Hartholzkeilen vorzunehmen um ein absacken des Rahmens zu verhindern
- erhaltenswürdiges tragfähiges Holz kann verbleiben
- Es ist in den vorhandenen Abmessungen eine neue Kieferkantel (3-fach lamelliert, Kiefer keilgezinkt) mittels Unterstützung durch 2-K-Holzspachtelmasse z.B. Repair Care Dry-Fley z.B. in den Abmessungen 72x145 mm oder kleiner einzusetzen, bei verbleibendem Restholz ist die Kantel entsprechend anzupassen
- das einzusetzende Holz ist 2x weiß vorzugrundieren Holzschutz-Grundierung, ventilierend, absperrend, Capalac GrundierWeiß Grundbeschichtung mit Alkydharzlackfarbe,
- das neu einzusetzende Rahmenholz ist dauerhaft sicher zu unterkeilen um eine dauerhafte Lastabtragung sicherzustellen
- desweiteren sind eine ausreichende Anzahl gemäß RAL an Mauerwerksschrauben/Betonschrauben durch das untere Rahmenstück einzusetzen
Rahmenbreite bis ca. 1,20 m
"Alternativ-Systeme oder Produkte, mit Nachweis der geforderten System- und Systemkomponenten- Eigenschaften, sind als komplettes System zulässig, sofern mindestens gleichartige Baustoffdaten erreicht werden.”
Menge: 8,000 Stk

**3.5.5 Kopie von Wassernase/Wetterschenkel komplett erneuern**
Wassernase/Wetterschenkel komplett erneuern
entsprechend vorhandenen Wetterschenkel komplett vorsichtig vom Flügelrahmen entfernen, ggfs. mit einem Multimaster abschneiden, Flügelunterstück beischleifen und ggfs. mit Stechbeitel so bearbeiten, dass eine ebene Fläche entsteht.
Lieferung und Einbau eines neuen Wetterschenkels aus Kiefer in der vorhandenen Geometrie (Denkmalschutz) mit repair-care Dry Flex oder Bio Flex einkleben (Hinweise reapair-care beachten).
Die Fuge zum Rahmen und Glas ist vollständig mit repair-care Dry Seal MP zu schließen und sauber abzuziehen.
Achtung: neu eingebautes Holz ist bereits mit Capalac Holz-Imprägniergrund und Capalac GrundierWeiß vorzubeschichten un in den Einheitspreis zu berücksichtigen
Holzschutz-Imprägnierung, lösemittelhaltig, Capalac Holz-Imprägniergrund für vorgenannte Flächen bis 10 %
Imprägnierung mit Holzschutzmittel, bläuewidrig,
lösemittelhaltig, transparent, außen einsetzbar.
(entspr. der VOC-Decopaint 2010)
Ausführung: auf freiliegenden bzw. freigelegten
Holzflächen
Produkt: Capalac Holz-Imprägniergrund
Verbrauch: 100 ml/m²
Grundierung,
Holzschutz-Grundierung, ventilierend, absperrend, Capalac GrundierWeiß
Grundbeschichtung mit Alkydharzlackfarbe,
lösemittelverdünnbar, isolierend gegen
wasserlösliche Holzinhaltsstoffe, ventilierend,
weiß pigmentiert, außen einsetzbar.
(entspr. der VOC-Decopaint 2010)
Farbton: weiß
(abgestimmt auf die Schlussbeschichtung)
Produkt: Capalac GrundierWeiß
Verbrauch: 100 ml/m²
Menge: 36,000 m

**3.5.6 Kopie von Wassernase/Wetterschenkel Teillänge bis 20 cm erneuern**
Wassernase/Wetterschenkel Teillänge bis 20 cm erneuern
entsprechend vorhandenen Wetterschenkel bis zu einer Länge von 20 cm vorsichtig vom Flügelrahmen entfernen, ggfs. mit einem Multimaster abschneiden, Flügelunterstück beischleifen und ggfs. mit Stechbeitel so bearbeiten, dass eine ebene Fläche entsteht.
Lieferung und Einbau eines neuen Wetterschenkels aus Kiefer in der vorhandenen Geometrie (Denkmalschutz) mit repair-care Dry Flex oder Bio Flex einkleben (Hinweise reapair-care beachten).
Die Fuge zum Rahmen und Glas ist vollständig mit repair-care Dry Seal MP zu schließen und sauber abzuziehen.
Achtung: neu eingebautes Holz ist bereits mit Capalac Holz-Imprägniergrund und Capalac GrundierWeiß vorzubeschichten un in den Einheitspreis zu berücksichtigen
Holzschutz-Imprägnierung, lösemittelhaltig, Capalac Holz-Imprägniergrund für vorgenannte Flächen bis 10 %
Imprägnierung mit Holzschutzmittel, bläuewidrig,
lösemittelhaltig, transparent, außen einsetzbar.
(entspr. der VOC-Decopaint 2010)
Ausführung: auf freiliegenden bzw. freigelegten
Holzflächen
Produkt: Capalac Holz-Imprägniergrund
Verbrauch: 100 ml/m²
Grundierung,
Holzschutz-Grundierung, ventilierend, absperrend, Capalac GrundierWeiß
Grundbeschichtung mit Alkydharzlackfarbe,
lösemittelverdünnbar, isolierend gegen
wasserlösliche Holzinhaltsstoffe, ventilierend,
weiß pigmentiert, außen einsetzbar.
(entspr. der VOC-Decopaint 2010)
Farbton: weiß
(abgestimmt auf die Schlussbeschichtung)
Produkt: Capalac GrundierWeiß
Verbrauch: 100 ml/m²
Menge: 31,000 Stk

**3.5.7 Kastendoppelfenster 1,35 x 2,25 m Schadensklasse 1**
Kastendoppelfenster 1,35 x 2,25 m Schadensklasse 1
Fenstergrößen:
1,35 x 2,25 m  3,04 m² 4x2 Flg
Alle bodenstehenden Außenflügel weisen eine horizontale glasteilende Holzsprosse ca. im unteren Drittel auf, innen liegende Flügel nur teilweise
Leistungsumfang, siehe Vortext: Erläuterung und Leistungsumfang
Sanierung und Instandsetzung Holzfenster Bj. 1953
Die dort genannten Leistungen der Schadensklasse 1, 2 und 3 sind in die Einheitpreise einzurechnen
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Menge: 8,000 Stk

**3.5.8 Kastendoppelfenster 1,35 x 2,25 m Schadensklasse 2**
*** Bedarfsposition ohne GB
Kastendoppelfenster 1,35 x 2,25 m Schadensklasse 2
Fenstergrößen:
1,35 x 2,25 m  3,04 m² 4x2 Flg
Alle bodenstehenden Außenflügel weisen eine horizontale glasteilende Holzsprosse ca. im unteren Drittel auf, innen liegende Flügel nur teilweise
Leistungsumfang, siehe Vortext: Erläuterung und Leistungsumfang
Sanierung und Instandsetzung Holzfenster Bj. 1953
Die dort genannten Leistungen der Schadensklasse 1, 2 und 3 sind in die Einheitpreise einzurechnen
Fensteransicht siehe Pos. zuvor
Menge: 1,000 Stk

**3.5.9 Kastendoppelfenster 1,35 x 2,25 m Schadensklasse 3**
Kastendoppelfenster 1,35 x 2,25 m Schadensklasse 3
Fenstergrößen:
1,35 x 2,25 m  3,04 m² 4x2 Flg
Alle bodenstehenden Außenflügel weisen eine horizontale glasteilende Holzsprosse ca. im unteren Drittel auf, innen liegende Flügel nur teilweise
Leistungsumfang, siehe Vortext: Erläuterung und Leistungsumfang
Sanierung und Instandsetzung Holzfenster Bj. 1953
Die dort genannten Leistungen der Schadensklasse 1, 2 und 3 sind in die Einheitpreise einzurechnen
Fensteransicht siehe Pos. zuvor
Menge: 4,000 Stk

**3.5.10 unteres Rahmenholz/Fensterstock sanieren bis 1,35 m**
unteres Rahmenholz/Fensterstock unterhalb Doppelkastenrahmen sanieren bis ca. 1,35 m
Rahmenstück bis h=80 mm t= bis 145 mm
- abschnittsweise heraustrennen und fräsen z.B. mittels Multimaster/Oszillierender Säge
- ggfs. ist eine provisoriusche Unterstützung mit Hartholz und Hartholzkeilen vorzunehmen um ein absacken des Rahmens zu verhindern
- erhaltenswürdiges tragfähiges Holz kann verbleiben
- Es ist in den vorhandenen Abmessungen eine neue Kieferkantel (3-fach lamelliert, Kiefer keilgezinkt) mittels Unterstützung durch 2-K-Holzspachtelmasse z.B. Repair Care Dry-Fley z.B. in den Abmessungen 72x145 mm oder kleiner einzusetzen, bei verbleibendem Restholz ist die Kantel entsprechend anzupassen
- das einzusetzende Holz ist 2x weiß vorzugrundieren Holzschutz-Grundierung, ventilierend, absperrend, Capalac GrundierWeiß Grundbeschichtung mit Alkydharzlackfarbe,
- das neu einzusetzende Rahmenholz ist dauerhaft sicher zu unterkeilen um eine dauerhafte Lastabtragung sicherzustellen
- desweiteren sind eine ausreichende Anzahl gemäß RAL an Mauerwerksschrauben/Betonschrauben durch das untere Rahmenstück einzusetzen
Rahmenbreite bis ca. 1,35 m
"Alternativ-Systeme oder Produkte, mit Nachweis der geforderten System- und Systemkomponenten- Eigenschaften, sind als komplettes System zulässig, sofern mindestens gleichartige Baustoffdaten erreicht werden.”
Menge: 4,000 Stk

**3.5.11 Wassernase/Wetterschenkel komplett erneuern**
Wassernase/Wetterschenkel komplett erneuern
entsprechend vorhandenen Wetterschenkel komplett vorsichtig vom Flügelrahmen entfernen, ggfs. mit einem Multimaster abschneiden, Flügelunterstück beischleifen und ggfs. mit Stechbeitel so bearbeiten, dass eine ebene Fläche entsteht.
Lieferung und Einbau eines neuen Wetterschenkels aus Kiefer in der vorhandenen Geometrie (Denkmalschutz) mit repair-care Dry Flex oder Bio Flex einkleben (Hinweise reapair-care beachten).
Die Fuge zum Rahmen und Glas ist vollständig mit repair-care Dry Seal MP zu schließen und sauber abzuziehen.
Achtung: neu eingebautes Holz ist bereits mit Capalac Holz-Imprägniergrund und Capalac GrundierWeiß vorzubeschichten un in den Einheitspreis zu berücksichtigen
Holzschutz-Imprägnierung, lösemittelhaltig, Capalac Holz-Imprägniergrund für vorgenannte Flächen bis 10 %
Imprägnierung mit Holzschutzmittel, bläuewidrig,
lösemittelhaltig, transparent, außen einsetzbar.
(entspr. der VOC-Decopaint 2010)
Ausführung: auf freiliegenden bzw. freigelegten
Holzflächen
Produkt: Capalac Holz-Imprägniergrund
Verbrauch: 100 ml/m²
Grundierung,
Holzschutz-Grundierung, ventilierend, absperrend, Capalac GrundierWeiß
Grundbeschichtung mit Alkydharzlackfarbe,
lösemittelverdünnbar, isolierend gegen
wasserlösliche Holzinhaltsstoffe, ventilierend,
weiß pigmentiert, außen einsetzbar.
(entspr. der VOC-Decopaint 2010)
Farbton: weiß
(abgestimmt auf die Schlussbeschichtung)
Produkt: Capalac GrundierWeiß
Verbrauch: 100 ml/m²
Menge: 18,000 m

**3.5.12 Wassernase/Wetterschenkel Teillänge bis 20 cm erneuern**
Wassernase/Wetterschenkel Teillänge bis 20 cm erneuern
entsprechend vorhandenen Wetterschenkel bis zu einer Länge von 20 cm vorsichtig vom Flügelrahmen entfernen, ggfs. mit einem Multimaster abschneiden, Flügelunterstück beischleifen und ggfs. mit Stechbeitel so bearbeiten, dass eine ebene Fläche entsteht.
Lieferung und Einbau eines neuen Wetterschenkels aus Kiefer in der vorhandenen Geometrie (Denkmalschutz) mit repair-care Dry Flex oder Bio Flex einkleben (Hinweise reapair-care beachten).
Die Fuge zum Rahmen und Glas ist vollständig mit repair-care Dry Seal MP zu schließen und sauber abzuziehen.
Achtung: neu eingebautes Holz ist bereits mit Capalac Holz-Imprägniergrund und Capalac GrundierWeiß vorzubeschichten un in den Einheitspreis zu berücksichtigen
Holzschutz-Imprägnierung, lösemittelhaltig, Capalac Holz-Imprägniergrund für vorgenannte Flächen bis 10 %
Imprägnierung mit Holzschutzmittel, bläuewidrig,
lösemittelhaltig, transparent, außen einsetzbar.
(entspr. der VOC-Decopaint 2010)
Ausführung: auf freiliegenden bzw. freigelegten
Holzflächen
Produkt: Capalac Holz-Imprägniergrund
Verbrauch: 100 ml/m²
Grundierung,
Holzschutz-Grundierung, ventilierend, absperrend, Capalac GrundierWeiß
Grundbeschichtung mit Alkydharzlackfarbe,
lösemittelverdünnbar, isolierend gegen
wasserlösliche Holzinhaltsstoffe, ventilierend,
weiß pigmentiert, außen einsetzbar.
(entspr. der VOC-Decopaint 2010)
Farbton: weiß
(abgestimmt auf die Schlussbeschichtung)
Produkt: Capalac GrundierWeiß
Verbrauch: 100 ml/m²
Menge: 13,000 Stk

**3.5.13 Kastendoppelfenster 1,50 x 2,325 m Schadensklasse 1**
Kastendoppelfenster 1,50 x 2,325 m Schadensklasse 1
Fenstergrößen:
1,50 x 2,325 m  3,49 m² 4x2 Flg
Alle bodenstehenden Außenflügel weisen eine horizontale glasteilende Holzsprosse ca. im unteren Drittel auf, innen liegende Flügel nur teilweise
Leistungsumfang, siehe Vortext: Erläuterung und Leistungsumfang
Sanierung und Instandsetzung Holzfenster Bj. 1953
Die dort genannten Leistungen der Schadensklasse 1, 2 und 3 sind in die Einheitpreise einzurechnen
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Menge: 5,000 Stk

**3.5.14 Kastendoppelfenster 1,50 x 2,325 m Schadensklasse 2**
Kastendoppelfenster 1,50 x 2,325 m Schadensklasse 2
Fenstergrößen:
1,50 x 2,325 m  3,49 m² 4x2 Flg
Alle bodenstehenden Außenflügel weisen eine horizontale glasteilende Holzsprosse ca. im unteren Drittel auf, innen liegende Flügel nur teilweise
Leistungsumfang, siehe Vortext: Erläuterung und Leistungsumfang
Sanierung und Instandsetzung Holzfenster Bj. 1953
Die dort genannten Leistungen der Schadensklasse 1, 2 und 3 sind in die Einheitpreise einzurechnen
Fensteransicht siehe Pos. zuvor
Menge: 3,000 Stk

**3.5.15 Kastendoppelfenster 1,50 x 2,325 m Schadensklasse 3**
Kastendoppelfenster 1,50 x 2,325 m Schadensklasse 3
Fenstergrößen:
1,50 x 2,325 m  3,49 m² 4x2 Flg
Alle bodenstehenden Außenflügel weisen eine horizontale glasteilende Holzsprosse ca. im unteren Drittel auf, innen liegende Flügel nur teilweise
Leistungsumfang, siehe Vortext: Erläuterung und Leistungsumfang
Sanierung und Instandsetzung Holzfenster Bj. 1953
Die dort genannten Leistungen der Schadensklasse 1, 2 und 3 sind in die Einheitpreise einzurechnen
Fensteransicht siehe Pos. zuvor
Menge: 3,000 Stk

**3.5.16 unteres Rahmenholz/Fensterstock sanieren bis 1,50 m**
unteres Rahmenholz/Fensterstock unterhalb Doppelkastenrahmen sanieren bis ca. 1,50 m
Rahmenstück bis h=80 mm t= bis 145 mm
- abschnittsweise heraustrennen und fräsen z.B. mittels Multimaster/Oszillierender Säge
- ggfs. ist eine provisoriusche Unterstützung mit Hartholz und Hartholzkeilen vorzunehmen um ein absacken des Rahmens zu verhindern
- erhaltenswürdiges tragfähiges Holz kann verbleiben
- Es ist in den vorhandenen Abmessungen eine neue Kieferkantel (3-fach lamelliert, Kiefer keilgezinkt) mittels Unterstützung durch 2-K-Holzspachtelmasse z.B. Repair Care Dry-Fley z.B. in den Abmessungen 72x145 mm oder kleiner einzusetzen, bei verbleibendem Restholz ist die Kantel entsprechend anzupassen
- das einzusetzende Holz ist 2x weiß vorzugrundieren Holzschutz-Grundierung, ventilierend, absperrend, Capalac GrundierWeiß Grundbeschichtung mit Alkydharzlackfarbe,
- das neu einzusetzende Rahmenholz ist dauerhaft sicher zu unterkeilen um eine dauerhafte Lastabtragung sicherzustellen
- desweiteren sind eine ausreichende Anzahl gemäß RAL an Mauerwerksschrauben/Betonschrauben durch das untere Rahmenstück einzusetzen
Rahmenbreite bis ca. 1,50 m
"Alternativ-Systeme oder Produkte, mit Nachweis der geforderten System- und Systemkomponenten- Eigenschaften, sind als komplettes System zulässig, sofern mindestens gleichartige Baustoffdaten erreicht werden.”
Menge: 3,000 Stk

**3.5.17 Wassernase/Wetterschenkel komplett erneuern**
Wassernase/Wetterschenkel komplett erneuern
entsprechend vorhandenen Wetterschenkel komplett vorsichtig vom Flügelrahmen entfernen, ggfs. mit einem Multimaster abschneiden, Flügelunterstück beischleifen und ggfs. mit Stechbeitel so bearbeiten, dass eine ebene Fläche entsteht.
Lieferung und Einbau eines neuen Wetterschenkels aus Kiefer in der vorhandenen Geometrie (Denkmalschutz) mit repair-care Dry Flex oder Bio Flex einkleben (Hinweise reapair-care beachten).
Die Fuge zum Rahmen und Glas ist vollständig mit repair-care Dry Seal MP zu schließen und sauber abzuziehen.
Achtung: neu eingebautes Holz ist bereits mit Capalac Holz-Imprägniergrund und Capalac GrundierWeiß vorzubeschichten un in den Einheitspreis zu berücksichtigen
Holzschutz-Imprägnierung, lösemittelhaltig, Capalac Holz-Imprägniergrund für vorgenannte Flächen bis 10 %
Imprägnierung mit Holzschutzmittel, bläuewidrig,
lösemittelhaltig, transparent, außen einsetzbar.
(entspr. der VOC-Decopaint 2010)
Ausführung: auf freiliegenden bzw. freigelegten
Holzflächen
Produkt: Capalac Holz-Imprägniergrund
Verbrauch: 100 ml/m²
Grundierung,
Holzschutz-Grundierung, ventilierend, absperrend, Capalac GrundierWeiß
Grundbeschichtung mit Alkydharzlackfarbe,
lösemittelverdünnbar, isolierend gegen
wasserlösliche Holzinhaltsstoffe, ventilierend,
weiß pigmentiert, außen einsetzbar.
(entspr. der VOC-Decopaint 2010)
Farbton: weiß
(abgestimmt auf die Schlussbeschichtung)
Produkt: Capalac GrundierWeiß
Verbrauch: 100 ml/m²
Menge: 17,000 m

**3.5.18 Wassernase/Wetterschenkel Teillänge bis 20 cm erneuern**
Wassernase/Wetterschenkel Teillänge bis 20 cm erneuern
entsprechend vorhandenen Wetterschenkel bis zu einer Länge von 20 cm vorsichtig vom Flügelrahmen entfernen, ggfs. mit einem Multimaster abschneiden, Flügelunterstück beischleifen und ggfs. mit Stechbeitel so bearbeiten, dass eine ebene Fläche entsteht.
Lieferung und Einbau eines neuen Wetterschenkels aus Kiefer in der vorhandenen Geometrie (Denkmalschutz) mit repair-care Dry Flex oder Bio Flex einkleben (Hinweise reapair-care beachten).
Die Fuge zum Rahmen und Glas ist vollständig mit repair-care Dry Seal MP zu schließen und sauber abzuziehen.
Achtung: neu eingebautes Holz ist bereits mit Capalac Holz-Imprägniergrund und Capalac GrundierWeiß vorzubeschichten un in den Einheitspreis zu berücksichtigen
Holzschutz-Imprägnierung, lösemittelhaltig, Capalac Holz-Imprägniergrund für vorgenannte Flächen bis 10 %
Imprägnierung mit Holzschutzmittel, bläuewidrig,
lösemittelhaltig, transparent, außen einsetzbar.
(entspr. der VOC-Decopaint 2010)
Ausführung: auf freiliegenden bzw. freigelegten
Holzflächen
Produkt: Capalac Holz-Imprägniergrund
Verbrauch: 100 ml/m²
Grundierung,
Holzschutz-Grundierung, ventilierend, absperrend, Capalac GrundierWeiß
Grundbeschichtung mit Alkydharzlackfarbe,
lösemittelverdünnbar, isolierend gegen
wasserlösliche Holzinhaltsstoffe, ventilierend,
weiß pigmentiert, außen einsetzbar.
(entspr. der VOC-Decopaint 2010)
Farbton: weiß
(abgestimmt auf die Schlussbeschichtung)
Produkt: Capalac GrundierWeiß
Verbrauch: 100 ml/m²
Menge: 11,000 Stk

**3.5.19 Bohrlöcher neu verschließen**
Bohrlöcher neu verschließen
Nach dem Entfernen  der Geländer durch den Schlosser verbleiben alte Schraublöcher vowiegend aus Sechskantholzschrauben M8/M10, diese Löcher sind auf 10 mm über die gesamte Tiefe von bis 80 mm aufzubohren und mittels neuer Hartholzdübel 10 mm und repair-care DRY Flex einzukleben, Oberfläche bündig beischleifen.
Hinweis: es muss satt und tragfähig geklebt werden, da durch den Schlosser an derselben Stelle neu befestigt wird.
Abrechnung: je Dübelloch
Menge: 120,000 Stk

#### Bereich 3.6 Holzverbundfenster Bj.1973 Kittfuge

**3.6.1 Holzverbundfenster 1,45 x 1,78 m Schadensklasse 1**
Holzverbundfenster 1,45 x 1,78 m Schadensklasse 1
Fenstergrößen:
1,45 x 1,78 m  2,57 m² 4 Verbundflügel (8 Einzeflügel)
Leistungsumfang, siehe Vortext: Erläuterung und Leistungsumfang
Sanierung und Instandsetzung Holzverbundfenster alt Bj. 1973
Die dort genannten Leistungen der Schadensklasse 1, 2 und 3 sind in die Einheitpreise einzurechnen
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Menge: 2,000 Stk

**3.6.2 Holzverbundfenster 1,45 x 1,78 m Schadensklasse 2**
Holzverbundfenster 1,45 x 1,78 m Schadensklasse 2
Fenstergrößen:
1,45 x 1,78 m  2,57 m² 4 Verbundflügel (8 Einzeflügel)
Leistungsumfang, siehe Vortext: Erläuterung und Leistungsumfang
Sanierung und Instandsetzung Holzverbundfenster alt Bj. 1973
Die dort genannten Leistungen der Schadensklasse 1, 2 und 3 sind in die Einheitpreise einzurechnen
Fensteransicht siehe Pos. zuvor
Menge: 1,000 Stk

**3.6.3 Holzverbundfenster 1,45 x 1,78 m Schadensklasse 3**
Holzverbundfenster 1,45 x 1,78 m Schadensklasse 3
Fenstergrößen:
1,45 x 1,78 m  2,57 m² 4 Verbundflügel (8 Einzeflügel)
Leistungsumfang, siehe Vortext: Erläuterung und Leistungsumfang
Sanierung und Instandsetzung Holzverbundfenster alt Bj. 1973
Die dort genannten Leistungen der Schadensklasse 1, 2 und 3 sind in die Einheitpreise einzurechnen
Fensteransicht siehe Pos. zuvor
Menge: 5,000 Stk

**3.6.4 Holzverbundfenster 2,01 x 2,25 m Schadensklasse 1**
Holzverbundfenster 2,01 x 2,25 m Schadensklasse 1
Fenstergrößen:
2,01 x 2,25 m  4,52 m² 6 Verbundflügel (12 Einzeflügel)
2,00 x 2,25 m  4,50 m² 6 Verbundflügel (12 Einzeflügel)
2,05 x 2,25 m  4,61 m² 6 Verbundflügel (12 Einzeflügel)
Alle bodenstehenden Außenflügel weisen eine horizontale glasteilende Holzsprosse ca. im unteren Drittel auf, innen liegende Flügel nur teilweise
Leistungsumfang, siehe Vortext: Erläuterung und Leistungsumfang
Sanierung und Instandsetzung Holzverbundfenster alt Bj. 1973
Die dort genannten Leistungen der Schadensklasse 1, 2 und 3 sind in die Einheitpreise einzurechnen
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Menge: 2,000 Stk

**3.6.5 Holzverbundfenster 2,01 x 2,25 m Schadensklasse 2**
Holzverbundfenster 2,01 x 2,25 m Schadensklasse 2
Fenstergrößen:
2,01 x 2,25 m  4,52 m² 6 Verbundflügel (12 Einzeflügel)
2,00 x 2,25 m  4,50 m² 6 Verbundflügel (12 Einzeflügel)
2,05 x 2,25 m  4,61 m² 6 Verbundflügel (12 Einzeflügel)
Alle bodenstehenden Außenflügel weisen eine horizontale glasteilende Holzsprosse ca. im unteren Drittel auf, innen liegende Flügel nur teilweise
Leistungsumfang, siehe Vortext: Erläuterung und Leistungsumfang
Sanierung und Instandsetzung Holzverbundfenster alt Bj. 1973
Die dort genannten Leistungen der Schadensklasse 1, 2 und 3 sind in die Einheitpreise einzurechnen
Fensteransicht siehe Pos. zuvor
Menge: 1,000 Stk

**3.6.6 Holzverbundfenster 2,01 x 2,25 m Schadensklasse 3**
Holzverbundfenster 2,01 x 2,25 m Schadensklasse 3
Fenstergrößen:
2,01 x 2,25 m  4,52 m² 6 Verbundflügel (12 Einzeflügel)
2,00 x 2,25 m  4,50 m² 6 Verbundflügel (12 Einzeflügel)
2,05 x 2,25 m  4,61 m² 6 Verbundflügel (12 Einzeflügel)
Alle bodenstehenden Außenflügel weisen eine horizontale glasteilende Holzsprosse ca. im unteren Drittel auf, innen liegende Flügel nur teilweise
Leistungsumfang, siehe Vortext: Erläuterung und Leistungsumfang
Sanierung und Instandsetzung Holzverbundfenster alt Bj. 1973
Die dort genannten Leistungen der Schadensklasse 1, 2 und 3 sind in die Einheitpreise einzurechnen
Fensteransicht siehe Pos. zuvor
Menge: 3,000 Stk

**3.6.7 Holzverbundfenster 2,10 x 2,275 m Schadensklasse 1**
*** Bedarfsposition ohne GB
Holzverbundfenster 2,10 x 2,275 m Schadensklasse 1
Fenstergrößen:
2,10 x 2,275 m  4,78 m² 6 Verbundflügel (12 Einzeflügel)
Alle bodenstehenden Außenflügel weisen eine horizontale glasteilende Holzsprosse ca. im unteren Drittel auf, innen liegende Flügel nur teilweise
Leistungsumfang, siehe Vortext: Erläuterung und Leistungsumfang
Sanierung und Instandsetzung Holzverbundfenster alt Bj. 1973
Die dort genannten Leistungen der Schadensklasse 1, 2 und 3 sind in die Einheitpreise einzurechnen
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Menge: 1,000 Stk

**3.6.8 Holzverbundfenster 2,10 x 2,275 m Schadensklasse 2**
Holzverbundfenster 2,10 x 2,275 m Schadensklasse 2
Fenstergrößen:
2,10 x 2,275 m  4,78 m² 6 Verbundflügel (12 Einzeflügel)
Alle bodenstehenden Außenflügel weisen eine horizontale glasteilende Holzsprosse ca. im unteren Drittel auf, innen liegende Flügel nur teilweise
Leistungsumfang, siehe Vortext: Erläuterung und Leistungsumfang
Sanierung und Instandsetzung Holzverbundfenster alt Bj. 1973
Die dort genannten Leistungen der Schadensklasse 1, 2 und 3 sind in die Einheitpreise einzurechnen
Fensteransicht siehe Pos. zuvor
Menge: 5,000 Stk

**3.6.9 Holzverbundfenster 2,10 x 2,275 m Schadensklasse 3**
Holzverbundfenster 2,10 x 2,275 m Schadensklasse 3
Fenstergrößen:
2,10 x 2,275 m  4,78 m² 6 Verbundflügel (12 Einzeflügel)
Alle bodenstehenden Außenflügel weisen eine horizontale glasteilende Holzsprosse ca. im unteren Drittel auf, innen liegende Flügel nur teilweise
Leistungsumfang, siehe Vortext: Erläuterung und Leistungsumfang
Sanierung und Instandsetzung Holzverbundfenster alt Bj. 1973
Die dort genannten Leistungen der Schadensklasse 1, 2 und 3 sind in die Einheitpreise einzurechnen
Fensteransicht siehe Pos. zuvor
Menge: 1,000 Stk

#### Bereich 3.7 Holzverbundfenster neuer Bj.1993 Silikonfuge

**3.7.1 Holzverbundfenster 1,45 x 2,60 m Schadensklasse 1**
Holzverbundfenster 1,45 x 2,60 m Schadensklasse 1
Fenstergrößen:
1,45 x 2,60 m  3,77 m² 4 Verbundflügel (8 Einzeflügel)
Alle bodenstehenden Außenflügel weisen eine horizontale glasteilende Holzsprosse ca. im unteren Drittel auf, innen liegende Flügel nur teilweise
Leistungsumfang, siehe Vortext: Erläuterung und Leistungsumfang
Sanierung und Instandsetzung Holzverbundfenster Bj. 1993 Silikonfuge
Die dort genannten Leistungen der Schadensklasse 1, 2 und 3 sind in die Einheitpreise einzurechnen
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Menge: 8,000 Stk

**3.7.2 Holzverbundfenster 1,45 x 2,60 m Schadensklasse 2**
Holzverbundfenster 1,45 x 2,60 m Schadensklasse 2
Fenstergrößen:
1,45 x 2,60 m  3,77 m² 4 Verbundflügel (8 Einzeflügel)
Alle bodenstehenden Außenflügel weisen eine horizontale glasteilende Holzsprosse ca. im unteren Drittel auf, innen liegende Flügel nur teilweise
Leistungsumfang, siehe Vortext: Erläuterung und Leistungsumfang
Sanierung und Instandsetzung Holzverbundfenster Bj. 1993 Silikonfuge
Die dort genannten Leistungen der Schadensklasse 1, 2 und 3 sind in die Einheitpreise einzurechnen
Fensteransicht siehe Pos. zuvor
Menge: 23,000 Stk

**3.7.3 Holzverbundfenster 1,45 x 2,60 m Schadensklasse 3**
Holzverbundfenster 1,45 x 2,60 m Schadensklasse 3
Fenstergrößen:
1,45 x 2,60 m  3,77 m² 4 Verbundflügel (8 Einzeflügel)
Alle bodenstehenden Außenflügel weisen eine horizontale glasteilende Holzsprosse ca. im unteren Drittel auf, innen liegende Flügel nur teilweise
Leistungsumfang, siehe Vortext: Erläuterung und Leistungsumfang
Sanierung und Instandsetzung Holzverbundfenster Bj. 1993 Silikonfuge
Die dort genannten Leistungen der Schadensklasse 1, 2 und 3 sind in die Einheitpreise einzurechnen
Fensteransicht siehe Pos. zuvor
Menge: 1,000 Stk

#### Bereich 3.8 Zusatzleistungen Rahmenausbesserungen

**3.8.1 Abdichten von Fugen und Verbindungen in Holz (u.a. V-Fugen) bis 0,07 m**
Fuge/Verbindung bis zu 0,07 m lang. Nach dem REPAIR-
CARE- System, P2- Methode, wie folgt behandeln:
- lose Farbreste/Anstrich um die Fuge/Verbindung bis
zum rohen Holz entfernen und nachschleifen (Repair Care
Profi / Scotch Brite),
- mit der REPAIR-CARE PROFI- Fräse Fuge ca. 10,0 mm
breit und tief aufweiten bzw. fräsen,
- mit REPAIR-CARE Holzfeuchte-messgerät CS1® Feuchte
überprüfen (max18%),
- Fräsreste entfernen und schleifen,
- rohes Holz mit REPAIR-CARE DRY-FIX (1 oder 4 oder 16)
grundieren,
- Fu- Fuge/Verbindung mit entsprechen-dem REPAIR-CARE
DRY-FLEX (1 oder 4 oder 16) benetzen, luftfrei
verpressen, ausspachteln und ggf. modellieren,
Die alte Falzung ist wieder herzustellen,
alle Reparaturstellen schleifen (Repair Care Profi )
und mit Farbsystem behandeln.
Imprägnierung mit Holzschutzmittel mit vorbeugender
Wirkung gegen Bläue und holzzerstörenden Pilzbefall,
Ausführung: auf freigelegte bearbeitete Holzflächen.
Erzeugnis: Capalac Holz-Imprägniergrund transparent
anschließend Rohholzstellen nur der vorgenannten Leistung
mit Grundierung behandeln
Erzeugnis: Capalac GrundierWeiß
weitere Anstriche und Beschichtungsfolgen sind Leistungsteil der Malerarbeiten
"Alternativ-Systeme oder Produkte, mit Nachweis der geforderten System- und Systemkomponenten- Eigenschaften, sind als komplettes System zulässig, sofern mindestens gleichartige Baustoffdaten erreicht werden.”
Menge: 6,000 St

**3.8.2 Fugen und Verbindungen bis 0,10 m lang**
Abdichten von Fugen und Verbindungen in Holz (u.a. V-
Fugen) Fuge/Verbindung bis zu 0,10 m lang bei
beginnender Holzschädigung, sonst werden bei
ungeschädigtem Holz die Leistungen durch den Maler
durchgeführt. Nach dem REPAIR-CARE- System, P2-
Methode
sonst wie Pos zuvor
"Alternativ-Systeme oder Produkte, mit Nachweis der geforderten System- und Systemkomponenten- Eigenschaften, sind als komplettes System zulässig, sofern mindestens gleichartige Baustoffdaten erreicht werden.”
Menge: 2,000 St

**3.8.3 Fugen und Verbindungen bis 0,15 m lang**
Abdichten von Fugen und Verbindungen in Holz (u.a. V-
Fugen) Fuge/Verbindung bis zu 0,15 m lang bei
beginnender Holzschädigung, sonst werden bei
ungeschädigtem Holz die Leistungen durch den Maler
durchgeführt. Nach dem REPAIR-CARE- System, P2-
Methode
sonst wie Pos zuvor
"Alternativ-Systeme oder Produkte, mit Nachweis der geforderten System- und Systemkomponenten- Eigenschaften, sind als komplettes System zulässig, sofern mindestens gleichartige Baustoffdaten erreicht werden.”
Menge: 1,000 St

**3.8.4 Fugen und Verbindungen bis 0,30 m lang**
Abdichten von Fugen und Verbindungen in Holz (u.a. V-
Fugen) Fuge/Verbindung bis zu 0,30 m lang bei
beginnender Holzschädigung, sonst werden bei
ungeschädigtem Holz die Leistungen durch den Maler
durchgeführt. Nach dem REPAIR-CARE- System, P2-
Methode
sonst wie Pos zuvor
"Alternativ-Systeme oder Produkte, mit Nachweis der geforderten System- und Systemkomponenten- Eigenschaften, sind als komplettes System zulässig, sofern mindestens gleichartige Baustoffdaten erreicht werden.”
Menge: 1,000 St

**3.8.5 Risssanierung, Holzriss bis ca. 0,05 m lang**
Holzriss bis ca. 0,05 m lang, gemäß REPAIR-CARE-
System,  Methode P4, wie folgt behandeln:
-lose Farbreste/Anstrich um die beschädigte Fuge bis
zum rohen Holz entfernen und abschleifen (Repair Care
Profi / Scotch Brite)
-den Riss am Anfang und am Ende aufbohren
(Entspannungsbohrung)
-mit REPAIR-CARE PROFI Fräsgerät den Riss 5 bis 9 mm
breit und mindestens 10mm tief fräsen,
-mit REPAIR-CARE Holzfeuchte-messgerät CS1® Feuchte
überprüfen (max. 18%),
-Fräsreste entfernen und schleifen,
-rohes Holz mit REPAIR-CARE DRY-FIX (1, 4 oder 16)
grundieren,
-Riss mit entsprechendem REPAIR-CARE DRY-FLEX (1 oder
4 oder 16) benetzen, luftfrei verpressen, ausspachteln
und modellieren,
Die alte Falzung ist wieder herzustellen
-Schleifen (Repair Care Profi ) und beschichten
alle Reparaturstellen schleifen (Repair Care Profi )
und mit Farbsystem behandeln.
Imprägnierung mit Holzschutzmittel mit vorbeugender
Wirkung gegen Bläue und holzzerstörenden Pilzbefall,
Ausführung: auf freigelegte bearbeitete Holzflächen.
Erzeugnis: Capalac Holz-Imprägniergrund transparent
anschließend Rohholzstellen nur der vorgenannten Leistung
mit Grundierung behandeln
Erzeugnis: Capalac GrundierWeiß
weitere Anstriche und Beschichtungsfolgen sind Leistungsteil der Malerarbeiten
"Alternativ-Systeme oder Produkte, mit Nachweis der geforderten System- und Systemkomponenten- Eigenschaften, sind als komplettes System zulässig, sofern mindestens gleichartige Baustoffdaten erreicht werden.”
Menge: 20,000 St

**3.8.6 Risssanierung, Holzriss bis ca. 0,10 m lang**
Holzriss bis ca. 0,10 m lang, gemäß REPAIR-CARE-
System,  Methode P4 sonst wie Pos. zuvor
"Alternativ-Systeme oder Produkte, mit Nachweis der geforderten System- und Systemkomponenten- Eigenschaften, sind als komplettes System zulässig, sofern mindestens gleichartige Baustoffdaten erreicht werden.”
Menge: 4,000 St

**3.8.7 Risssanierung, Holzriss bis ca. 0,20 m lang**
Holzriss bis ca. 0,20 m lang, gemäß REPAIR-CARE-
System,  Methode P4 sonst wie Pos. zuvor
"Alternativ-Systeme oder Produkte, mit Nachweis der geforderten System- und Systemkomponenten- Eigenschaften, sind als komplettes System zulässig, sofern mindestens gleichartige Baustoffdaten erreicht werden.”
Menge: 1,000 St

**3.8.8 Risssanierung, Holzriss bis ca. 0,30 m lang**
Holzriss bis ca. 0,30 m lang, gemäß REPAIR-CARE-
System,  Methode P4 sonst wie Pos. zuvor
"Alternativ-Systeme oder Produkte, mit Nachweis der geforderten System- und Systemkomponenten- Eigenschaften, sind als komplettes System zulässig, sofern mindestens gleichartige Baustoffdaten erreicht werden.”
Menge: 1,000 St

**3.8.9 Überarbeitung von Holzdübeln (vornehmlich bodenstehende Elemente 3 Tei**
Ausbesserung von Astlöchern, Harzgallen und Holzdübel,
gemäß REPAIR-CARE-  System P5-, der Fa. REPAIR-CARE
International wie folgt behandeln:
-lose Farbreste/Anstrich um die Stellen bis zum rohen
Holz entfernen und abschleifen,
-mit REPAIR-CARE PROFI -C- Fräsgerät die Stelle min. 5
bis 9 mm breit und tief auffräsen (Flachdübeldurchmesser
ca. 30 mm),
-mit REPAIR-CARE Holzfeuchte-Messgerät (max18%
zulässig) überprüfen,
-nachschleifen und entstauben,
-Rohes Holz mit REPAIR-CARE DRY-FIX WS grundieren,
-mit REPAIR-CARE DRY-FLEX-RP benetzen und ausspachteln
schleifen und mit Farbe grundieren,
-Die alte Falzung ist wieder herzustellen.
alle Reparaturstellen schleifen (Repair Care Profi )
und mit Farbsystem behandeln.
Imprägnierung mit Holzschutzmittel mit vorbeugender
Wirkung gegen Bläue und holzzerstörenden Pilzbefall,
Ausführung: auf freigelegte bearbeitete Holzflächen.
Erzeugnis: Capalac Holz-Imprägniergrund transparent
anschließend Rohholzstellen nur der vorgenannten Leistung
mit Grundierung behandeln
Erzeugnis: Capalac GrundierWeiß
weitere Anstriche und Beschichtungsfolgen sind Leistungsteil der Malerarbeiten
"Alternativ-Systeme oder Produkte, mit Nachweis der geforderten System- und Systemkomponenten- Eigenschaften, sind als komplettes System zulässig, sofern mindestens gleichartige Baustoffdaten erreicht werden.”
Menge: 3,000 St

**3.8.10 Massive Reparatur durch Ersatz bis 50 cm³**
Reparaturstelle bis ca. 50 cm³ groß, (1/8 Set), wie
folgt behandeln: Angefaulte und fehlende Holzstellen
nach WINDOW-CARE Methode C1, -System DRY-FLEX RP- der Fa. REPAIR-CARE-International wie folgt behandeln:
-alten Farbanstrich um die beschädigte Stelle bis auf
das rohe Holz entfernen.
- Schadhaftes Holz (dunkle Farbe und weich) durch
Fräsen maschinell entfernen.
-Holzfeuchtigkeit prüfen (max.18% zulässig)
-Ausgefräste Stellen nachschleifen und mit DRY-FIX-WS/
WQ grundieren.
-Holzkontaktflächen mit DRY-FLEX-RP/WQ/ dünn
vorspachteln und anschl. verfüllen,
am nächsten Tag schleifen und mit Farbsystem
behandeln.
Die alte Falzung ist wieder herzustellen.
alle Reparaturstellen schleifen (Repair Care Profi )
und mit Farbsystem behandeln.
Imprägnierung mit Holzschutzmittel mit vorbeugender
Wirkung gegen Bläue und holzzerstörenden Pilzbefall,
Ausführung: auf freigelegte bearbeitete Holzflächen.
Erzeugnis: Capalac Holz-Imprägniergrund transparent
anschließend Rohholzstellen nur der vorgenannten Leistung
mit Grundierung behandeln
Erzeugnis: Capalac GrundierWeiß
weitere Anstriche und Beschichtungsfolgen sind Leistungsteil der Malerarbeiten
"Alternativ-Systeme oder Produkte, mit Nachweis der geforderten System- und Systemkomponenten- Eigenschaften, sind als komplettes System zulässig, sofern mindestens gleichartige Baustoffdaten erreicht werden.”
Menge: 3,000 St

**3.8.11 Massive Reparatur durch Ersatz bis 100 cm³**
Reparaturstelle bis ca. 100 cm³ groß, (1/4 Set), wie
folgt behandeln: angefaulte und fehlende Holzstellen
nach WINDOW-CARE Methode C1, -System DRY-FLEX RP- der
Fa. REPAIR-CARE-International, sonst wie Pos. zuvor
"Alternativ-Systeme oder Produkte, mit Nachweis der geforderten System- und Systemkomponenten- Eigenschaften, sind als komplettes System zulässig, sofern mindestens gleichartige Baustoffdaten erreicht werden.”
Menge: 1,000 St

**3.8.12 Massive Reparatur durch Ersatz bis 200 cm³**
Reparaturstelle bis ca. 200 cm³ groß, (1/4 Set), wie
folgt behandeln: angefaulte und fehlende Holzstellen
nach WINDOW-CARE Methode C1, -System DRY-FLEX RP- der
Fa. REPAIR-CARE-International, sonst wie Pos. zuvor
"Alternativ-Systeme oder Produkte, mit Nachweis der geforderten System- und Systemkomponenten- Eigenschaften, sind als komplettes System zulässig, sofern mindestens gleichartige Baustoffdaten erreicht werden.”
Menge: 1,000 St

**3.8.13 Massive Reparatur durch Ersatz bis 300 cm³**
Reparaturstelle bis ca. 300 cm³ groß, (1/4 Set), wie
folgt behandeln: angefaulte und fehlende Holzstellen
nach WINDOW-CARE Methode C1, -System DRY-FLEX RP- der
Fa. REPAIR-CARE-International, sonst wie Pos. zuvor
"Alternativ-Systeme oder Produkte, mit Nachweis der geforderten System- und Systemkomponenten- Eigenschaften, sind als komplettes System zulässig, sofern mindestens gleichartige Baustoffdaten erreicht werden.”
Menge: 1,000 St

**3.8.14 Massive Reparatur durch Ersatz bis 400 cm³**
Reparaturstelle bis ca. 400 cm³ groß, (1/4 Set), wie
folgt behandeln: angefaulte und fehlende Holzstellen
nach WINDOW-CARE Methode C1, -System DRY-FLEX RP- der
Fa. REPAIR-CARE-International, sonst wie Pos. zuvor
"Alternativ-Systeme oder Produkte, mit Nachweis der geforderten System- und Systemkomponenten- Eigenschaften, sind als komplettes System zulässig, sofern mindestens gleichartige Baustoffdaten erreicht werden.”
Menge: 1,000 St

**3.8.15 Massive Reparatur durch Laminateinsatz 15 x7x3 cm**
Laminat bis 15 cm lang, 7 cm breit und 3 cm dick in
Fehl- oder Faulstelle nach der WINDOW-CARE DRY-FLEX RP,
-System C3-  der Fa. REPAIR-CARE-International, wie
folgt einbringen:
-defektes Holz abtrennen oder abstemmen
-Holz auf verfaulte Stellen kontrollieren und ggf. mit
einem WINDOW-CARE PROFI -C-Fräsgerät sauber abfräsen
-Fräsreste entfernen und schleifen
-mit WINDOW-CARE Holzfeuchte-Messgerät (max. 18%)
überprüfen
-neues Passstück auf Maß schneiden und einen 4 mm
Spalt zum Bestandsholz einhalten
-unzugängliche Stellen mit Farbe 2-mal streichen
-rohes Holz mit WINDOW-CARE DRY-FIX WS/WQ grundieren
-eine 4 mm Lage mit WINDOW-CARE DRY-FLEX SR luftfrei
benetzen, Passstück aufsetzen und ausrichten
-Die alte Falzung ist wieder herzustellen
-ggf. Justierhilfen und Abstandhölzer anbringen
alle Reparaturstellen schleifen (Repair Care Profi )
und mit Farbsystem behandeln.
Imprägnierung mit Holzschutzmittel mit vorbeugender
Wirkung gegen Bläue und holzzerstörenden Pilzbefall,
Ausführung: auf freigelegte bearbeitete Holzflächen.
Erzeugnis: Capalac Holz-Imprägniergrund transparent
anschließend Rohholzstellen nur der vorgenannten Leistung
mit Grundierung behandeln
Erzeugnis: Capalac GrundierWeiß
weitere Anstriche und Beschichtungsfolgen sind Leistungsteil der Malerarbeiten
"Alternativ-Systeme oder Produkte, mit Nachweis der geforderten System- und Systemkomponenten- Eigenschaften, sind als komplettes System zulässig, sofern mindestens gleichartige Baustoffdaten erreicht werden.”
Menge: 2,000 St

**3.8.16 Massive Reparatur durch Laminateinsatz 30 x7x3 cm**
Laminat bis 30 cm lang, 7 cm breit und 3 cm dick in
Fehl- oder Faulstelle nach der WINDOW-CARE DRY-FLEX RP,
-System C3-  der Fa. REPAIR-CARE-International sonst
wie Pos. zuvor
"Alternativ-Systeme oder Produkte, mit Nachweis der geforderten System- und Systemkomponenten- Eigenschaften, sind als komplettes System zulässig, sofern mindestens gleichartige Baustoffdaten erreicht werden.”
Menge: 1,000 St

**3.8.17 Massive Reparatur durch Laminateinsatz 50 x7x3 cm**
Laminat bis 50 cm lang, 7 cm breit und 3 cm dick in
Fehl- oder Faulstelle nach der WINDOW-CARE DRY-FLEX RP,
-System C3-  der Fa. REPAIR-CARE-International sonst
wie Pos. zuvor
"Alternativ-Systeme oder Produkte, mit Nachweis der geforderten System- und Systemkomponenten- Eigenschaften, sind als komplettes System zulässig, sofern mindestens gleichartige Baustoffdaten erreicht werden.”
Menge: 1,000 St

**3.8.18 Massive Reparatur durch Laminateinsatz 75 x7x3 cm**
Laminat bis 75 cm lang, 7 cm breit und 3 cm dick in
Fehl- oder Faulstelle nach der WINDOW-CARE DRY-FLEX RP,
-System C3-  der Fa. REPAIR-CARE-International sonst
wie Pos. zuvor
"Alternativ-Systeme oder Produkte, mit Nachweis der geforderten System- und Systemkomponenten- Eigenschaften, sind als komplettes System zulässig, sofern mindestens gleichartige Baustoffdaten erreicht werden.”
Menge: 1,000 St

**3.8.19 Massive Reparatur durch Laminateinsatz 100 x7x3 cm**
Laminat bis 100 cm lang, 7 cm breit und 3 cm dick in
Fehl- oder Faulstelle nach der WINDOW-CARE DRY-FLEX RP,
-System C3-  der Fa. REPAIR-CARE-International sonst
wie Pos. zuvor
"Alternativ-Systeme oder Produkte, mit Nachweis der geforderten System- und Systemkomponenten- Eigenschaften, sind als komplettes System zulässig, sofern mindestens gleichartige Baustoffdaten erreicht werden.”
Menge: 1,000 St

**3.8.20 Massive Reparatur durch Passstück 20 x 8 x 7 cm**
Passstück bis  20 cm lang, 8 cm breit und 7 cm tief, in
Fehl- oder Faulstelle nach der REPAIR-CARE DRY-FLEX RP,
System C4 Methode der Fa. REPAIR-CARE-International wie
folgt einbringen:
-defektes Holz abtrennen oder abstemmen
-verfaulte Stellen kontrollieren und ggf. mit REPAIR-
CARE PROFI -C-Fräsgerät sauber ausfräsen
-Fräsreste entfernen und schleifen
-mit REPAIR-CARE Holzfeuchte-messgerät (max. 18%)
überprüfen
-neues Passstück auf Maß schneiden und einen 4 mm
Spalt  zum Bestandsholz einhalten
-Unzugängliche Stellen mit Farbe 2-mal streichen
-rohes Holz mit REPAIR-CARE DRY-FIX WS/WQ grundieren
-eine 4 mm Lage mit REPAIR-CARE DRY-FLEX SR luftfrei
benetzen, Passstück aufsetzen und ausrichten
-ggf. Justierhilfen und Abstandhölzer anbringen
schleifen und mit Farbe grundieren
- Die alte Falzung ist wieder herzustellen.
alle Reparaturstellen schleifen (Repair Care Profi )
und mit Farbsystem behandeln.
Imprägnierung mit Holzschutzmittel mit vorbeugender
Wirkung gegen Bläue und holzzerstörenden Pilzbefall,
Ausführung: auf freigelegte bearbeitete Holzflächen.
Erzeugnis: Capalac Holz-Imprägniergrund transparent
anschließend Rohholzstellen nur der vorgenannten Leistung
mit Grundierung behandeln
Erzeugnis: Capalac GrundierWeiß
weitere Anstriche und Beschichtungsfolgen sind Leistungsteil der Malerarbeiten
"Alternativ-Systeme oder Produkte, mit Nachweis der geforderten System- und Systemkomponenten- Eigenschaften, sind als komplettes System zulässig, sofern mindestens gleichartige Baustoffdaten erreicht werden.”
Menge: 1,000 St

**3.8.21 Massive Reparatur durch Passstück 40 x 8 x 7 cm**
Passstück bis  40 cm lang, 8 cm breit und 7 cm tief, in
Fehl- oder Faulstelle nach der REPAIR-CARE DRY-FLEX RP,
System C4 Methode der Fa. REPAIR-CARE-International wie
folgt einbringen:
-defektes Holz abtrennen oder abstemmen
-verfaulte Stellen kontrollieren und ggf. mit REPAIR-
CARE  PROFI -C-Fräsgerät sauber ausfräsen
-Fräsreste entfernen und schleifen
-mit REPAIR-CARE Holzfeuchte-messgerät (max. 18%)
überprüfen
-neues Passstück auf Maß schneiden und einen 4 mm
Spalt zum Bestandsholz einhalten
-Unzugängliche Stellen mit Farbe 2-mal streichen
-rohes Holz mit REPAIR-CARE DRY-FIX WS/WQ grundieren
-eine 4 mm Lage mit REPAIR-CARE DRY-FLEX SR luftfrei
benetzen, Passstück aufsetzen und ausrichten
-ggf. Justierhilfen und Abstandhölzer anbringen
schleifen und mit Farbe grundieren
- Die alte Falzung ist wieder herzustellen.
alle Reparaturstellen schleifen (Repair Care Profi )
und mit Farbsystem behandeln.
Imprägnierung mit Holzschutzmittel mit vorbeugender
Wirkung gegen Bläue und holzzerstörenden Pilzbefall,
Ausführung: auf freigelegte bearbeitete Holzflächen.
Erzeugnis: Capalac Holz-Imprägniergrund transparent
anschließend Rohholzstellen nur der vorgenannten Leistung
mit Grundierung behandeln
Erzeugnis: Capalac GrundierWeiß
weitere Anstriche und Beschichtungsfolgen sind Leistungsteil der Malerarbeiten
"Alternativ-Systeme oder Produkte, mit Nachweis der geforderten System- und Systemkomponenten- Eigenschaften, sind als komplettes System zulässig, sofern mindestens gleichartige Baustoffdaten erreicht werden.”
Menge: 1,000 St

**3.8.22 Massive Reparatur durch Passstück 100 x 8 x 7 cm**
Passstück bis  100 cm lang, 8 cm breit und 7 cm tief,
in Fehl- oder Faulstelle nach der REPAIR-CARE DRY-FLEX
RP, System C4 Methode der Fa. REPAIR-CARE-International
sonst wie Pos. zuvor
"Alternativ-Systeme oder Produkte, mit Nachweis der geforderten System- und Systemkomponenten- Eigenschaften, sind als komplettes System zulässig, sofern mindestens gleichartige Baustoffdaten erreicht werden.”
Menge: 1,000 St

**3.8.23 Massive Reparatur durch Passstück 200 x 8 x 7 cm**
Passstück bis  200 cm lang, 8 cm breit und 7 cm tief,
in Fehl- oder Faulstelle nach der REPAIR-CARE DRY-FLEX
RP, System C4 Methode der Fa. REPAIR-CARE-International
sonst wie Pos. zuvor
"Alternativ-Systeme oder Produkte, mit Nachweis der geforderten System- und Systemkomponenten- Eigenschaften, sind als komplettes System zulässig, sofern mindestens gleichartige Baustoffdaten erreicht werden.”
Menge: 2,000 St

**3.8.24 Massive Reparatur durch Passstück 100 x 16 x 7 cm**
Passstück bis  100 cm lang, 16 cm breit und 7 cm tief,
in Fehl- oder Faulstelle nach der REPAIR-CARE DRY-FLEX
RP, System C4 Methode der Fa. REPAIR-CARE-International
sonst wie Pos. zuvor
"Alternativ-Systeme oder Produkte, mit Nachweis der geforderten System- und Systemkomponenten- Eigenschaften, sind als komplettes System zulässig, sofern mindestens gleichartige Baustoffdaten erreicht werden.”
Menge: 1,000 St

**3.8.25 Massive Reparatur durch Passstück 200 x 16 x 7 cm**
Passstück bis  200 cm lang, 16 cm breit und 7 cm tief,
in Fehl- oder Faulstelle nach der REPAIR-CARE DRY-FLEX
RP, System C4 Methode der Fa. REPAIR-CARE-International
sonst wie Pos. zuvor
"Alternativ-Systeme oder Produkte, mit Nachweis der geforderten System- und Systemkomponenten- Eigenschaften, sind als komplettes System zulässig, sofern mindestens gleichartige Baustoffdaten erreicht werden.”
Menge: 2,000 St

**3.8.26 Holzrosette neu**
Holzrosette rund auf quadratischer Basis gefräst
alte Holzrosette mit Basis vorsichtig vom Rahmen entfernen
neue Holzrosette mit Basis  mit gleichen Abmessungen wieder einbauen, kleben und mit einem Hartholzdübel befestigen
geschätzte Abmessungen:
Basis bis 50x50x40 mm
Rosette bis 40 mm Durchmesser
Die neuen Holzbauteile sind im Vorfeld wie folgt zu behandeln:
Imprägnierung mit Holzschutzmittel mit vorbeugender
Wirkung gegen Bläue und holzzerstörenden Pilzbefall,
Ausführung: auf freigelegte bearbeitete Holzflächen.
Erzeugnis: Capalac Holz-Imprägniergrund transparent
anschließend Rohholzstellen nur der vorgenannten Leistung
mit Grundierung behandeln
Erzeugnis: Capalac GrundierWeiß
weitere Anstriche und Beschichtungsfolgen sind Leistungsteil der Malerarbeiten
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Es handelt sich um 2 verschiedene Ausführungsarten jeweils Baujahr 1953 und 1973 sowie neuere Fenster aus dem Baujahr 1993 mit entsprechenden Ablaufschrägen und entsprechend gefast.
Die Bauteile sind jeweils anhand des Originals nachzufertigen jedoch anzufasen und an den Kanten auszurunden.
"Alternativ-Systeme oder Produkte, mit Nachweis der geforderten System- und Systemkomponenten- Eigenschaften, sind als komplettes System zulässig, sofern mindestens gleichartige Baustoffdaten erreicht werden.”
Menge: 10,000 Stk

**3.8.27 Halbrundstab neu**
Halbrundstab neu
vorhandenen Halbrundstab vom Kämpfer und Schlagleiste oder Pfosten je nach Erfordernis in Teilen oder vollständig vorsichtig entfernen und einen neuen Halbrundstab einbauen, einkleben
Halbrundstab d= 30-40 mm breit 1/2 hoch
der Halbrundstab ist anhand der Originalabmessungen zu fertigen
Die neuen Holzbauteile sind im Vorfeld wie folgt zu behandeln:
Imprägnierung mit Holzschutzmittel mit vorbeugender
Wirkung gegen Bläue und holzzerstörenden Pilzbefall,
Ausführung: auf freigelegte bearbeitete Holzflächen.
Erzeugnis: Capalac Holz-Imprägniergrund transparent
anschließend Rohholzstellen nur der vorgenannten Leistung
mit Grundierung behandeln
Erzeugnis: Capalac GrundierWeiß
weitere Anstriche und Beschichtungsfolgen sind Leistungsteil der Malerarbeiten
"Alternativ-Systeme oder Produkte, mit Nachweis der geforderten System- und Systemkomponenten- Eigenschaften, sind als komplettes System zulässig, sofern mindestens gleichartige Baustoffdaten erreicht werden.”
Menge: 10,000 m

#### Bereich 3.9 Glaserarbeiten Silikon/Hybdrid-Dichtstoff

**3.9.1 Verglasungsarbeiten mit Hybrid-Dichtstoff 4 mm**
Verglasungsarbeiten mit Hybrid-Dichtstoff 4 mm
- Alte Silikonfuge und Glasscheibe entfernen
- Glasfalz gründlich reinigen und mindestens vorstreichen
- Falzbett vorbereiten und Glasscheibe einlegen
- Glasscheiben mnit Drahtstiften/Glashaken fixieren
- Glasfalz vollständig mit Dichtstoff füllen und oberflächig innen und außenseitig abziehen, Überschuss entfernen
Glas:
Weißglas - Floatglas klar wenig grün d= 4 mm
Oberfläche kristallklar, glänzend
Kitt:
z.B. OTTOSEAL M 350 Glasfalz Hybrid-Dichtstoff, überstreichbar, 1 K-Hybrid-Ploamer STP-Dichtstoff weiss (Weiss-Farbton ist vor Ort abzustimmen)
"Alternativ-Systeme oder Produkte, mit Nachweis der geforderten System- und Systemkomponenten- Eigenschaften, sind als komplettes System zulässig, sofern mindestens gleichartige Baustoffdaten erreicht werden.”
Menge: 10,000 m²

**3.9.2 Verglasungsarbeiten mit Hybrid-Dichtstoff 6 mm**
*** Bedarfsposition ohne GB
Verglasungsarbeiten mit Hybrid-Dichtstoff 6 mm
- Alte Silikonfuge und Glasscheibe entfernen
- Glasfalz gründlich reinigen und mindestens vorstreichen
- Falzbett vorbereiten und Glasscheibe einlegen
- Glasscheiben mnit Drahtstiften/Glashaken fixieren
- Glasfalz vollständig mit Dichtstoff füllen und oberflächig innen und außenseitig abziehen, Überschuss entfernen
Glas:
Weißglas - Floatglas klar wenig grün d= 6 mm
Oberfläche kristallklar, glänzend
Kitt:
z.B. OTTOSEAL M 350 Glasfalz Hybrid-Dichtstoff, überstreichbar, 1 K-Hybrid-Ploamer STP-Dichtstoff weiss (Weiss-Farbton ist vor Ort abzustimmen)
"Alternativ-Systeme oder Produkte, mit Nachweis der geforderten System- und Systemkomponenten- Eigenschaften, sind als komplettes System zulässig, sofern mindestens gleichartige Baustoffdaten erreicht werden.”
Menge: 10,000 m²

#### Bereich 3.10 Glaserarbeiten Kitt/elastischer Kitt

**3.10.1 Verglasungsarbeiten mit elastischem Fensterkitt 4 mm**
Verglasungsarbeiten mit elastischem Fensterkitt 4 mm
- Alte Kittfuge und Glasscheibe entfernen
- Glasfalz gründlich reinigen und mindestens vorstreichen
- Kittbett vorbereiten und Glasscheibe einlegen
- Glasscheiben mnit Drahtstiften/Glashaken fixieren
- Glasfalz vollständig mit Dichtstoff füllen und oberflächig innen und außenseitig abziehen, Überschuss entfernen
Glas:
Weißglas - Floatglas klar wenig grün d= 4 mm
Oberfläche kristallklar, glänzend
Kitt:
z.B. repaire care Dry Seal Elastischer Fensterkitt und Allround Dichtstoff, überstreichbar,
"Alternativ-Systeme oder Produkte, mit Nachweis der geforderten System- und Systemkomponenten- Eigenschaften, sind als komplettes System zulässig, sofern mindestens gleichartige Baustoffdaten erreicht werden.”
Menge: 40,000 m²

**3.10.2 Verglasungsarbeiten mit elastischem Fensterkitt 6 mm**
*** Bedarfsposition ohne GB
Verglasungsarbeiten mit elastischem Fensterkitt 6 mm
- Alte Kittfuge und Glasscheibe entfernen
- Glasfalz gründlich reinigen und mindestens vorstreichen
- Kittbett vorbereiten und Glasscheibe einlegen
- Glasscheiben mnit Drahtstiften/Glashaken fixieren
- Glasfalz vollständig mit Dichtstoff füllen und oberflächig innen und außenseitig abziehen, Überschuss entfernen
Glas:
Weißglas - Floatglas klar wenig grün d= 6 mm
Oberfläche kristallklar, glänzend
Kitt:
z.B. repaire care Dry Seal Elastischer Fensterkitt und Allround Dichtstoff, überstreichbar,
"Alternativ-Systeme oder Produkte, mit Nachweis der geforderten System- und Systemkomponenten- Eigenschaften, sind als komplettes System zulässig, sofern mindestens gleichartige Baustoffdaten erreicht werden.”
Menge: 40,000 m²

#### Bereich 3.11 Stundenlohnarbeiten

**3.11.1 Stunden eines Facharbeiters:**
Stunden eines Facharbeiters:
 Für die angesetzten Stundenlöhne sind Verrechnungssätze einzusetzen, die sämtlichen Aufwendungen wie Grundlohn, Zuschläge für Gemeinkosten, Sozialkostenbeiträge, sowie Nebenkosten enthalten.
Nicht einzurechnen sind Zuschläge für Nacht, Sonn- und Feiertagsarbeit. Der Zuschlag für folgende Arbeitszeiten beträgt:
von 17.00 bis 22.00 Uhr: ..................
Sonn-u. Feiertagen: ..................
Arbeiten zum Stundennachweis dürfen nur auf ausdrückliche Anweisung der Bauleitung ausgeführt werden. Die Stundenzettel sind der Bauleitung am folgenden Arbeitstag vorzulegen.
Hinweis Verwendungszweck:
Es ist damit zu rechnen, dass einzelne Mieter ihr Inventar nicht mehr selbst beiseite räumen können, hier ist entsprechende Hilfe zu leisten. Beweisfotos sind anzufertigen.
Menge: 10,000 h

**3.11.2 wie vor, jedoch Stunden eines Bauhelfers.**
Menge: 10,000 h

#### Bereich 3.12 Begehung, Dokumentation und Mietertermine

**3.12.1 Terminabstimmung Mieter**
Terminabstimmung Mieter
Die Mieter werden durch die Verwaltung allgemein informiert dass Tischlerarbeiten und Anstricharbeiten an den Fenstern in einem bestimmten Zeitrahmen stattfinden werden. Die Mieter werden daher auch über die beauftragten Unternehmen informiert.
Die beauftragten Unternehmen haben im nächsten Schritt eigenständig im vorgegebenen Rahmen Mietertermine eigenstädig zu vereinbaren. Unter Berücksichtigung des Datenschutzes werden den Unternehmen die erforderlichen Kontaktdaten zur Verfügung gestellt. Es hat sich als Zielführend erwiesen, auch bei den Mietern zu klingeln und diese Absprachen direkt zu treffen.
Sollte ein dreifacher Versuch der Kontaktaufnahme an verschiedenen Tagen misslingen, so ist die Objektüberwachung zu informieren und die Hausverwaltung hinzuzuziehen.
Über die Ergebnissse der Terminabstimmungen ist die Objektüberwachung stets zu informieren.
Abrechnung: je Wohnung= 1 Stück
Menge: 17,000 Stk

**3.12.2 Vorbegehung und Dokumentation aller Fenster Los 3**
Vorbegehung aller Fenster und Dokumentation
Alle Fenster Los 3 vor Beginn der Baumaßnahme von innen begehen, Terminabstimmung siehe "Hinweise Mieterabstimmung und Arbeitsflächen".
Naturgemäß konnten nur exemplarisch einige Wohnungen und Fenster im Vorfeld vor 4 Jahren begangen werden. Zum einen stellt diese Erkenntnis einen Zustand von vor 4 Jahren wieder und zum anderen ist dieser nicht vollständig, da exemplarisch.
Im Rahmen dieser Begehung sind alle Fenster anzuschauen und folgende Leistungen zu erbringen:
- Prüfen der Fenster auf Übereinstimmung mit dem ausgewiesenen Leistungsinhalt des Leistungsverzeichnisses
- Insbesondere bei Mengenangaben sind einem Aufmaß gleich bereits die Mengen zu nehmen, diese können ggfs.zu einem späteren Zeitpunkt die Abrechnungsgrunlage darstellen
- desweiteren ist eine Überprüfung der Fenster mit der eingeschätzten Schadensklasse vorzunehmen und diese ggfs. neu zuzuordnen
- sollten Schäden oder erkennbare Leistungen feststellbar sein die vom Leistungsverzeichnis nicht abgdeckt werden, so ist hierfür nachvollziehbar auf Grundlage der Ursprungskalkulation ein Nachtrag anzubieten
- der Nachtrag muss ggfs. entfallene Leistungen berücksichtigen
- Jedes Fenster muss im Rahmen der Vorbegehung fotografiert werden und die Bilder in einem Formblatt unter Verwendung der Wohnungsnummer und Fensternummer eingetragen werden. Als Ansatz sollten für die kleineren mind. 2 Bilder und für großen Elemente eher 6 Bilder aufgenommen werden. Größere und intensivere Schäden sind gesondert zusätzlich aufzunehmen. Hierbei sind für eine ordentliche Dokumentation die in den Plänen ausgewiesenen Nummern zu verwenden.
- Nach der Vorbegehung ist die Dokumentation in einem ordentlichen Rahmen digital als PDF Dokument vom Auftragnehmer signiert zu übergeben.
Für die Fenster ist ein Mittelpreis zu bilden, da nachfolgend alle Stückzahlen mit unterschiedlicher Größe und unterschiedlichem Schadensgrad erfasst werden.
Menge: 105,000 Stk

**3.12.3 Schlussbegehung und Dokumentation**
Schlussbegehung und Dokumentation
- Nach Fertigstellung der Tischlerarbeiten ist eine Abschlussbegehung vorzunehmen und von außen (da zwischenzeitlich eingerüstet) eine Abschlussdokumentation vorzunehmen und als Fortführung des Vorbegehungsberichtes der jeweiligen Wohnung anzuhängen. Jedem Fenster der Vorbegehung folgen die Fotos der Nachbegehung wieder unter Verwendung der Wohnungsnummer und Fensternummer.
- Nach der Schlussbegehung ist die Dokumentation in einem ordentlichen Rahmen digital als PDF Dokument vom Auftragnehmer signiert zu übergeben.
- Diese Dokumentation wird der Denkmalbehörde zum Schluss übergeben.
Für die Fenster ist ein Mittelpreis aller Größen und Arten zu bilden.
Menge: 105,000 Stk
